# NBWIE Neubau MFH Wieslocher Straße, Walldorf
Angebotsaufforderung (GAEB DA XML 3.2, DA83)
Projekt: WMI-01
Währung: EUR
Auftraggeber: Stadt Walldorf, Nusslocher Str. 45, 69190 Walldorf, Deutschland
Erstellt mit: SOFTTECH GmbH / GXML Toolbox V3.3 R20230503, AVANTI pro 2025, 15.06.2026

## C1.2 ROHBAUARBEITEN MASSIVBAU / ERSATZVORNAHME
Datum: 09.06.2026

*Hinweis: BAUBESCHREIBUNG*
BAUBESCHREIBUNG

Die Stadt Walldorf realisiert vier Mehrfamilienhäuser auf zwei benachbarten, durch eine Zufahrtsstraße getrennten Grundstücken mit insgesamt 48 öffentlich, sozial geförderten Mietwohnungen und zwei Tiefgaragen mit insgesamt 79 PKW-Stellplätzen.
Die Baukörper sind 3-geschossig mit einem Staffelgeschoss. Durch ein Verspringen der Baukörper und durch eine unterschiedliche Farbgebung der Holzfassade, bilden sich vier Häuser aus. Gartenseitig sind Loggien in die Fassade eingeschnitten. Je Grundstück ist im Erdgeschoss ein Durchgang in die Innenhöfe vorgesehen.
Die Gebäudeklasse IV gem. LBO §2 (4) wird realisiert. Aufgrund der geplanten Nutzung als Großgarage handelt es sich um einen geregelten Sonderbau.

Baumaßnahme / Lage
Haus 12/14 Wieslocher Straße 12/14, 69190 Walldorf
Flurstück Nr. 14096/0
Größe: 2.002,36 qm

Haus 16/18 Wieslocher Straße 16/18, 69190 Walldorf
Flurstück Nr. 14145/0
Größe: 2.460,82 qm

Nutzungsverteilung:

Untergeschoss:
  Tiefgargage mit PKW-Stellplätzen, Fahrrad-Abstellräumen,
  Mieterabstellräumen, Technikräumen
Erdgeschoss:
  Hauseingänge, Kinderwagenräume, Müll- und Fahrradräume,
  Wohnungen
Obergeschosse:
  Wohnungen, Abstellräume

Es befinden sich Feuerwehraufstellflächen zur Anleiterbarkeit im Straßenraum.
Insgesamt sind 14 barrierefreie Wohnungen in den Geschossen EG  2.OG geplant. In den Staffelgeschossen sind keine barrierefreien Wohnungen vorgesehen.

Nachhaltigkeit: Passivhausstandard, Energieeffizienzstandard Effizienzhaus 40 + EE Klasse (Paket erneuerbare Energien) wird durch Passivhausstandard erreicht. Ein Fachbüro für Nachhaltigkeitsberatung begleitet das Thema Nachhaltigkeit im Projekt und berechnet die Ökobilanz der Gebäude, ohne dass ein Zertifizierungssystem angestrebt wird.
Für die hier beschriebenen Rohbauarbeiten ist ausschließlich CSC-zertifizierter Beton zu verwenden.

ALLGEMEINE OBJEKTBESCHREIBUNG

Städtebauliche Situation / Erschließung
Es handelt sich hierbei um einen Neubau auf unbebauter Fläche.
Die äußere Erschließung erfolgt fußläufig über die Wieslocher Str. zu den vier Hauseingängen auf ca. 108.50m üNN.
Die Erschließung der Tiefgaragen erfolgt über jeweils eine Rampe. Die Einfahrt erfolgt über die Dietrich-Bonhoeffer-Straße innerhalb der festgesetzten Zufahrtsbereiche.
Die Innere Erschließung erfolgt über vier Treppenräume. Davon liegt ein Treppenraum in Haus 18 innen.

Themen zur Gründung und Bauwerksabdichtung
Es ist eine nichttragende Sohle und eine Gründung aus Streifen- und Punktfundamenten geplant.

Grundlage Boden, Grundwasser:
Ein Geotechnisches Gutachten ist vorhanden.

Bemessungsgrundwasserstand für den Endzustand:
Flurstück Nr. 14096/0 HGW = 103,0 m üNN
Flurstück Nr. 14145/0 HGW = 103,1 m üNN
Für beide Flurstücke gilt MHGW von 101,3 m üNN

Wassereinwirkungsklasse W1-E:

Abdichtung gegen Bodenfeuchte und nicht drückendes Wasser, Verfüllung der Arbeitsräume mit ausreichend durchlässigem Bodenmaterial (z.B. Kiessand), Anordnung einer Kiespackung unter der Bodenplatten und Planung einer Drainage mit Anschluss an jeweils eine Rigole.

Außenfassade
Vorgehängte Massivholzfassade vertikal und horizontal als formschlüssige Schalung.
Die vier Häuser werden in drei verschiedenen Holzfarbtönen ausgeführt. Die eingeschnittenen Bereiche Loggia und Hauseingänge erhalten einen Profil- und Farbwechsel.
Schalldämmung der Außenbauteile von schutzbedürftigen Räumen nach Tabelle DIN 4109-1: 2016-07 bzw. dem Schallschutz-Gutachten
Fensterunabhängige, schallgedämmte Belüftung für die in der Nacht zum Schlafen genutzten Aufenthaltsräume.

Rohbau
Die Konstruktion des Bauwerks erfolgt entsprechend den statischen Anforderungen und statischen Berechnungen.
Angaben aus dem Wärmeschutz wurden berücksichtigt.

Untergeschosse / Tiefgaragen:
Die Gebäude werden unterkellert und besitzen ein Untergeschoss mit Technikräumen, Stellplätzen und Mieterkeller.
Die Gebäude werden über Einzel- und Streifenfundamente gegründet. Die nichttragende Sohle wird in im Bereich der Tiefgarage oberseitig mit einer Polymer-Bitumenschweißbahn in Verbindung mit einem Gussasphalt abgedichtet. Die Sohle wird gefällelos ausgeführt. Etwaige Fundamenttieferführungen im Bereich der Tiefgaragenrampe sind so auszuführen, dass diese die Standsicherheit der Baugrube nicht negativ beeinflussen.
Die Nebenraumbereiche erhalten eine Abdichtung und einen Verbundestrich. Die Untergeschoss-Außenwände in Stahlbeton werden außen schwarz abgedichtet.

Wohngebäude oberirdisch:
Die vier oberirdischen Geschosse der beiden Gebäude sind im Wesentlichen in Holzbauweise geplant. Lediglich die Treppenhauskerne inklusive der Aufzugsschächte werden in Stahlbeton ausgeführt. Treppenläufe und Zwischenpodest werden in Sichtbeton ausgeführt.

Kurzbeschreibung der Holzkonstruktion:
Decken ab Decke über EG in Brettsperrholz (fugenlos), im Bereich der Loggien kragen die Brettsperrholzdecken aus.
Dach / Decke über Staffelgeschoss als Holzbalkendecke Außenwände im Regelfall in Holzständerbauweise, tragende und aussteifende Innenwände in Brettsperrholz, Brandwand Haus 12 zu Nachbar in Brettsperrholz.

Tiefgarage
Es sind zwei separate Großgaragen > 1.000 qm geplant, die jeweils über eine Rampe erschlossen werden. Einspurige Zufahrt, geregelt über ein Ampelsystem. Sicherung der Zufahrten durch luftdurchlässige Tiefgaragentore.
Die Garagen werden natürliche be- und entlüftet. Es liegt ein Garagengutachten für die natürliche Be- und Entlüftung vor.

Technische Ausstattung:
Ausstattung der Gebäude mit Geothermie sowie Wärmepumpen und Photovoltaik.
Fußbodenheizung in den Wohnungen.

Grundlage Kampfmittel
Laut offizieller Luftbildauswertung vom 08.07.2024 liegt kein Kampfmittelverdacht für die Grundstücke vor.

Denkmalschutz und Archäologie
Das Planungsgebiet befindet sich im Bereich eines Kulturdenkmals. Im gesamten Bereich ist bei Bodeneingriffen mit archäologischen Funden zu rechnen.
Das Planungsgebiet wurde durch das Landesdenkmalamt Baden-Württemberg untersucht. Eine denkmalschutzrechtliche Genehmigung im Vorweg zu den Erdarbeiten ist nicht einzuholen.

*Hinweis: ALLGEMEIN*
ALLGEMEIN

Folgende Abkürzungen werden für die am Bau Beteiligten verwendet:

AG  =  Auftraggeber  AN  =  Auftragnehmer

Für die Ausführung gelten:
- die Bestimmungen der VOB/B und C, in der jeweils bei Vertragsabschluss geltenden Fassung, jedoch nur insoweit als in den Zusätzlichen Angebots- und Vertragsbedingungen für Bauleistungen des AG nichts Abweichendes geregelt ist,
- die technischen Baubestimmungen DIN, VDE, VDI u.Ä. in der jeweils letzten geltenden bzw. angezeigten Fassung
- die gesetzlichen und behördlichen Bestimmungen einschl. der Erlasse Richtlinien und behördlichen Anordnungen
- die Unfallverhütungsvorschriften
- die jeweiligen Werks- Herstellervorschriften der im LV beschriebenen Materialien und Produkte und deren dazugehörigen Technischen Merkblätter und Sicherheitsdatenblätter in der neuesten Fassung.
Über die VOB/B,C hinausgehende Festlegungen und Vereinbarungen bleiben davon unberührt.

Sämtliche zu verwendende Materialien, Einbauteile und Verbindungsmittel müssen bauaufsichtlich zugelassen sein. Entsprechende Prüfzeugnisse sind vom AN vorzulegen.

Prüfzeugnisse werden, unter Anderem, durch das Fachbüro für Nachhaltigkeitsberatung geprüft.

Alle Leistungen umfassen Lieferung, Zusammenbau und Einbau der beschriebenen Bauteile und Stoffe, einschl. Abladen, Lagern und Transport auf der Baustelle, wenn im Positionstext nicht anders angegeben.

Der AN hat seine Leistungen je nach Baufortschritt und Bautenstand evtl. abschnittsweise ohne Mehrforderungen zu erbringen.

Die beiliegenden Pläne und Unterlagen gemäß Planliste sind Bestandteil der Leistungsbeschreibung, auch wenn in den einzelnen Positionen nicht ausdrücklich darauf verwiesen wird.
Die Ausführungsunterlagen werden vom AG nach Auftragserteilung ausschließlich in digitaler Form, unentgeltlich zur Verfügung gestellt.

Für das Bauvorhaben wird ein Sicherheits- und Gesundheitsschutzplan erstellt. Der AN ist dafür verantwortlich, dass ein qualifizierter, ständig anwesender Mitarbeiter, in die SiGe-Planung eingewiesen wird. Dieser hat dafür Sorge zu tragen, dass die entsprechenden Maßnahmen an sämtliche Mitarbeiter weitergeleitet und auch eingehalten werden.

Der AN hat ein Bautagebuch über die ausgeführten Arbeiten zu führen und am Ende jeder Kalenderwoche der Bauleitung vorzulegen.

Die Ausführungsunterlagen werden vom AG nach Auftragserteilung
ausschließlich in digitaler Form unentgeltlich über das Projektkommunikationssystem zur Verfügung gestellt.

*Hinweis: ALLGEMEINE VORBEMERKUNGEN*
ALLGEMEINE VORBEMERKUNGEN ROHBAUARBEITEN

Verbau

Der Verbau und die Baugrubenplanung wurde mit dem statischen Ansatz einer Flächenlast von qk = 10 kN, gemäß den Empfehlungen des Arbeitskreises „Baugruben“ - EAB, erstellt. Es wurden Nutzlasten aus Fahrzeugen entsprechend der StVZO mitberücksichtigt, die in einem Abstand von mind. 1,0 m von der Verbauhinterkante agieren.
Im Bereich der Böschungen sind die Lastangaben aus DIN 4124 Nr. 4.2.5 einzuhalten.

Der AN hat in seiner Baustellenlogistik sicherzustellen, dass diese Belastung eingehalten wird. Lasten aus Hebezeugen, Krane, Mobilkrane, Betonpumpen etc. sowie StVZO-Verkehr der näher als 1,0 m an den Verbau reicht sind nicht abgedeckt.

Projektstandort / Infrastruktur

Die Baumaßnahme umfasst die Grundstücke mit den Flurstücksnummern
Haus 12-14, Flst. Nr. 14096/0;
Haus 16-18, Flst. Nr. 14145/0

Das Nachbargrundstück Flst. Nr. 14095/0 kann für die Lagerung von Aushubmaterial vornehmlich zur späteren Wiederverfüllung sowie als BE-Fläche herangezogen werden.

Die Grundstücke sind von der Wieslocher Straße und von der Dietrich-Bonhoeffer-Straße begrenzt. An der Südostseite des Flst. Nr. 14145/0 grenzt ein asphaltierter Weg mit Retentionsfläche (Entwässerungsmulde) und Baumbestand (wurden vorab bauseits umgesetzt) an das Baufeld. An Teilbereichen der Südwestseite grenzen bebaute Grundstücken an.

Die Zufahrt zum Projektstandort erfolgt aktuell über die Wieslocher Straße und Dietrich-Bonhoeffer-Straße.

Die umliegenden Straßenzüge sind immer frei von Verschmutzungen zu halten. Die Reinigungsarbeiten sind in die Baustelleneinrichtung einzurechnen. Eine separate Vergütung für diese Leistung erfolgt ausdrücklich nicht.

Weitere Hinweise

Durch den Bauherrn wurde eine Beweissicherung an den angrenzenden öffentlichen Verkehrswegen und Nachbargebäuden durchgeführt.
Vor Ausführungsbeginn sind angrenzende Bauteile oder Gebäude vom AN eigenverantwortlich zu schützen. Bausicherungsmaßnahmen sind nach Bedarf entsprechend zu ergreifen.

Werden durch den AN Schäden festgestellt, sind diese umgehend der Bauleitung des AG zu melden. Werden durch die Bauleitung des AG oder durch Dritte Schäden festgestellt, ist der AN zur Auskunft bezüglich aller mit den Schäden eventuell in Zusammenhang stehender Umstände verpflichtet.

*Hinweis: BAUZUSTAND ROHBAUARBEITEN*
BAUZUSTAND ROHBAUARBEITEN

Der Vertragsgegenstand umfasst die Fertigstellung des begonnenen Rohbaus.
Der ursprüngliche beauftragte Auftragnehmer wurde aufgrund eines vorläufigen Insolvenzverfahrens gekündigt.
Die im Rahmen dieses Leistungsverzeichnisses ausgeschriebenen Leistungen umfassen die Fortführung und Fertigstellung der begonnenen Rohbauarbeiten auf Grundlage des vorhandenen Bauzustands.
Der Auftragnehmer übernimmt keine Gewährleistung, Haftung oder Mängelverantwortung für die bereits ausgeführten Leistungen des Vorunternehmers sowie für daraus resultierende Mängel, Schäden oder Folgeschäden. Die Gewährleistungs- und Haftungsverpflichtungen des Auftragnehmers beschränken sich ausschließlich auf die von ihm selbst ausgeführten Leistungen.

Grundlage der Übernahme ist der zum Übergabezeitpunkt vorhandene Bauzustand:

Baufeld 12/14:

Die Fundamentierung einschließlich aller Innen- und Außenwände, Stützen des Untergeschosses sind erbracht.
Die Bodenplatte der Tiefgarage ist ebenso komplett hergestellt.
Die Bodenplatte der Zugangsrampe ist noch herzustellen.
Im Arbeitsraum ist die Drainage einschließlich Sickerpackung verbaut, die Außenwände wurden bis auf einer Höhe von 2,00 m abgedichtet.
Der Baukran steht in der Tiefgarage und ist gemäß LV zu übernehmen.

Baufeld 16/18:

Die Fundamentierung einschließlich aller Innen- und Außenwände, Stützen des Untergeschosses sind erbracht.
Die Rampenfundamente, Rampenwände einschließlich der Bodenplatte sind noch herzustellen.
Die Bodenplatte ist zu 80 % bewehrt.
Der Baukran steht in der Tiefgarage und ist gemäß LV zu übernehmen.

Siehe Bilder Anhang Bautenstand

### 01 BAUSTELLENEINRICHTUNG

*Hinweis: HINWEIS*
HINWEIS BAUSTELLENEINRICHTUNG

Die Dauer der Vorhaltezeit des AN endet mit der Fertigstellung der Treppenhäuser und dem Erreichen der Aufschlagbereitschaft für den Holzbau.

Vorhalten der Baustelleneinrichtung für andere Unternehmer nach Abschluss der Arbeiten des AN beinhaltet auch den Unterhalt (Beleuchtung, Beheizung, Instandhaltung und Reinigung) der vom AN bereitgestellten zusätzlichen Baustelleneinrichtungen. Vergütungsanspruch besteht nach Abschluss der Leistungen des AN.

Der Baubetrieb und die Werkzeuge sind so zu wählen, dass die Auswirkungen auf die Nachbarschaft (Lärm, Erschütterung, Staub etc.) minimiert werden. Dies bedeutet, dass unter anderem nur Geräte mit nach dem Stand der Technik niedrigen Immissionswerten eingesetzt werden dürfen. Die Schallemissionswerte gemäß TA-Lärm sowie der Verwaltungsvorschrift Schutz vor Baulärm sind unbedingt einzuhalten. Der Aufwand ist einzukalkulieren.

Der Boden und das Grundwasser dürfen nicht verunreinigt werden. Besondere Sorgfalt ist erforderlich beim Betrieb von Baumaschinen und beim Umgang mit wassergefährdenden Stoffen. Wassergefährdende Stoffe dürfen nur innerhalb von Auffangwannen abgestellt und umgefüllt werden.

Dem AN werden vom AG zwei Höhenbezugspunkte nach Höhe und Lage zur Verfügung gestellt. Alle zur fachgerechten Ausführung der ausgeschriebenen Leistungen erforderlichen Vermessungsarbeiten sind Sache des AN.

Der AN hat sich vor Ausführung der Arbeiten über die Lage von Leitungen, Kabeln, Kanälen usw. im Bereich der zu erstellenden Bauteile bei denzuständigen Versorgungsträgern zu unterrichten. Diese Leistung wird nicht gesondert vergütet.

**01.0010 Baustelleneinrichtung**
Baustelleneinrichtung und nachfolgend aufgeführte zusätzliche Baustelleneinrichtung für sämtliche in der Leistungsbeschreibung aufgeführten Leistungen einrichten, vorhalten und betreiben für die Dauer der Arbeiten des AN und beseitigen nach den nachfolgend beschriebenen Vorhaltepositionen.

Die zusätzliche Baustelleneinrichtung umfasst:
- Verkehrssicherungseinrichtungen einschl. Leistungen zur Verkehrssicherung (Beschilderung, Beleuchtung, etc.)
- Ausleuchtung der Verkehrswege auf der Baustelle
- erforderliche Sicherungs- und Sicherheitsmaßnahmen gemäß Unfallverhütungsvorschriften sind in alle Positionen des Leistungsverzeichnisses einzukalkulieren.
- Aufenthaltsräume für die Beschäftigten des AN
Menge: 1,000 psch

**01.0020 Vorhalten Baustelleneinrichtung**
Vorhalten Baustelleneinrichtung für die Leistungen anderer Unternehmer nach Abschluss der Leistungen des AN, einschl. Wartung und Kontrolle sowie späterer Abbau

- Verkehrssicherungseinrichtungen einschl. Leistungen zur Verkehrssicherung (Beschilderung, Beleuchtung, etc.)
- Ausleuchtung der Verkehrswege auf der Baustelle
- Absturzsicherung als Seitenschutz, einschl. Geländer, Zwischenholm und Bordbrett an Deckenkanten und im Treppenhaus geeignet für Treppenläufe und Treppenhauswände aus Sichtbeton
Menge: 20,000 Wo

**01.0030 Bauwasseranschluss**
Vorhandener Bauwasseranschluss während der Arbeiten des AN frostsicher schützen, Vorhalten und Wieder beseitigen.
Einrichten von 4 Entnahmestellen mit Rohrbegleitheizungen, Leitungslänge bis 25 m.
Lage ist mit der Bauleitung abzustimmen.
Menge: 1,000 psch

**01.0040 Vorhalten Bauwasserversorgung**
Vorhalten Bauwasserversorgung für die Leistungen anderer Unternehmer nach Abschluss der Leistungen des AN bzw. Beginn der Zimmerarbeiten.
Menge: 70,000 Wo

**01.0050 WC-Container Damen / Herren getrennt, 3 x 6 m**
WC-Anlagen als Container für die Nutzung der am Bau beteiligten Firmen vorhalten und unterhalten inkl. Herstellen des Unterbaues / der Fundamente und Wiederbeseitigen.

Ausstattung:

Damen:
1 WC
1 Waschbecken

Herren:
4 WCs
3 Urinale
4 Waschbecken

Beheizt, mit Elektro-, Wasser- und Abwasseranschluss, antransportieren, aufstellen, anschließen einschl. Einrichten der erforderlichen Leitungen, vorhalten für die Dauer der Leistungen des AN, abbauen und abtransportieren.
Versorgungsleitungen frostsicher verlegt.

Vorhalten einschl. wöchentlich 2-maliger Reinigung, einschl. Reinigungsmittel und auffüllen der Verbrauchsmittel.

Aus Platzgründen kann die WC-Anlage erst nach Verfüllen der Baugrube aufgestellt werden.
Menge: 1,000 St

**01.0060 Vorhalten WC-Container**
Gebrauchsüberlassung des vorbeschriebenen WC-Containers für die Leistungen anderer Unternehmer nach Abschluss der Leistungen des AN, einschl. wöchentlich 2-maliger Reinigung, einschl. Reinigungsmittel und auffüllen der Verbrauchsmittel.
Menge: 75,000 Wo

**01.0070 Bauleitungscontainer anschließen, vorhalten und abbauen**
Vorhandener Doppelcontainer Bauleitungs- und Besprechungscontainer des Auftraggebers 2,5 x 6,00 m, inkl. Wiederbeseitigen des Holzunterbaues und der Anschlüsse übernehmen.

Der Doppelcontainer wurde vom vorherigen Rohbauer aufgestellt und von diesem bei der Firma Losberger Modular Systems GmbH r angemietet.

Losberger Modular Systems GmbH
Ruhrorter Str. 2-6
68219 Mannheim
Auftragsnummer : 11000628

Ausstattung:
- WC-Kabine mit Waschbecken
- Mini-Küche mit Kühlschrank
- Besprechungstisch und Stühle für 8 Personen
- Schreibtisch und Bürostuhl (gepolstert, dreh- und fahrbar)
Kühlung mit Splitgerät und Heizkörper, mit Elektro-, Wasser- und Abwasseranschluss

Doppelcontainer anschließen einschl. Einrichten der erforderlichen Leitungen, Übernahme der Miete und vorhalten für die Dauer der Leistungen des AN, abbauen und abtransportieren.
Versorgungsleitungen frostsicher verlegt.

Vorhalten einschl. wöchentlich 1-maliger Reinigung, einschl. Reinigungsmittel und auffüllen der Verbrauchsmittel.
Menge: 1,000 St

**01.0080 Vorhalten Bauleitungscontainer**
Gebrauchsüberlassung des vorbeschriebenen Bauleitungscontainers nach Abschluss der Leistungen des AN, einschl. wöchentlich 1-maliger Reinigung, einschl. Reinigungsmittel und auffüllen der Verbrauchsmittel.
Menge: 75,000 Wo

**01.0090 Baustellen-WC-Kabine, Trocken-WC**
Baustellen-WC-Kabine (Chemie-Toilette) mit Waschbecken,
vorhalten bis zum Aufstellen der Sanitärcontainer der Pos.  01.0050
einschl. 2 x wöchentlich leeren, reinigen und auffüllen der Verbrauchsartikel,
nach Beendigung der Arbeiten und der Vorhaltezeit abtransportieren.

Das Versetzen der Kabinen mit dem Kran ist in die Position mit einzurechnen und wird nicht gesondert vergütet.

Aus Platzgründen kann die WC-Anlage erst nach Verfüllen der Baugrube aufgestellt werden, bis dahin kommen o.g. WC-Kabinen zum Einsatz.
Menge: 4,000 St

**01.0100 Baukran, Turmdrehkran**
Vorhandener Baukran als Turmdrehkran mit Turmspitze vorhalten einschl. Übernahme der Miete, Abbau und Abtransport.

Der Baukran wurde vom vorherigen Rohbauer einschließlich Fundament aufgestellt und bei der Firma Rolf Mayer GmbH angemietet.

Rolf Mayer GmbH
Zementwerk 3
74906 Bad Rappenau
Mietauftrag : 204714 + 204713

Kraneigenschaften:
max. Ausladung:  40 m
min. Hakenhöhe:  28 m
Tragkraft bei max. Ausladung:  3.800 kg

Vorhaltezeit bis zum Abschluss der Arbeiten durch den AN.

Das nachträgliche Schließen der Aussparungen für den Kran in Bodenplatte und Decke wird über eine separate Position abgerechnet.
Der Kranfundamente werden nicht zurückgebaut.

Die Baukrane stehen in der Tiefgarage
Achse H12-E/ H12-F I 5-7 und
Achse H16-E/ H16-F I 3-4
Menge: 2,000 St

**01.0110 Vorhalten Turmdrehkran**
Vorhalten des in Pos.:  01.0100 beschriebene Baukrane für Leistungen anderer Unternehmer nach Abschluss der Arbeiten des AN

Abrechnung nach Wochen Vorhaltezeit, Bedienung durch Folgegewerk Holzbau
Menge: 40,000 StWo

**01.0120 Bautüren Bereich Technikräume**
Bautüren in unterschiedlichen Größen 1,00 x 2,00 m bis
2,00 x 2,00 m, einschl. Schloss mit PZ und jeweils 10 Schlüsseln liefern und einbauen in vorhandene Öffnungen, wieder abbauen und abtransportieren.

Vorhaltezeit 6 Monaten
Menge: 2,000 St

**01.0130 Vorhalten Bautüren**
Vorhalten der vorbeschriebenen Bautüren über die vereinbarte Grundeinsatzzeit hinaus

Abrechnung nach Stück x Woche
Menge: 26,000 StWo

**01.0140 Sicherung Schachttür Aufzugschacht für Sichtbeton**
Abschrankung der Schachtöffnung herstellen, Sicherung der Schachtöffnung nach EN 12811-1. Gemäß Maß Schachtzeichnung.

Ausführung mit 3 Bohlen Mindestmaß 150x30 cm, abnehmbar, gesichert gegen Lösen und Kippen.

Geeignet für die Ausführung vor Sichtbetonwänden mit Bohlenhalterung am Rohboden gedübelt befestigt.

Mit Warnschild je Abschrankung.

Einschl. Überlassung nach Fertigstellung der Rohbauarbeiten bis zum Einbau des Aufzugs. Abholung nach Freimeldung durch den Auftraggeber.
Menge: 20,000 St

*Hinweis: BAUSTROMVERSORGUNG während der Rohbauarbeiten*
BAUSTROMVERSORGUNG FÜR DIE DAUER DER ARBEITEN DES AN

*Hinweis: Vorbemerkungen Baustellenversorgung*
Baustellenversorgung

Die Baustromversorgung der Baustelle ist vollständig vorhanden, betriebsbereit eingerichtet und kann übernommen werden.
Die Baustromversorgung ist bei der Fa. Elektrotechnik angemietet.

Elektrotechnik Gaukel
Falkenweg 74
74538 Rosengarten
info@gaukel-elektrotechnik.de

Für die Baustellenversorgung sind die jeweils aktuellen Vorschriften der DIN VDE/DGUV in neuester, gültiger Fassung zu beachten. Das gesamte in diesem Titel eingesetzte Material wird während der Bauzeit in Miete vorgehalten und vom Auftragnehmer nach Beendigung der Baustelle demontiert und zurückgenommen. Der Bauverschleiß der Anlage ist zu berücksichtigen. In die Einheitspreise sind alle Kosten für die betriebsfertige Erstellung, Vorhaltung, Wartung einschließlich Verbrauchsmaterial und Demontage der Anlagen einzukalkulieren. Die Baustellenversorgungskabel sind gegen mechanische Beanspruchung zu schützen, die Verlegung bzw. Befestigung erfolgt teilweise am Gebäude bzw. an Provisorien. In die Einheitspreise ist die gesamte Befestigung und betriebsfertige Montage der Kabel mit einzukalkulieren. Die Anlage ist nach VDE regelmäßig zu prüfen und zu warten. Es ist ein Prüfbuch zu führen und der Fachbauleitung vorzulegen.

**01.0150 Zählerverteiler Baustrom bis 250A leihweise vorhalten**
Baustromverteiler DIN EN 61439-4 (VDE 0660-600-4) als Zählerverteiler bis 250A, Bedienung durch elektrotechnischen Laien, mit Berührungsschutzabdeckung DIN EN 50274 (VDE 0660-514),  Gehäuse aus verzinktem Stahl, pulverbeschichtet, Schutzklasse I, Freiluftaufstellung ungeschützt, Schutzart IP 44 DIN EN 60529 (VDE 0470-1), Schutzart IK10 DIN EN 62262 (VDE 0470-100), EMV-Umgebung B Wohnbereiche, geschlossene Bauform, Anlage ortsveränderbar, Standmontage, aufbauen

1 Spannungspfadsicherung Neozed E 14, 3/16 A
1 Zählerplatz 300x600 mm nach DIN 43870/2
1 Wandlerfeld 300x600 mm, einschl. 3 CU-Schienen 30x10 mm auf
6 Stützisolatoren vorverdrahtet
1 Abgang als Hauptsicherung NH 1-Lasttrennschalter
mit Sicherung 3-pol.

Vorhalten für die Dauer der Arbeiten des AN
Menge: 2,000 St

**01.0160 Hauptverteiler Baustrom bis 160A leihweise vorhalten**
Baustromverteiler DIN EN 61439-4 (VDE 0660-600-4) als Gruppenverteiler bis 160A, Bedienung durch elektrotechnischen Laien, mit Berührungsschutzabdeckung DIN EN 50274 (VDE 0660-514),  Gehäuse aus verzinktem Stahl, pulverbeschichtet, Schutzklasse I, Freiluftaufstellung ungeschützt, Schutzart IP 44 DIN EN 60529 (VDE 0470-1), Schutzart IK10 DIN EN 62262 (VDE 0470-100), EMV-Umgebung B Wohnbereiche, geschlossene Bauform, Anlage ortsveränderbar, Standmontage, aufbauen

1 Hauptsicherung als NH 1-Lasttrennschalter 3-pol.
1 Vorsicherung als NH 00-Lasttrenner 3-pol.
1 FI-Schalter 125/4/0,5 A, Typ B, allstromsensitiv, für CEE-Steckdose 5/125 und 5/63 A
1 CEE-Steckdose 5/125 A, 400 V, Vorsicherung über o g. NH 00-Trenner
1 CEE-Steckdose 5/63 A, 400 V mit Vorsicherung Diazed E 33, 3/63 A
2 Vorsicherungen Diazed E 33, 3/63 A
1 FI-Schalter 63/4/0,03 A, Typ B, allstromsensitiv, für CEE-Steckdose 5/16 und 5/32 A
1 FI-Schalter 40/4/0,03 A, Typ A, für Schukosteckdosen
2 CEE-Steckdosen 5/16 A, 400 V, 2 Automaten C 16 A, 3-pol.
2 CEE-Steckdosen 5/32 A, 400 V, 2 Automaten C 32 A, 3-pol.
6 Schukosteckdosen 3/16 A, 230 V, 6 Automaten C 16 A, 1-pol.

Vorhalten für die Dauer der Arbeiten des AN
Menge: 2,000 St

**01.0170 Kranverteiler Baustrom bis 125A leihweise vorhalten**
Baustromverteiler DIN EN 61439-4 (VDE 0660-600-4) als Kranverteiler bis 125A, Bedienung durch elektrotechnischen Laien, mit Berührungsschutzabdeckung DIN EN 50274 (VDE 0660-514),  Gehäuse aus verzinktem Stahl, pulverbeschichtet, Schutzklasse I, Freiluftaufstellung ungeschützt, Schutzart IP 44 DIN EN 60529 (VDE 0470-1), Schutzart IK10 DIN EN 62262 (VDE 0470-100), EMV-Umgebung B Wohnbereiche, geschlossene Bauform, Anlage ortsveränderbar, Standmontage, aufbauen

1 Hauptsicherung als NH 00-Lasttrennschalter mit Sicherung 3-pol., absperrbar
1 FI-Schalter 125/4/0,5 A, Typ B, allstromsensitiv
1 FI-Schalter 25/2/0,03 A, Typ A, für Schukosteckdose
1 CEE-Steckdose 5/63 A, 400 V,
mit Vorsicherung Diazed E 33, 3/63/63 A
1 CEE-Steckdose 5/125 A, 400 V
1 Schukosteckdose 3/16 A, 230 V,

Vorhalten für die Dauer der Arbeiten des AN
Menge: 2,000 St

**01.0180 Unterverteiler Baustrom bis 63A leihweise vorhalten**
Baustromverteiler DIN EN 61439-4 (VDE 0660-600-4) als Unterverteiler bis 63A, Bedienung durch elektrotechnischen Laien, mit Berührungsschutzabdeckung DIN EN 50274 (VDE 0660-514), Gehäuse aus verzinktem Stahl, pulverbeschichtet, Schutzklasse I, Freiluftaufstellung ungeschützt, Schutzart IP 44 DIN EN 60529 (VDE 0470-1), Schutzart IK10 DIN EN 62262 (VDE 0470-100), EMV-Umgebung B Wohnbereiche, geschlossene Bauform, Anlage ortsveränderbar, Standmontage, aufbauen

1 Hauptsicherung als D/02-Neozed-Sicherungslasttrennschalter /63A absperrbar
1 FI-Schalter 63/4/0,03 A, allstromsensitiv, Typ B
1 CEE-Steckdose 5/16 A, 400 V, 1 Automat C 16 A, 3-pol.
2 CEE-Steckdosen 5/32 A, 400 V, 2 Automaten C 32 A, 3-pol.
6 Schukosteckdosen 3/16 A, 230 V, 3 Automaten C 16 A, 1-pol.

Vorhalten für die Dauer der Arbeiten des AN
Menge: 2,000 St

**01.0190 Aufbau und Anschluss Zählerverteiler Baustrom bis 250A**
Anlieferung und Aufbau Zählerverteiler Baustrom bis 250A,
Anschlussleitung bis H07RN-F 5G120 qmm, für schwere
mechanische Beanspruchung an Baustromverteiler anschließen,
einschließlich Koordinationsabsprachen mit der Bauleitung
Menge: 2,000 St

**01.0200 Aufbau und Anschluss Hauptverteiler Baustrom bis 160A**
Anlieferung und Aufbau Hauptverteiler Baustrom bis 160A,
Anschlussleitung bis H07RN-F 5G95 qmm, für schwere
mechanische Beanspruchung an Baustromverteiler anschließen,
einschließlich Koordinationsabsprachen mit der Bauleitung
Menge: 2,000 St

**01.0210 Aufbau und Anschluss Kranverteiler Baustrom bis 125A**
Anlieferung und Aufbau Kranverteiler Baustrom bis 125A,
Anschlussleitung bis H07RN-F 5G50 qmm, für schwere
mechanische Beanspruchung an Baustromverteiler anschließen,
einschließlich Koordinationsabsprachen mit der Bauleitung
Menge: 2,000 St

**01.0220 Aufbau und Anschluss Unterverteiler Baustrom bis 63A**
Anlieferung und Aufbau Unterverteiler Baustrom bis 63A,
Anschlussleitung bis H07RN-F 5G16 qmm, für schwere
mechanische Beanspruchung an Baustromverteiler anschließen,
einschließlich Koordinationsabsprachen mit der Bauleitung
Menge: 4,000 St

**01.0230 Prüfung Baustromverteiler**
Wiederkehrende Prüfung Baustromverteiler nach DGUV A3
mit Dokumentation.

Stück Baustromverteiler/Monat
Menge: 10,000 St

**01.0240 Leitung-H07RN-F 5x120 leihweise vorhalten**
Gummischlauchleitung H07RN-F 5G120 qmm, für schwere
mechanische Beanspruchung

Vorhalten für die Dauer der Arbeiten des AN
Menge: 20,000 m

**01.0250 Leitung-H07RN-F 5x95 leihweise vorhalten**
Gummischlauchleitung H07RN-F 5G95 qmm, für schwere
mechanische Beanspruchung

Vorhalten für die Dauer der Arbeiten des AN
Menge: 150,000 m

**01.0260 Leitung-H07RN-F 5x50 leihweise vorhalten**
Gummischlauchleitung H07RN-F 5G50 qmm, für schwere
mechanische Beanspruchung

Vorhalten für die Dauer der Arbeiten des AN
Menge: 30,000 m

**01.0270 Leitung-H07RN-F 5x16 leihweise vorhalten**
Gummischlauchleitung H07RN-F 5G16 qmm, für schwere
mechanische Beanspruchung

Vorhalten für die Dauer der Arbeiten des AN
Menge: 80,000 m

**01.0280 H07RN-F 5x120 nur verlegen**
Gummischlauchleitung H07RN-F 5G120 qmm, für schwere
mechanische Beanspruchung, nur verlegen
Menge: 20,000 m

**01.0290 H07RN-F 5x95 nur verlegen**
Gummischlauchleitung H07RN-F 5G95 qmm, für schwere
mechanische Beanspruchung, nur verlegen
Menge: 150,000 m

**01.0300 H07RN-F 5x50 nur verlegen**
Gummischlauchleitung H07RN-F 5G50 qmm, für schwere
mechanische Beanspruchung, nur verlegen
Menge: 30,000 m

**01.0310 H07RN-F 5x16 nur verlegen**
Gummischlauchleitung H07RN-F 5G16 qmm, für schwere
mechanische Beanspruchung, nur verlegen
Menge: 80,000 m

**01.0320 CEE-Verlängerung 125A 15m leihweise vorhalten**
CEE-Verlängerungsleitung 3 pol., 125A, bis 15m

Vorhalten für die Dauer der Arbeiten des AN
Menge: 2,000 St

**01.0330 CEE-Verlängerung 63A 25m leihweise vorhalten**
CEE-Verlängerungsleitung 3 pol., 63A, bis 25m

Vorhalten für die Dauer der Arbeiten des AN
Menge: 2,000 St

**01.0340 CEE-Verlängerung 32A 25m leihweise vorhalten**
CEE-Verlängerungsleitung 3 pol., 32A, bis 25m

Vorhalten für die Dauer der Arbeiten des AN
Menge: 4,000 St

**01.0350 CEE-Verlängerung 16A 25m leihweise vorhalten**
CEE-Verlängerungsleitung 3 pol., 16A, bis 25m

Vorhalten für die Dauer der Arbeiten des AN
Menge: 4,000 St

**01.0360 CEE-Verlängerung 125A 15m nur verlegen**
CEE-Verlängerungsleitung 3 pol., 125A, bis 15m, nur verlegen
Menge: 2,000 St

**01.0370 CEE-Verlängerung 63A 25m nur verlegen**
CEE-Verlängerungsleitung 3 pol., 63A, bis 25m, nur verlegen
Menge: 2,000 St

**01.0380 CEE-Verlängerung 32A 25m nur verlegen**
CEE-Verlängerungsleitung 3 pol., 32A, bis 25m, nur verlegen
Menge: 4,000 St

**01.0390 CEE-Verlängerung 16A 25m nur verlegen**
CEE-Verlängerungsleitung 3 pol., 16A, bis 25m, nur verlegen
Menge: 4,000 St

**01.0400 Kabelbrücke leihweise vorhalten**
Kabelbrücke Typ KB 6,5 Standardausführung
max. Durchfahrtsbreite 6,5m
max Durchfahrtshöhe 5,10m
Nutzlast 20kg/lfm
inklusive Ballastierung

Vorhalten für die Dauer der Arbeiten des AN
Menge: 1,000 St

**01.0410 Aufbau Kabelbrücke**
Anlieferung und Aufbau Kabelbrücke, inkl. Abstimmung und Einholung verkehrsrechtlicher Anordnung.
Menge: 1,000 St

**01.0420 örtlicher Potentialausgleich**
Errichtung eines örtlichen Potentialausgleichs für Baustromverteiler mittel Kreuzerder oder Tiefenerder, inklusive Anschlussleitung bis 5m und Anschluss
Menge: 2,000 St

**01.0430 Umsetzen Baustromverteiler**
Umsetzen Baustromverteiler, Baustromverteiler abklemmen und nach Angabe
AG versetzen.
Menge: 10,000 St

*Hinweis: VORHALTEN BAUSTROMVERSORGUNG FÜR AUSBAUGEWERKE*
ÜBERLASSUNG BAUSTROMVERSORGUNG FÜR AUSBAUGEWERKE

Vorhalten Baustromversorgung für die Leistungen anderer Unternehmer nach Abschluss der Leistungen des AN

**01.0440 Zählerverteiler Baustrom bis 250A leihweise überlassen**
Baustromverteiler DIN EN 61439-4 (VDE 0660-600-4) als Zählerverteiler bis 250A, Bedienung durch elektrotechnischen Laien, mit Berührungsschutzabdeckung DIN EN 50274 (VDE 0660-514),  Gehäuse aus verzinktem Stahl, pulverbeschichtet, Schutzklasse I, Freiluftaufstellung ungeschützt, Schutzart IP 44 DIN EN 60529 (VDE 0470-1), Schutzart IK10 DIN EN 62262 (VDE 0470-100), EMV-Umgebung B Wohnbereiche, geschlossene Bauform, Anlage ortsveränderbar, Standmontage, aufbauen

1 Spannungspfadsicherung Neozed E 14, 3/16 A
1 Zählerplatz 300x600 mm nach DIN 43870/2, ohne Zähler
1 Wandlerfeld 300x600 mm, einschl. 3 CU-Schienen 30x10 mm auf
6 Stützisolatoren vorverdrahtet, ohne Wandler
1 Abgang als Hauptsicherung NH 1-Lasttrennschalter
mit Sicherung 3-pol.

Stück/Monat, leihweise zur Überlassung Ausbaugewerke
Menge: 36,000 StMt

**01.0450 Hauptverteiler Baustrom bis 160A leihweise überlassen**
Baustromverteiler DIN EN 61439-4 (VDE 0660-600-4) als Gruppenverteiler bis 160A, Bedienung durch elektrotechnischen Laien, mit Berührungsschutzabdeckung DIN EN 50274 (VDE 0660-514),  Gehäuse aus verzinktem Stahl, pulverbeschichtet, Schutzklasse I, Freiluftaufstellung ungeschützt, Schutzart IP 44 DIN EN 60529 (VDE 0470-1), Schutzart IK10 DIN EN 62262 (VDE 0470-100), EMV-Umgebung B Wohnbereiche, geschlossene Bauform, Anlage ortsveränderbar, Standmontage, aufbauen

1 Hauptsicherung als NH 1-Lasttrennschalter 3-pol.
1 Vorsicherung als NH 00-Lasttrenner 3-pol.
1 FI-Schalter 125/4/0,5 A, Typ B, allstromsensitiv, für CEE-Steckdose 5/125 und 5/63 A
1 CEE-Steckdose 5/125 A, 400 V, Vorsicherung über o g. NH 00-Trenner
1 CEE-Steckdose 5/63 A, 400 V mit Vorsicherung Diazed E 33, 3/63 A
2 Vorsicherungen Diazed E 33, 3/63 A
1 FI-Schalter 63/4/0,03 A, Typ B, allstromsensitiv, für CEE-Steckdose 5/16 und 5/32 A
1 FI-Schalter 40/4/0,03 A, Typ A, für Schukosteckdosen
2 CEE-Steckdosen 5/16 A, 400 V, 2 Automaten C 16 A, 3-pol.
2 CEE-Steckdosen 5/32 A, 400 V, 2 Automaten C 32 A, 3-pol.
6 Schukosteckdosen 3/16 A, 230 V, 6 Automaten C 16 A, 1-pol.

Stück/Monat, leihweise zur Überlassung Ausbaugewerke
Menge: 36,000 StMt

**01.0460 Kranverteiler Baustrom bis 125A leihweise überlassen**
Baustromverteiler DIN EN 61439-4 (VDE 0660-600-4) als Kranverteiler bis 125A, Bedienung durch elektrotechnischen Laien, mit Berührungsschutzabdeckung DIN EN 50274 (VDE 0660-514),  Gehäuse aus verzinktem Stahl, pulverbeschichtet, Schutzklasse I, Freiluftaufstellung ungeschützt, Schutzart IP 44 DIN EN 60529 (VDE 0470-1), Schutzart IK10 DIN EN 62262 (VDE 0470-100), EMV-Umgebung B Wohnbereiche, geschlossene Bauform, Anlage ortsveränderbar, Standmontage, aufbauen

1 Hauptsicherung als NH 00-Lasttrennschalter mit Sicherung 3-pol., absperrbar
1 FI-Schalter 125/4/0,5 A, Typ B, allstromsensitiv
1 FI-Schalter 25/2/0,03 A, Typ A, für Schukosteckdose
1 CEE-Steckdose 5/63 A, 400 V,
mit Vorsicherung Diazed E 33, 3/63/63 A
1 CEE-Steckdose 5/125 A, 400 V
1 Schukosteckdose 3/16 A, 230 V,

Stück/Monat, leihweise zur Überlassung Ausbaugewerke
Menge: 38,000 StMt

**01.0470 Unterverteiler Baustrom bis 63A leihweise überlassen**
Baustromverteiler DIN EN 61439-4 (VDE 0660-600-4) als Unterverteiler bis 63A, Bedienung durch elektrotechnischen Laien, mit Berührungsschutzabdeckung DIN EN 50274 (VDE 0660-514), Gehäuse aus verzinktem Stahl, pulverbeschichtet, Schutzklasse I, Freiluftaufstellung ungeschützt, Schutzart IP 44 DIN EN 60529 (VDE 0470-1), Schutzart IK10 DIN EN 62262 (VDE 0470-100), EMV-Umgebung B Wohnbereiche, geschlossene Bauform, Anlage ortsveränderbar, Standmontage, aufbauen

1 Hauptsicherung als D/02-Neozed-Sicherungslasttrennschalter /63A absperrbar
1 FI-Schalter 63/4/0,03 A, allstromsensitiv, Typ B
1 CEE-Steckdose 5/16 A, 400 V, 1 Automat C 16 A, 3-pol.
2 CEE-Steckdosen 5/32 A, 400 V, 2 Automaten C 32 A, 3-pol.
6 Schukosteckdosen 3/16 A, 230 V, 3 Automaten C 16 A, 1-pol.

Stück/Monat, leihweise zur Überlassung Ausbaugewerke
Menge: 72,000 StMt

**01.0480 Prüfung Baustromverteiler**
Wiederkehrende Prüfung Baustromverteiler nach DGUV A3
mit Dokumentation.

Stück Baustromverteiler/Monat
Menge: 180,000 StMt

**01.0490 Rückbau Zählerverteiler Baustrom bis 250A**
Rückbau und Abholung Baustrom Zählerverteiler bis 250A nach Freimeldung AG
Menge: 2,000 St

**01.0500 Rückbau Hauptverteiler Baustrom bis 160A**
Rückbau und Abholung Baustrom Hauptverteiler bis 160A nach Freimeldung AG
Menge: 2,000 St

**01.0510 Rückbau Kranverteiler Baustrom bis 125A**
Rückbau und Abholung Baustrom Kranverteiler bis 125A nach Freimeldung AG
Menge: 2,000 St

**01.0520 Rückbau Unterverteiler Baustrom bis 63A**
Rückbau und Abholung Baustrom Unterverteiler bis 63A nach Freimeldung AG
Menge: 4,000 St

**01.0530 Leitung-H07RN-F 5x120 leihweise überlassen**
Gummischlauchleitung H07RN-F 5G120 qmm, für schwere
mechanische Beanspruchung

Meter/Monat, leihweise zur Überlassung Ausbaugewerke
Menge: 360,000 mMt

**01.0540 Leitung-H07RN-F 5x95 leihweise überlassen**
Gummischlauchleitung H07RN-F 5G95 qmm, für schwere
mechanische Beanspruchung

Meter/Monat, leihweise zur Überlassung Ausbaugewerke
Menge: 2700,000 mMt

**01.0550 Leitung-H07RN-F 5x50 leihweise überlassen**
Gummischlauchleitung H07RN-F 5G50 qmm, für schwere
mechanische Beanspruchung

Meter/Monat, leihweise zur Überlassung Ausbaugewerke
Menge: 800,000 mMt

**01.0560 Leitung-H07RN-F 5x16 leihweise überlassen**
Gummischlauchleitung H07RN-F 5G16 qmm, für schwere
mechanische Beanspruchung

Meter/Monat, leihweise zur Überlassung Ausbaugewerke
Menge: 1440,000 mMt

**01.0570 Rückbau H07RN-F 5x120**
Gummischlauchleitung H07RN-F 5G120 qmm, für schwere
mechanische Beanspruchung

Rückbau und Abholung nach Freimeldung AG
Menge: 20,000 m

**01.0580 Rückbau H07RN-F 5x95**
Gummischlauchleitung H07RN-F 5G95 qmm, für schwere
mechanische Beanspruchung

Rückbau und Abholung nach Freimeldung AG
Menge: 150,000 m

**01.0590 Rückbau H07RN-F 5x50**
Gummischlauchleitung H07RN-F 5G50 qmm, für schwere
mechanische Beanspruchung

Rückbau und Abholung nach Freimeldung AG
Menge: 30,000 m

**01.0600 Rückbau H07RN-F 5x16**
Gummischlauchleitung H07RN-F 5G16 qmm, für schwere
mechanische Beanspruchung

Rückbau und Abholung nach Freimeldung AG
Menge: 80,000 m

**01.0610 CEE-Verlängerung 125A 15m leihweise überlassen**
CEE-Verlängerungsleitung 3 pol., 125A, bis 15m

Leihweise zur Überlassung Ausbaugewerke
Menge: 36,000 StMt

**01.0620 CEE-Verlängerung 63A 25m leihweise überlassen**
CEE-Verlängerungsleitung 3 pol., 63A, bis 25m

Leihweise zur Überlassung Ausbaugewerke
Menge: 36,000 StMt

**01.0630 CEE-Verlängerung 32A 25m leihweise überlassen**
CEE-Verlängerungsleitung 3 pol., 32A, bis 25m

Leihweise zur Überlassung Ausbaugewerke
Menge: 72,000 StMt

**01.0640 CEE-Verlängerung 16A 25m leihweise überlassen**
CEE-Verlängerungsleitung 3 pol., 16A, bis 25m

Leihweise zur Überlassung Ausbaugewerke
Menge: 72,000 StMt

**01.0650 Rückbau CEE-Verlängerung 125A 15m**
CEE-Verlängerungsleitung 3 pol., 125A, bis 15m

Rückbau und Abholung nach Freimeldung AG
Menge: 2,000 St

**01.0660 Rückbau CEE-Verlängerung 63A 25m**
CEE-Verlängerungsleitung 3 pol., 63A, bis 25m

Rückbau und Abholung nach Freimeldung AG
Menge: 2,000 St

**01.0670 Rückbau CEE-Verlängerung 32A 25m**
CEE-Verlängerungsleitung 3 pol., 32A, bis 25m

Rückbau und Abholung nach Freimeldung AG
Menge: 4,000 St

**01.0680 Rückbau CEE-Verlängerung 16A 25m**
CEE-Verlängerungsleitung 3 pol., 16A, bis 25m

Rückbau und Abholung nach Freimeldung AG
Menge: 4,000 St

**01.0690 Kabelbrücke leihweise überlassen**
Kabelbrücke Typ KB 6,5 Standardausführung
max. Durchfahrtsbreite 6,5m
max Durchfahrtshöhe 5,10m
Nutzlast 20kg/lfm
inklusive Ballastierung

Stück/Monat, leihweise zur Überlassung Ausbaugewerke
Menge: 18,000 StMt

**01.0700 Rückbau Kabelbrücke**
Rückbau und Abholung Kabelbrücke nach Freimeldung AG
Menge: 1,000 St

**01.0710 Rückbau örtlicher Potentialausgleich**
Rückbau des örtlichen Potentialausgleichs nach Freimeldung AG
Menge: 2,000 St

### 02 ERDARBEITEN BAUGRUBE

*Hinweis: Hinweis*
HINWEIS

Beim Baugrubenaushub sind Auflockerungen der Sohle und Böschungen zu vermeiden. Die Gründungssohle ist vom verantwortlichen Baugrundgutachter vor Ausführung der Fundamente zu prüfen.

Wasserschutzgebiet
Die Baufelder befinden sich innerhalb der amtlich festgesetzten Schutzgebietszone IIIB des Wasserschutzgebiets „WGG III, ZVWV Hardtgruppe Sandhausen“.

**02.0010 Restaushub Rampe, entsorgen und verwerten**
Aushub im Bereich der Rampe profilgerecht ausheben.
Aushub laden, abfahren und entsorgen und verwerten.

Tiefe bis 1,50 m
Homogenbereich: E2 und E3
Materialklasse BM-0
Menge: 10,000 m3

**02.0020 Restaushub Rampe, seitl. lagern**
Aushub im Bereich der Rampe profilgerecht ausheben.
Aushub seitl. oder auf Lagerplatz des AG zum Wiedereinbau lagern,
Entfernung zur Lagerstelle: bis 170 m

Tiefe bis 1,50 m
Homogenbereich: E2 und E3
Menge: 30,000 m3

**02.0030 Schottertragschicht STS 0/45**
Schottertragschicht aus Naturschotter STS 0/45, kapillarbrechend, unter Boden- oder Fundamentplatten, liefern, profilgerecht einbauen und
verdichten auf Dpr> 100%

Dicke bis 20 cm
Körnung: 0/45
Menge: 10,000 m3

**02.0040 Geotextil einbauen**
Filterstabiles Geotextil liefern und einbauen
Bahnen ausreichend überlappt (> 20 cm).

Flächengewicht >= 150 g/m²
Anwendungsfall: AS 2
Beanspruchungsfall: AB 3
Geotextilrobustheitsklasse: GRK 3

Überlappungen werden übermessen und sind einzukalkulieren.
Menge: 150,000 m2

**02.0050 Druckplattenversuche**
Druckplattenversuch zur Prüfung und zum Nachweis der erforderlichen Bodenverdichtung des Planums ausführen und auswerten

Verdichtungsgrad DPr mind. 100%
Menge: 4,000 St

### 03 DRAINAGEARBEITEN

**03.0010 Dokumentation Versickerungsanlage**
Dokumentation der Versickerungsanlage (Rigolengründung, Rigolen inkl. Filtersystem) und dessen Einbausituation sowie vorlegen der Nachweise und Abnahme durch die Baurechtsbehörde.

Die Unterlagen sind 2-fach sortiert in Ordnern sowie 2-fach digital auf Datenträger spätestens bei Abnahme zu übergeben.
Menge: 1,000 psch

*Hinweis: Drainagesystem*
DRAINAGE-SYSTEM

Anforderung an die Bauteile und Ausführung gemäß DIN 4095

Die Überwachung und Reinigung der gesamten Drainageanlage muss jederzeit möglich sein.

Leitsystem Hersteller/System: Fränkische Tiefbau, Opti-drän oder gleichwertig

Angebotenes System: '........................................' (vom Bieter einzutragen)

**03.0020 PVC U-Stangendränrohre DN 125 (Wand), Einzellänge 2,50 m**
Drainageleitung für Gebäudedrainage nach DIN 4095
aus Kunststoff-Vollsickerrohen, als kreisrundes gewelltes Rohr, flexibel mit Muffe,
Mindestwassereintrittsfläche >= 80 cm²/m

Kunststoff: PVC-U
Perforation: geschlitzt
Größe: DN 125

liefern und höhen- und fluchtgerecht im Arbeitsraum von Baugruben verlegen (Mindestgefälle 0,5 %).

Die Wasseraufnahme und Abflussleistung des Rohres nach DIN 4095 ist nachzuweisen.

Ausführung  vor der Außenwand gemäß Drainageplanung
Menge: 60,000 m

**03.0030 PVC U-Stangendränrohre DN 160 (Wand), Einzellänge 2,50 m**
PVC U-Dränrohre nach DIN 4095
wie in Pos. 03.0020 beschrieben, jedoch

DN 160
Menge: 120,000 m

**03.0040 PVC U-Stangendränrohre DN 200 (Wand), Einzellänge 2,50 m**
PVC U-Dränrohre nach DIN 4095
wie in Pos. 03.0020 beschrieben, jedoch

DN 200
Menge: 75,000 m

**03.0050 PVC U-Stangendränrohre DN 100 (Fläche), Einzellänge 2,50 m**
Drainageleitung für Gebäudedrainage nach DIN 4095
aus Kunststoff-Vollsickerrohen, als kreisrundes gewelltes Rohr, flexibel mit Muffe,
Mindestwassereintrittsfläche >= 80 cm²/m

Kunststoff: PVC-U
Perforation: geschlitzt
Größe: DN 100

liefern und höhen- und fluchtgerecht unterhalb der Bodenplatte im Rohrgraben verlegen
(Mindestgefälle 0,5 %).

Die Wasseraufnahme und Abflussleistung des Rohres nach DIN 4095 ist nachzuweisen.

Ausführung  unter der Bodenplatte gemäß Drainageplanung
Menge: 105,000 m

**03.0060 PVC-Rohre ungeschlitzt DN 200 (Vorflutzuleitung), Einzellänge 2,50 m**
Drainageleitung für Gebäudedrainage nach DIN 4095
aus Kunststoff-Rohr, als kreisrundes gewelltes Rohr, flexibel mit Muffe,

Kunststoff: PVC-U
Perforation: ohne
Größe: DN 200

liefern und höhen- und fluchtgerecht im Arbeitsraum von Baugruben verlegen (Mindestgefälle 0,5 %).

Ausführung als Vorfluterzuleitung
Menge: 3,500 m

**03.0070 Verbindungsmuffe DN 100 aus PVC-U**
Verbindungsmuffe DN 100 aus PVC-U
liefern und fachgerecht einbauen.
Menge: 45,000 St

**03.0080 Verbindungsmuffe DN 125 aus PVC-U**
Verbindungsmuffe DN 125 aus PVC-U
liefern und fachgerecht einbauen.
Menge: 35,000 St

**03.0090 Verbindungsmuffe DN 160 aus PVC-U**
Verbindungsmuffe DN 160 aus PVC-U
liefern und fachgerecht einbauen.
Menge: 60,000 St

**03.0100 Verbindungsmuffe DN 200 aus PVC-U**
Verbindungsmuffe DN 200 aus PVC-U
liefern und fachgerecht einbauen.
Menge: 40,000 St

**03.0110 Verschlussstopfen DN 100 aus PVC-U**
Verschlussstopfen DN 100 aus PVC-U
schlussstopfen liefern und fachgerecht einbauen.
Menge: 2,000 St

**03.0120 Verschlussstopfen DN 125 aus PVC-U**
Verschlussstopfen DN 125 aus PVC-U
schlussstopfen liefern und fachgerecht einbauen.
Menge: 5,000 St

**03.0130 Verschlussstopfen DN 160 aus PVC-U**
Verschlussstopfen DN 160 aus PVC-U
schlussstopfen liefern und fachgerecht einbauen.
Menge: 10,000 St

**03.0140 Verschlussstopfen DN 200 aus PVC-U**
Verschlussstopfen DN 200 aus PVC-U
schlussstopfen liefern und fachgerecht einbauen.
Menge: 5,000 St

**03.0150 Spül-, Kontroll- und Sammelschacht DA 315 ohne Sandfang**
Spül-, Kontroll- und Sammelschacht DA 315 aus PVC-U
nach DIN 4095, Bauhöhe 80 cm, Nutzhöhe 65 cm,
mit 3 Stück Anschlussstutzen DN 200,
einschl. 3 Stück Blindstopfen, einschl. arretierbarer und trittfester Schachtabdeckung (PP),
mit füllbarem Doppelboden zur Verbesserung der Stand- und Auftriebssicherheit liefern und einbauen.
Menge: 20,000 St

**03.0160 Spül-, Kontroll- und Sammelschacht DA 315 mit Sandfang**
Spül-, Kontroll- und Sammelschacht DA 315 aus PVC-U
nach DIN 4095, Bauhöhe 80 cm, Nutzhöhe 35 cm,
mit 3 Stück Anschlussstutzen DN 200,
einschl. 3 Stück Blindstopfen, einschl. arretierbarer und trittfester Schachtabdeckung (PP),
mit füllbarem Doppelboden zur Verbesserung der
Stand- und Auftriebssicherheit liefern und einbauen.
Menge: 1,000 St

**03.0170 Schachtaufsetzrohr DN 315 aus PVC (U)**
Schachtaufsetzrohr DN 315 aus PVC (U)
mit angeformter Muffe,
Gesamtlänge 105 cm, Nutzlänge 80 cm,
liefern und einbauen.
Menge: 130,000 St

**03.0180 Doppelsteckmuffe Innendurchmesser 315 mm**
Doppelsteckmuffe aus PVC (U),
Innendurchmesser 315 mm, Baulänge 330 mm, zur Verbindung von Rohrreststücken (Schachtaufsetzrohr) liefern und einbauen.
Menge: 27,000 St

**03.0190 Blindstopfen DN 200**
Blindstopfen DN 200 zum Verschließen eines
Anschlusses am Kontroll-Schacht liefern und einbauen.
Menge: 23,000 St

**03.0200 Reduzierstück für Schacht-Anschluss DN 200/ 100 Drän**
Reduzierstück für den Schachtanschluss,
DN 200/DN 100 Drän, liefern und einbauen.
Menge: 3,000 St

**03.0210 Reduzierstück für Schacht-Anschluss DN 200/ 125 Drän**
Reduzierstück für den Schachtanschluss,
DN 200/DN 125 Drän, liefern und einbauen.
Menge: 15,000 St

**03.0220 Reduzierstück für Schacht-Anschluss DN 200/ 160 Drän**
Reduzierstück für den Schachtanschluss,
DN 200/DN 160 Drän, liefern und einbauen.
Menge: 22,000 St

**03.0230 Hohlraumverfüllung PVC Schacht**
Befüllen des Hohlraums zwischen Bodenteil und
Innenboden des Spül-, Kontroll- und Sammelschachtes
DN 315, Höhe ca. 15 cm, mit Beton, Kies oder Sand zur Erhöhung der Stand- und Auftriebsicherheit.
Menge: 0,500 m3

**03.0240 Filtervlies**
Filtervlies, als filterstabile Trennschicht zwischen der Sickerschicht
- unter der Bodenplatte,
- um die Dränleitung, Abwicklung 1,00 - 2,50 m,

und dem anstehendem Boden bzw. dem Verfüllmaterial nach DIN 4095 allseitig mit ausreichender Überlappung (mind. 10 cm) liefern und nach Planung verlegen.

Technische Daten:
Gewicht: 125 g/m²
Dicke: mind. 1,1 mm
Geotextilrobustheitsklasse: 2
Stempeldurchdrückkraft: 1,3 KN
Charakteristische Öffnungsweite: 0,08 mm
Wasserdurchlässigkeit: 90 l/(s x m²)
Menge: 150,000 m2

**03.0250 Sickerpackung 8/16**
Kies der Körnung 8/16, als Sickerpackung um die gebäudeumlaufende Dränleitung nach DIN 4095 in Verbindung mit dem Filtervlies, nach Planung liefern und einbauen.
Menge: 90,000 m3

**03.0260 Filterkies 8/16 unter der Bodenplatte**
Kies der Körnung 8/16, mit einer Einbaudicke von mind. 15 cm als kapillarbrechende Schicht unter der Bodenplatte nach DIN 4095 in Verbindung mit dem Filtervlies, nach Planung liefern und einbauen.
Menge: 10,000 m3

**03.0270 Drainmatte, vertikal**
Drainmatte als vertikale Drainschicht
aus Verbundstoff mit einem dreidimensionalen Dränkern aus Polyamid-Monofilamenten, beidseitig mit Filtervliesstoff kombiniert, mit 10 cm Überlappung, liefern und vor der Außenwand einbauen.

Geotextil nach Norm SN 670 090 "Geokunststoffe - Grundnorm"

Zugfestigkeit längs: min. 13 kN/m
Zugfestigkeit quer: min. 12 kN/m
Dehnung längs min. 30 %
Dehnung quer min. 30 %.
Durchfluss senkrecht zur Ebene: 200 l/m2*s
Wasserableitvermögen in Ebene bei 20 kN/m2: 1.90 l/m*s
Charakter. Öffnungsweite: min. 0.06 mm
Charakter. Öffnungsweite max. 0.20 mm
Menge: 700,000 m2

*Hinweis: RIGOLE DRAINAGE*

**03.0280 Auflager aus Feinkies Körnung 2/5 mm**
Sauberkeitsschicht unter Rigole, 10 cm stark

Auf der Aushubsohle ist eine 10 cm dicke Ausgleichsschicht aus Sand, Kiessand, Feinkies oder Splitt (2/5) aufzubringen.

Die Oberfläche ist mit einem geeigneten Verdichtungsgerät gemäß DWA-A 139 zu verdichten und danach waagerecht und eben mit Hilfe einer Richtlatte abzuziehen. Die Ausgleichsschicht darf danach nur noch über Bohlen oder Schaltafeln betreten werden.

Es ist durch den Einbauer nachzuweisen, dass der Verdichtungsgrad mind. 97% und einem Mindestverformungsmodul (Evd) von 25 MN/m2 für das Auflager beträgt.
Menge: 18,000 m2

**03.0290 Rigole aus Speicherelement-Boxen**
Rigole zur Zwischenspeicherung von Niederschlagswasser
aus Speicherelementen mit bauaufsichtlicher Zulassung des DiBT und zugelassenem Anwendungsbereich für unterirdische Versickerungs- und Rückhalteanlagen;
Nachweis der Belastbarkeit durch Typenstatik;

Anlage bestehend aus:

Hochlastspeicherelementen
mehrdimensional durchströmbar
Speicherkapazität 93 %
Nettospeichervolumen 393 Liter pro Box
aus hochsteifem Polypropylen (PP), Farbe Schwarz
belastbar bis Schwerlastverkehr SLW 60

Kurzeitfestigkeit bei mehrlagigem Aufbau min. 800 kN/m²
ohne seitliche Abstützung
mit Laststeigerungsrate 0,5 kN/(m2*s);
nachgewiesene dynamische Belastbarkeit;
nachgewiesene Langzeitbelastbarkeit
für eine Nutzungsdauer von 50 Jahren;
Abmessungen: L x B x H: 800 x 800 x 660 mm

einschl. Frontgitter,
einschl. Anschlussrohre in den erforderlichen Dimensionen mit Muffen, Bögen und Anschlussstutzen, Entlüftungsplatte Stutzen

Liefern und fachgerecht einbauen.

40 Stück Hochlastspeicherelement mit integriertem Inspektionskanal;
Abmessungen: L x B x H: 800 x 800 x 660 mm

Leitfabrikat: REHAU; RAUSIKKO Box 8.6 H oder gleichwertig

Angebotenes Fabrikat: '...........................' (vom Bieter einzutragen)

8 Stück Hochlastspeicherelement mit Verteil-, Reinigungs- und Inspektionskanal
Abmessungen: L x B x H: 800 x 800 x 660 mm

Leitfabrikat: REHAU; RAUSIKKO Box 8.6 HC oder gleichwertig

Angebotenes Fabrikat: '...........................' (vom Bieter einzutragen)

Ausführung gemäß Plan Nr.
NBWIE_EWK_5_1618_SC_XX_004_v_B
Menge: 1,000 St

**03.0300 Reinigungs- und Inspektionsschacht DN 600**
Kanalschacht DN 600 aus Polypropylen (PP), komplett,
bestehend aus:
- Schachtunterteil 2 x DN 200 und Sandfang 20 cm
- Schachtzulaufteil 1 x DN 200
- Steigrohr DN 600 Verbundrohr, innen glatt und außen gewellt; innen durchgehend DN 600, kompatibel mit Betonauflagering;
- Dichtringen für Anschlüsse DN 600 aus EPDM

Werkstoff: Polypropylen (PP)
Ringsteifigkeit SN 8

Schachthöhe von Sohle bis GOK: H = 5,75 m

liefern sowie höhen- und fluchtgerecht versetzen.
Menge: 1,000 St

**03.0310 Schachtabdeckung Klasse A 15**
Schachtabdeckung Klasse A 15 DIN EN 124/DIN 1229, Schachtöffnung, Durchmesser in mm '625', Abdeckung 'rund mit dämpfender Einlage, mit Lüftungsöffnungen',  aus 'Gusseisen, mit werkseitiger Betonfüllung, einschl. Auflagering für BEGU Abdeckung, einschl. Schmutzeimer mit Feinfilter und Einlauftrichter für Abdeckung DN 625, einschl. Anpassen an Fertigniveau in einem separaten Arbeitsgang, Einbau entsprechend Herstelleranleitung.
Menge: 1,000 St

**03.0320 Rigolenvlies**
Rigolenvlies, mit hoher Sicherheit gegen innere und äußere Kolmation, als Filterstabile Trennschicht zwischen Kiesrigole und anstehendem Boden bzw. Verfüllmaterial, allseitig mit ausreichender Überlappung > 30 cm

Flächengewicht: >150 g/m2
Vliesmaterial: PP
Dicke: > 1,2 mm
Robustheit: Klasse 3
Wasserduchlässigkeit: 0,1 m/s
Stempeldurchdrückkraft: 2,0 kN
Menge: 70,000 m2

### 04 ERDARBEITEN ENTWÄSSERUNG

*Hinweis: ERDARBEITEN ENTWÄSSERUNG*
ERDARBEITEN ENTWÄSSERUNG

Ausführung der Arbeiten unmittelbar nach Fertigstellung der Kellerdecke und Ziehen des Verbaus.

Bodenklasse
Homogenbereich: E2 und E3, Verfüllter Arbeitsraum der Baugrube

**04.0010 Aushub Rohrleitungsgräben bis 1,0 m Tiefe**
Aushub von Rohrleitungsgräben und Schachtbaugruben, einschl. Wiederverfüllen
bis 1,0 m Tiefe

In diese Position sind folgende Leistungen einzukalkulieren:

- profilgerechter Aushub für Entwässerungsleitungen
- ausgebautes Material seitlich lagern zum Wiederverfüllen der Arbeitsbereiche.
- Grabensohle verdichten Dpr >/= 100%
- Verfüllen und Verdichten der Gräben und Aushubbereiche mit dem vom AN seitlich gelagerten Material nach dem Merkblatt für das Verfüllen von Leitungsgräben
- Verdichtung innerhalb der Leitungszone Dpr 97%, oberhalb der Leitungszone Dpr 100%
Menge: 25,000 m3

**04.0020 Aushub Rohrleitungsgräben bis 1,60 m**
Aushub von Rohrleitungsgräben und Schachtbaugruben, einschl. Wiederverfüllen
wie in Pos.  04.0010 beschrieben, jedoch

Tiefe bis 1,60 m
Menge: 205,000 m3

**04.0030 Aushub Rohrleitungsgräben bis 3,00 m**
Aushub von Rohrleitungsgräben und Schachtbaugruben, einschl. Verbau und Wiederverfüllen.
wie in Vorposition 04.0010 beschrieben, jedoch

Tiefe bis 3,00 m.
Menge: 45,000 m3

**04.0040 Zulage Handaushub**
Zulage zu vorbeschriebenem Rohrgrabenaushub für Aushub per Hand.
Ausführung nur auf besondere Anordnung der Bauleitung.
Menge: 2,000 m3

**04.0050 Seitlich gelagerter Rohrgrabenaushub laden, abfahren**
Seitlich gelagerter Rohrgrabenaushub laden, abfahren und Aushubmaterial fachgerecht entsorgen und verwerten

Materialklasse BM-0
Menge: 20,000 m3

**04.0060 Füllmaterial Kiessand 0/8 einbauen Sohlenbreite 0,6 m bis 1 ,0 m**
Füllmaterial Kiessand 0/8 einbauen in Baugruben, für Einbetten und Überschütten von Rohren, profilgerecht, mit vom AN zu liefernden Stoffen, Stoff Kiessand 0/8, verdichten.
Einbauhöhe in m bis 0,1 m über Rohrscheitel,
Rohrbettung 0,1 m, Sohlenbreite 0,6 m bis 1,0 m.
Menge: 10,000 m3

### 05 SCHMUTZWASSERENTWÄSSERUNG

*Hinweis: SCHÄCHTE MIT STEIGHILFE*
Katalog-Nr. SEF Mutter/1/ 3. 2.

**05.0010 Schacht rund, lichte Weite 1.000 mm, Tiefe '1,30' m**
Katalog-Nr. SEF Mutter/1/ 3. 2. 10.
Schacht
'rund, lichte Weite 1.000 mm',
Ausführung 'in Fertigteilen,
Werkstoff: Stahlbeton DIN 4034-1,
Aufbau aus den Typen: Schachtringe, Schachthals, Schachtunterteil Typ 2 (DIN 19549),
lichte Weite 1.000 mm',
Fugendichtung 'mit Dichtring aus Elastormeren DIN 4060,' Steigeinrichtung, Ausführung 'DIN 1212 E,
Steigmaß 250 mm, Schachtunterteil mit Anschlüssen für gelenkige Einbindung der Rohre mit Muffen, als einbetonierte Schachtfutter mit Dichtelement, passend zum Rohrwerkstoff',
Gerinne 'gerade, Auskleidung Gerinne und Auftritt mit Zementestrich, DIN 18560, Auftritt ca. 20 cm über Kanalsohle',
größtes Rohr 'DN 150',
lichte Schachttiefe in m 1,30.
Menge: 1,000 St

**05.0020 Schacht rund, lichte Weite 1.000 mm, Tiefe '1,21' m**
Katalog-Nr. SEF Mutter/1/ 3. 2. 10.
Schacht
'rund, lichte Weite 1.000 mm',
Ausführung 'in Fertigteilen,
Werkstoff: Stahlbeton DIN 4034-1,
Aufbau aus den Typen: Schachtringe, Schachthals, Schachtunterteil Typ 2 (DIN 19549),
lichte Weite 1.000 mm'
Fugendichtung 'mit Dichtring aus Elastormeren DIN 4060, Steigeinrichtung, Ausführung 'DIN 1212 E, Steigmaß 250 mm, Schachtunterteil mit Anschlüssen für gelenkige Einbindung der Rohre mit Muffen, als einbetonierte Schachtfutter mit Dichtelement, passend zum Rohrwerkstoff'
Gerinne 'gekrümmt, Auskleidung Gerinne und Auftritt mit Zementestrich, DIN 18560, Auftritt ca. 20 cm über Kanalsohle'
größtes Rohr  'DN 150',
lichte Schachttiefe in m 1,21.
Menge: 1,000 St

**05.0030 Schacht rund, lichte Weite 1.000 mm, Tiefe 2,17 m**
Schacht
'rund, lichte Weite 1.000 mm',
Ausführung 'in Fertigteilen,
Werkstoff: Stahlbeton DIN 4034-1,
Aufbau aus den Typen: Schachtringe, Schachthals, Schachtunterteil Typ 2 (DIN 19549),
lichte Weite 1.000 mm'
Fugendichtung 'mit Dichtring aus Elastormeren DIN 4060, Steigeinrichtung, Ausführung 'DIN 1212 E, Steigmaß 250 mm, Schachtunterteil mit Anschlüssen für gelenkige Einbindung der Rohre mit Muffen, als einbetonierte Schachtfutter mit Dichtelement, passend zum Rohrwerkstoff'
Gerinne 'gekrümmt, Auskleidung Gerinne und Auftritt mit Zementestrich, DIN 18560, Auftritt ca. 20 cm über Kanalsohle' größtes Rohr  'DN 200',
lichte Schachttiefe in m 2,17.
Menge: 1,000 St

**05.0040 Schacht rund, lichte Weite 1.000 mm, Tiefe 2,65 m**
Schacht
'rund, lichte Weite 1.000 mm',
Ausführung 'in Fertigteilen,
Werkstoff: Stahlbeton DIN 4034-1,
Aufbau aus den Typen: Schachtringe, Schachthals, Schachtunterteil Typ 2 (DIN 19549),
lichte Weite 1.000 mm'
Fugendichtung 'mit Dichtring aus Elastormeren DIN 4060, 'Steigeinrichtung, Ausführung 'DIN 1212 E, Steigmaß 250 mm, Schachtunterteil mit Anschlüssen für gelenkige Einbindung der Rohre mit Muffen, als einbetonierte Schachtfutter mit Dichtelement, passend zum Rohrwerkstoff'
Gerinne gekrümmt, Auskleidung Gerinne und Auftritt mit Zementestrich, DIN 18560, Auftritt ca. 20 cm über Kanalsohle'
größtes Rohr  'DN 200',
lichte Schachttiefe in m 2,65.
Menge: 1,000 St

*Hinweis: SCHACHTABDECKUNG*
Katalog-Nr. SEF Mutter/1/ 3. 2.

**05.0050 Schachtabdeckung Klasse A 15**
Schachtabdeckung Klasse A 15 DIN EN 124/DIN 1229, Schachtöffnung, Durchmesser in mm '625', Abdeckung 'rund mit dämpfender Einlage, mit Lüftungsöffnungen', mit Schmutzfangkorb, aus 'Gusseisen, mit werkseitiger Betonfüllung, einschl. BEGU-Rahmen', höhengerecht in Mörtel MG III setzen, einschl. Anpassen an Fertigniveau in einem separaten Arbeitsgang, Einbau entsprechend Herstelleranleitung.
Menge: 1,000 St

**05.0060 Schachtabdeckung Klasse D 400**
Schachtabdeckung Klasse D400 DIN EN 124/DIN 1229, Schachtöffnung, Durchmesser in mm '625', Abdeckung  'rund mit dämpfender Einlage, mit Lüftungsöffnungen' mit Schmutzfangkorb, aus 'Gusseisen, mit werkseitiger Betonfüllung, einschl. BEGU-Rahmen', höhengerecht in Mörtel MG III setzen, einschl. Anpassen an Fertigniveau in einem separaten Arbeitsgang, Einbau entsprechend Herstelleranleitung.
Menge: 1,000 St

*Hinweis: SCHACHTABDECKUNG OHNE LÜFTUNGSOFFNUNG*
Katalog-Nr. SEF Mutter/1/ 3. 2.

**05.0070 Schachtabdeckung Klasse A 15**
Schachtabdeckung Klasse A 15 DIN EN 124/DIN 1229, Schachtöffnung, Durchmesser in mm '625', Abdeckung 'rund mit dämpfender Einlage ohne Lüftungsöffnung', mit Schmutzfangkorb, aus 'Gusseisen mit werkseitiger Betonfüllung, einschl. BEGU-Rahmen', höhengerecht in Mörtel MG III setzen, einschl. Anpassen an Fertigniveau in einem separaten Arbeitsgang, Einbau entsprechend Herstelleranleitung.
Menge: 2,000 St

**05.0080 Schachtzulauf 'DN 150 - 200'**
Katalog-Nr. SEF Mutter/1/ 3. 2. 220.
Seitenzulauf zum Schacht, mit gelenkiger Rohreinbindung, Gerinneführung nach ATV A 241,
Seitenzulauf DN '150 bis 200' .
Menge: 9,000 St

*Hinweis: PVC-U-ROHRE*
Vollwandrohre  SN 10 und Formteile aus weichmacherfreiem Polyvinylchlorid (PVC-U) gemäß DIN EN 1401-1

Nennringsteifigkeit größer SN 10 gemäß DIN EN ISO 9969
mit angeformter Muffe und eingelegtem Lippendichtring
Das Rohrsystem ist unter Beachtung der DIN EN 1610 zu verlegen.
Chemische Beständigkeit im Bereich pH 1 bis pH 13.

**05.0090 PVC-U Rohr '150', 'bis 3,5 m'.**
Katalog-Nr. SEF Mutter/1/ 4. 3. 30.
Vollwandrohr aus weichmacherfreiem Polyvinylchlorid (PVC-U) gemäß DIN EN 1401-1
Nennringsteifigkeit größer SN 10 gemäß DIN EN ISO 9969
mit angeformter Muffe und eingelegtem Lippendichtring, mit Steckmuffe, Farbton orange
DN
'150' Auflager aus nichtbindigem Boden, Auflagerwinkel 120 Grad, in vorhandenem  Graben geböscht oder verbaut.
Grabentiefe in m 'bis 3,50'.
Menge: 100,000 m

**05.0100 Vollwandrohr aus weichmacherfreiem Polyvinylchlorid**
Vollwandrohr aus weichmacherfreiem Polyvinylchlorid (PVC-U) gemäß DIN EN 1401-1
Nennringsteifigkeit größer SN 10 gemäß DIN EN ISO 9969
mit angeformter Muffe und eingelegtem Lippendichtring, mit Steckmuffe, Farbton orange
DN 200, Auflager aus nichtbindigem Boden, Auflagerwinkel 120 Grad, in vorhandenem  Graben geböscht oder verbaut.
Grabentiefe in m 2,20.
Menge: 2,000 m

**05.0110 Bogen '15 bis 45 Grad', '150'.**
Katalog-Nr. SEF Mutter/1/ 4. 3. 220.
Bogen aus Polyvinylchlorid,
in Grad '15 bis 45 Grad',

DN '150'.
Menge: 30,000 St

**05.0120 Abzweig '150'.**
Katalog-Nr. SEF Mutter/1/ 4. 3. 310.
Einfachabzweig 45 Grad aus Polyvinylchlorid,
DN '150'.
Menge: 5,000 St

**05.0130 Passstück '150',**
Katalog-Nr. SEF Mutter/1/ 4. 3. 400.
Passstück aus Polyvinylchlorid,
DN '150',
Baulänge in m 'bis 0,5'.
Menge: 4,000 St

**05.0140 Passstück '200',**
Katalog-Nr. SEF Mutter/1/ 4. 3. 400.
Passstück aus Polyvinylchlorid,
DN '200',

Baulänge in m  . 'bis 0,5'
Menge: 2,000 St

**05.0150 Stopfen '150'.**
Katalog-Nr. SEF Mutter/1/ 4. 3. 560.
Muffenstopfen aus Polyvinylchlorid,
DN '150'.
Menge: 10,000 St

**05.0160 Muffe '150'.**
Katalog-Nr. SEF Mutter/1/ 4. 3. 600.
Überschiebmuffe aus Polyvinylchlorid,
DN '150'.
Menge: 1,000 St

**05.0170 Muffe '200'.**
Katalog-Nr. SEF Mutter/1/ 4. 3. 600.
Überschiebmuffe aus Polyvinylchlorid,
DN '200'.
Menge: 1,000 St

**05.0180 Dichtheitsprüfung '150 - 200'**
Katalog-Nr. SEF Mutter/1/ 6. 1. 10.
Dichtheitsprüfung DIN EN 1610 und BHKS 5.005 mit Wasser, der Abwasserkanäle aus PVC-U,Wasser auf der Baustelle beigestellt, zur Verwendungsstelle transportieren und nach Gebrauch schadlos beseitigen.
DN '100 - 150 '

Gesamtlänge des Teilabschnittes 'Haus 12-14, ca. 40 m '
Gesamtlänge des Teilabschnittes 'Haus 16-18, ca. 60 m '
Menge: 100,000 m

**05.0190 Vorhalten der Druckprüfgeräte gesamte Baumaßnahme**
Katalog-Nr. SEF Mutter/1/ 6. 1. 30.
Vorhalten der Druckprüfgeräte während der gesamten Baumaßnahme, einschl. Verschlussblasen und Stopfen für Schachtanschlüsse und Endstutzen.
Menge: 1,000 psch

*Hinweis: WAND- / DECKENDURCHFÜHRUNGEN*
Katalog-Nr. SEF Mutter/1/ 8. 1.

**05.0200 Dichtungseinsatz 'Metall / EPDM', '150'**
Katalog-Nr. SEF Mutter/1/ 8. 1. 30.
Dichtungseinsatz aus Metall / EPDM,
passend für Medienrohr DN 150,
dicht gegen nichtdrückendes Wasser,
mit Spannflansch einseitig dichtend,
Medienrohr aus PP / PVC-U .

Leitfabrikat: Doyma/ Curaflex A40
oder gleichwertiger Art,
Angebotenes Fabrikat: '...........................' (vom Bieter einzutragen)
Menge: 7,000 St

**05.0210 Futterrohr 'Metall / EPDM', '150'**
Katalog-Nr. SEF Mutter/1/ 8. 1. 30.
Futterrohr aus Metall / EPDM, passend für Medienrohr DN '150', dicht gegen ' nichtdrückendes Wasser',
mit 'integriertem Fest- und Losflansch' ,Medienrohr aus 'PP / PVC-U'.
Futterrohr 'Metall / EPDM', '150'
Leitfabrikat Hersteller/Typ 'Doyma/ Curaflex 5000' oder gleichwertiger Art,

Angebotenes Fabrikat: '...........................' (vom Bieter einzutragen)
Menge: 7,000 St

**05.0220 Mehrkosten für Fertigung von Bestands-u. Revisions- unterlagen**
Mehrkosten für Fertigung von Bestands- und Revisionsunterlagen bestehend aus:

1.)  Revisionszeichnungen, farbig angelegt
2.)  Kopien der Prüfbescheinigungen und Werkstattteste
3.)  Protokolle über Dichtheitsprüfungen
4.)  Einmessen der neu verlegten Rohrtrassen einschl.
5.)  Behördengebühren aufnehmen
Maße  mit Bezugspunkt in den Plänen darstellen

Die Unterlagen sind 2-fach sortiert in Ordnern sowie 2-fach digital auf Datenträgern spätestens bei Abnahme zu übergeben.
Menge: 1,000 psch

**05.0230 Rinne am Rampenfuß DN 175, Höhe 12 cm**
Wasserdichte Entwässerungsrinne, Flachrinne aus Polymerbeton als Verdunstungsrinne, einschl. Stirnwände und Abdeckung als Stegrost aus Gusseisen mit schraubloser Verriegelung, Belastungsklasse C250

Einlaufquerschnitt 685 cm²/m
Rinnenlänge: 4,70 m

Flachrinne, entsprechend DIN EN 1433 / DIN V 19580
mit allgemeiner bauaufsichtlicher Zulassung,
mit integrierter austauschbarer Dämpfung,
aus frost- und tausalzbeständigem Polymerbeton,
mit integriertem Kantenschutz 8 mm aus Gusseisen EN-GJS500-7 mit KTL-Beschichtung,

Nennweite 17,5 cm,
Baubreite 23,5 cm,
Bauhöhe 12,0 cm mit Wasserspiegelgefälle,
liefern und nach Einbauanleitung des Herstellers verlegen.

Leitfabrikat: ACO DRAIN PowerDrain V175P als Flachinne oder gleichwertig

Angebotenes Fabrikat: '...........................' (vom Bieter einzutragen)

Ausführung gemäß Plan Nr. NBWIE_ARC_5_1214_DT_BO_011_F_E und NBWIE_ARC_5_1618_DT_BO_011_F_D
Menge: 2,000 St

**05.0240 Rinne am Rampenkopf DN 150, Höhe 20,5 cm**
Wasserdichte Entwässerungsrinne aus Polymerbeton,
einschl. senkrechtem Abgang zum Anschluss an die Entwässerungsgrundleitung, einschl. Stirnwände und Abdeckung als Längsstabrost aus Gusseisen mit schraubloser Verriegelung, Belastungsklasse C250

Einlaufquerschnitt 595 cm²/m
Rinnenlänge: 3,65 m

Entwässerungsrinne, entsprechend DIN EN 1433 und DIN 19580, mit integrierter EPDM-Dichtung zur Ausbildung eines wasserdichten Rinnenstoßes
aus frost- und tausalzbeständigem Polymerbeton,
Kantenschutz 12 mm aus Gusseisen EN-GJS mit KTL-Beschichtung

Nennweite 15,0 cm,
Baubreite 20,3 cm
Bauhöhe 20,5 cm mit Wasserspiegelgefälle,
mit Ausnehmungen an der Außenwand zur Verankerung im Fundamentbeton
liefern und nach Einbauanleitung des Herstellers verlegen.

Leitfabrikat: ACO DRAIN PowerDrain V150G - Seal oder gleichwertig

Angebotenes Fabrikat: '...........................' (vom Bieter einzutragen)
Menge: 2,000 St

### 06 REGENWASSERENTWÄSSERUNG

*Hinweis: KANÄLE*
ENTWÄSSERUNGSKANÄLE

**06.0010 Regenwasserkanal KG2000 PP DN100**
Regenwasserkanal KG2000 aus PP, mit allgemeiner bauaufsichtlicher Zulassung,  Farbe grün, mit Steckverbindung, Rohrende mit Muffe, DN100, Verlegung DIN EN 1610, SN 12 in vorhandenen geböschten Graben, Grabentiefe über 0 bis 2,5 m, einschl. Bettung Typ 1, Dicke der unteren Bettungsschicht min. 10 cm, aus Sand, obere Bettungsschicht min.10 cm aus Sand.

Sandlieferung wird gesondert vergütet.
Rohre liefern, verlegen, Passtücke herstellen, und anschließen.

Angebotenes Fabrikat: '...........................' (vom Bieter einzutragen)
Menge: 55,000 m

**06.0020 HS-Formstück 45° KG2000 PP Regenwasserkanal DN100**
komplett mit Dichtungen, Formstück KG2000 aus PP, DIN EN 1852-1, homogenes Vollwandrohr, für Regenwasserkanal, 45 Grad, DN100.

Angebotenes Fabrikat: '...........................' (vom Bieter einzutragen)
Menge: 12,000 St

**06.0030 HS-Formstück 30° KG2000 PP Regenwasserkanal DN100**
komplett mit Dichtungen, Formstück KG2000 aus PP DIN EN 1852-1, homogenes Vollwandrohr, für Regenwasserkanal, 30 Grad, DN100.

Angebotenes Fabrikat: '...........................' (vom Bieter einzutragen)
Menge: 15,000 St

**06.0040 HS-Formstück 15° KG2000 PP Regenwasserkanal DN100**
komplett mit Dichtungen, Formstück KG2000 aus PP DIN EN 1852-1, homogenes Vollwandrohr, für Regenwasserkanal, 15 Grad, DN100.

Angebotenes Fabrikat: '...........................' (vom Bieter einzutragen)
Menge: 15,000 St

**06.0050 HS-Abzweig KG2000 PP Regenwasserkanal DN100**
Abzweig mit Muffen DN 100 komplett mit Dichtungen, Abzweig KG2000 aus PP DIN EN 1852-1, homogenes Vollwandrohr, für Regenwasserkanal,
45 Grad, DN 100.

Angebotenes Fabrikat: '...........................' (vom Bieter einzutragen)
Menge: 4,000 St

**06.0060 KG2000 PP-Muffenstopfen KGM ID DN100**
Muffenstopfen KGM, Formstück KG2000 aus PP, DN/ID 100, Anschluss an PP-Muffe DIN EN 1401-1.

Angebotenes Fabrikat: '...........................' (vom Bieter einzutragen)
Menge: 5,000 St

**06.0070 Regenwasserkanal KG2000 PP DN150**
Regenwasserkanal KG2000 aus PP, mit allgemeiner bauaufsichtlicher Zulassung,  Farbe grün, mit Steckverbindung, Rohrende mit Muffe, DN150, Verlegung DIN EN 1610, SN 12 in vorhandenen geböschten Graben, Grabentiefe über 0 bis 2,5 m, einschl. Bettung Typ 1, Dicke der unteren Bettungsschicht min. 10 cm, aus Sand, obere Bettungsschicht min.10 cm aus Sand.

Sandlieferung wird gesondert vergütet.
Rohre liefern, verlegen, Passtücke herstellen, und anschließen.

Angebotenes Fabrikat: '...........................' (vom Bieter einzutragen)
Menge: 90,000 m

**06.0080 HS-Formstück 45° KG2000 PP Regenwasserkanal DN150**
komplett mit Dichtungen, Formstück KG2000 aus PP DIN EN 1852-1, homogenes Vollwandrohr, für Regenwasserkanal, 45 Grad, DN150.

Angebotenes Fabrikat: '...........................' (vom Bieter einzutragen)
Menge: 5,000 St

**06.0090 HS-Formstück 30° KG2000 PP Regenwasserkanal DN150**
komplett mit Dichtungen, Formstück KG2000 aus PP DIN EN 1852-1, homogenes Vollwandrohr, für Regenwasserkanal, 30 Grad, DN150.

Angebotenes Fabrikat: '...........................' (vom Bieter einzutragen)
Menge: 8,000 St

**06.0100 HS-Formstück 15° KG2000 PP Regenwasserkanal DN150**
komplett mit Dichtungen, Formstück KG2000 aus PP DIN EN 1852-1, homogenes Vollwandrohr, für Regenwasserkanal, 15 Grad, DN150.

Angebotenes Fabrikat: '...........................' (vom Bieter einzutragen)
Menge: 8,000 St

**06.0110 HS-Abzweig KG2000 PP Regenwasserkanal Zuleitung DN100 auf DN150**
Abzweig mit Muffen DN100 auf DN150 komplett mit Dichtungen, Abzweig KG2000 aus PP DIN EN 1852-1, homogenes Vollwandrohr, für Regenwasserkanal,  45 Grad, DN 100 Zuleitung; DN150 Grundleitung.

Angebotenes Fabrikat: '...........................' (vom Bieter einzutragen)
Menge: 8,000 St

**06.0120 KG2000 PP-Muffenstopfen KGM ID DN150**
Muffenstopfen KGM, Formstück KG2000 aus PP, DN/ID 150, Anschluss an PVC-U-Muffe DIN EN 1401-1.

Angebotenes Fabrikat: '...........................' (vom Bieter einzutragen)
Menge: 5,000 St

**06.0130 Regenwasserkanal KG2000 PP DN200**
Regenwasserkanal KG2000 aus PP, mit allgemeiner bauaufsichtlicher Zulassung,  Farbe grün, mit Steckverbindung, Rohrende mit Muffe, DN200, Verlegung DIN EN 1610, SN 12 in vorhandenen geböschten Graben, Grabentiefe über 0 bis 2,5 m, einschl. Bettung Typ 1, Dicke der unteren Bettungsschicht min. 10 cm, aus Sand, obere Bettungsschicht min.10 cm aus Sand.

Sandlieferung wird gesondert vergütet.
Rohre liefern, verlegen, Passtücke herstellen, und anschließen.

Angebotenes Fabrikat: '...........................' (vom Bieter einzutragen)
Menge: 70,000 m

**06.0140 HS-Formstück 45° KG2000 PP Regenwasserkanal DN200**
komplett mit Dichtungen, Formstück KG2000 aus PP DIN EN 1852-1, homogenes Vollwandrohr, für Regenwasserkanal, 45 Grad, DN200.

Angebotenes Fabrikat: '...........................' (vom Bieter einzutragen)
Menge: 5,000 St

**06.0150 HS-Formstück 30° KG2000 PP Regenwasserkanal DN200**
komplett mit Dichtungen, Formstück KG2000 aus PP DIN EN 1852-1, homogenes Vollwandrohr, für Regenwasserkanal, 30 Grad, DN200.

Angebotenes Fabrikat: '...........................' (vom Bieter einzutragen)
Menge: 5,000 St

**06.0160 HS-Formstück 15° KG2000 PP Regenwasserkanal DN200**
komplett mit Dichtungen, Formstück KG2000 aus PP DIN EN 1852-1, homogenes Vollwandrohr, für Regenwasserkanal, 15 Grad, DN200.

Angebotenes Fabrikat: '...........................' (vom Bieter einzutragen)
Menge: 5,000 St

**06.0170 HS-Abzweig KG2000 PP Regenwasserkanal Zuleitung DN100 auf DN200**
Abzweig mit Muffen DN100 auf DN 200 komplett mit Dichtungen, Abzweig KG2000 aus PP DIN EN 1852-1, homogenes Vollwandrohr, für Regenwasserkanal, 45 Grad, DN 100 Zuleitung; DN200 Grundleitung.

Angebotenes Fabrikat: '...........................' (vom Bieter einzutragen)
Menge: 8,000 St

**06.0180 KG2000 PP-Muffenstopfen KGM ID DN200**
Muffenstopfen KGM, Formstück KG2000 aus PP, DN/ID 200, Anschluss an PVC-U-Muffe DIN EN 1401-1.

Angebotenes Fabrikat: '...........................' (vom Bieter einzutragen)
Menge: 5,000 St

**06.0190 Sandlieferung für Sandbettung**
Lieferung von Verfüllmaterial, Körnung 0-2, Sand
Einbau in Rohrgräben, Abrechnung nach Aufmaß in verdichtetem Zustand
Menge: 107,000 m3

**06.0200 Grabensohle planieren und standfest verdichten**
Grabensohle planieren und standfest verdichten
Anforderungen an das Planum: +/ 2 cm
Verdichten auf Ev2 > = 45 MN/m²
Nachweis der Verdichtung über dynamische Lastplattendruckversuche durch AN.
Menge: 175,000 m2

**06.0210 Mineralgemisch lagenweise in Grabensohle einbauen**
Recyclingmaterial 0/45 in Grabensohle einbauen und verdichten, Schichtdicke im verfestigten Zustand: 30 cm. Auf mind. Ev2 100 MN/m² verdichten. Güteüberwachtes Recyclingmaterial. Einbau nach vorzulegendem aktuellen Prüfzeugnis.  Herstellung und Lieferung durch ein zertifiziertes Recyclingunternehmen. Prüfzeugnis und Zertifizierung müssen eine Woche vor dem Einbau beim Bauleiter des AG vorliegen. Einbau erst nach Genehmigung durch den Bauleiter des AG. Dokumentation über Art und Herkunft des Recyclingbaustoffes, Gütenachweis einschl. der Analyseergebnisse (Chemisch und Bodenmechanisch), eingebaute Menge sowie Ort des Einbaus und die Einbauklasse.
Menge: 175,000 m2

**06.0220 Überprüfung Verdichtung Grabensohle**
Überprüfung der Verdichtung der Grabensohle durch
Prüfverfahren gemäß ZTVA-StB. Die
Überprüfung muss durch ein vom AN vorgeschlagenes und
vom AG akzeptiertes Baugrundlabor durchgeführt und
schriftlich ausgewertet werden. Die Prüfergebnisse sind
dem AG vorzulegen. Die Position kommt nur nach
gesonderter Beauftragung durch den AG zur Ausführung.
Menge: 15,000 St

*Hinweis: SCHÄCHTE*

**06.0230 Randkontrollschacht RK01-RK06 liefern und einbauen**
Randkontrollschacht RK01-RK06 liefern und einbauen, Bereich nicht befahrbar, in Grünflächen werden die Boxen bodengleich eingebaut, in überfahrbaren Bereichen
werden die Boxen mit einer Schachtabdeckung geschützt. Die Schachtabdeckung wird separat vergütet.
Randkontrollschacht mit Rohranschluss für zwei Rohrleitungen DN 110 (KG-Rohr DN/OD 110)
Abmessungen: Grundelement 540 x 440 x 235 / 305 mm
inkl. Lieferung und Montage.

Angebotenes Fabrikat: '...........................' (vom Bieter einzutragen)
Menge: 6,000 St

**06.0240 Deckel Randkontrollschacht ohne Einlauföffnung**
Kontrollschacht-Deckel ohne Einlauföffnung
Belastbarkeit: 800 kg
Material: Aluminium mit Anti-Rutsch-Beschichtung in RAL 7016
Abmessungen: 540 x 440 mm
Die Aussparung und die Eindichtung des Kasten an die Abdichtung/ Eindichtung der Tiefgarage wird bauseits hergestellt.
Der Rohbau hat den Kasten zu liefern, einzubauen. Im Anschluss finden die Eindichtungsarbeiten bauseits statt.

Angebotenes Fabrikat: '...........................' (vom Bieter einzutragen)
Menge: 6,000 St

**06.0250 Schacht RV01 Beton-/Stahlbetonfertigteile DN1000; T:2,21m**
Schacht RV01 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  1 Zulauf DN150; 1 Ablauf: DN150; lichte Schachttiefe über 2,21m.

Angebotenes Fabrikat: '...........................' (vom Bieter einzutragen)
Menge: 1,000 St

**06.0260 Schacht RV02 Beton-/Stahlbetonfertigteile DN1000; T:2,46m**
Schacht RV02 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  2 Zuläufe DN150; 1 Ablauf: DN150; lichte Schachttiefe über 2,46m.

Angebotenes Fabrikat: '...........................' (vom Bieter einzutragen)
Menge: 1,000 St

**06.0270 Schacht RV03 Beton-/Stahlbetonfertigteile DN1000; T:2,26m**
Schacht RV03 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  1 Zulauf DN150; 1 Ablauf: DN200; lichte Schachttiefe über 2,06m.

Angebotenes Fabrikat: '...........................' (vom Bieter einzutragen)
Menge: 1,000 St

**06.0280 Schacht RV04 Beton-/Stahlbetonfertigteile DN1000; T:1,46m**
Schacht RV04 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  1 Zulauf DN150; 1 Ablauf: DN150; lichte Schachttiefe über 1,46m.

Angebotenes Fabrikat: '...........................' (vom Bieter einzutragen)
Menge: 1,000 St

**06.0290 Schacht RV05 Beton-/Stahlbetonfertigteile DN1000; T:1,85m**
Schacht RV05 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  1 Zulauf DN150; 1 Ablauf: DN200; lichte Schachttiefe über 1,85m.

Angebotenes Fabrikat: '...........................' (vom Bieter einzutragen)
Menge: 1,000 St

**06.0300 Schacht RV06 Beton-/Stahlbetonfertigteile DN1000; T:1,68m**
Schacht RV06 aus Beton-/Stahlbetonfertigteilen DIN EN 1917, DIN 4034-1, Typ 2, rund, DN 1000, mit Schachtunterteil, Schachtringen/Schachtrohr, Auflageringen, Schachthals DN 1000/625, Außenwände mit zusätzlichem Korrosionsschutz, Bauteilverbindung mit Dichtungen aus Elastomeren DIN EN 681-1 und DIN 4060 als Kompressionsdichtung, Dichtungen werkseitig fest eingebaut, 2-läufiger Steiggang mit Steigeisen DIN 1211, aus Grauguss, Schachtunterteil, Gerinne und Auftritt aus Beton C 40/50, in einem Guss gefertigt, Auftritt in Scheitelhöhe.
Anschlüsse für gelenkige Einbindung der Zu- und Abläufe mit Stutzen,  1 Zulauf DN200; 1 Ablauf: DN200; lichte Schachttiefe über 1,68m.

Angebotenes Fabrikat: '...........................' (vom Bieter einzutragen)
Menge: 1,000 St

**06.0310 Schachtabdeck. Baustellenabdeckung ohne Lüftung, Stahl, DN 610, D 780**
Schachtabdeckung, zum temporären Abdecken von Schächten.
Durchmesser: 780 mm
Lichte Weite: 610 mm
Höhe: 55 mm
Ohne Lüftungsöffnung, rund
Deckelplatte aus rutschfestem Tränenblech
Menge: 6,000 St

*Hinweis: RIGOLE REGENWASSER*

**06.0320 Sauberkeitsschicht, Stärke 10cm**
Sauberkeitsschicht unter Rigole, 10 cm stark

Auf der Aushubsohle ist eine 10 cm dicke Ausgleichsschicht aus Sand, Kiessand, Feinkies oder Splitt (2/5) aufzubringen.

Die Oberfläche ist mit einem geeigneten Verdichtungsgerät gemäß DWA-A 139 zu verdichten und danach waagerecht und eben mit Hilfe einer Richtlatte abzuziehen. Die Ausgleichsschicht darf danach nur noch über Bohlen oder Schaltafeln betreten werden.

Es ist durch den Einbauer nachzuweisen, dass der Verdichtungsgrad mind. 97% und einem Mindestverformungsmodul (Evd) von 25 MN/m2 für das Auflager beträgt.
Menge: 45,000 m2

**06.0330 Filterschacht FS01 DN 1000 mit Schachtabdeckung, Höhe 3.980mm**
Nennweiten (DN/ID): 1000
Zu- und Ablauf (DN/OD): 200
Höhe: 3.980 mm (inkl. Abdeckung)
Sedimentationsraum (m³): 1,00
Abflusswirksame Anschlussfläche (m²): 462

Einschließlich Abdeckplatte DN 1000 aus Beton mit 800 mm Öffnung, Schachtabdeckung

Im Lieferumfang:
tangentialer Zulauf DN/OD 200, Strömungstrenner, Spirallamellen, 350 Liter Filter-Substrat, gelochte Drainageplatte

Technische Eigenschaften:
Material: weichmacherfreies Polyvinylchlorid (PVC-U)
Durchmesser-Wanddickenverhältnis: SDR 34
Sohlhöhe: mindestens 1950 mm
Durchgangswert nach DWA-M 153: 0,15
AFS63-Rückhalt > 80 %

Prüf- und Zertifizierungsgrundlagen:
gültige DiBt-Zulassung
DWA-Arbeitsblatt-A 102-2, LANUV-Liste,
DWA-Arbeitsblatt A-138-1
DWA-Merkblatt-M 153

technische Eigenschaften Filtersubstrat für dezentrale Regenwasserbehandlung
Schüttdichte 600 g/l ± 125 g/l
Kf-Bemessungswert: 9*10^-4 m/s
Durchgangswert nach DWA-M 153: D = 0,15
Wirkungsgrad AFS63 für DWA-A 102-2: > 80%

Verwendungszweck:
Behandlung von schadstoffhaltigen Niederschlagswasserabflüssen
Verwendung z.B. Behandlungsmulden Rückhalt von Öl, Schwermetallen, PAK, AFS

Einbau:
Einbau nach Herstellerangaben.

Leitfabrikat: Funke Filterschacht DN1000
oder gleichwertig

Angebotenes Produkt: '............................' (vom Bieter auszufüllen)
Menge: 1,000 St

**06.0340 Filterschacht FS02 DN 1000 mit Schachtabdeckung, Höhe 2.980mm**
Nennweiten (DN/ID): 1000
Zu- und Ablauf (DN/OD): 200
Höhe: 2.980 mm (inkl. Abdeckung)
Sedimentationsraum (m³): 1,00
Abflusswirksame Anschlussfläche (m²): 529

Einschließlich Abdeckplatte DN 1000 aus Beton mit 800 mm Öffnung, Schachtabdeckung

Im Lieferumfang:
tangentialer Zulauf DN/OD 200, Strömungstrenner, Spirallamellen, 350 Liter Filter-Substrat, gelochte Drainageplatte

Technische Eigenschaften:
Material: weichmacherfreies Polyvinylchlorid (PVC-U)
Durchmesser-Wanddickenverhältnis: SDR 34
Sohlhöhe: mindestens 1950 mm
Durchgangswert nach DWA-M 153: 0,15
AFS63-Rückhalt > 80 %

Prüf- und Zertifizierungsgrundlagen:
gültige DiBt-Zulassung
DWA-Arbeitsblatt-A 102-2, LANUV-Liste,
DWA-Arbeitsblatt A-138-1
DWA-Merkblatt-M 153

technische Eigenschaften Filtersubstrat für dezentrale Regenwasserbehandlung
Schüttdichte 600 g/l ± 125 g/l
Kf-Bemessungswert: 9*10^-4 m/s
Durchgangswert nach DWA-M 153: D = 0,15
Wirkungsgrad AFS63 für DWA-A 102-2: > 80%

Verwendungszweck:
Behandlung von schadstoffhaltigen Niederschlagswasserabflüssen
Verwendung z.B. Behandlungsmulden Rückhalt von Öl, Schwermetallen, PAK, AFS

Einbau:
Einbau nach Herstellerangaben.

Leitfabrikat: Funke Filterschacht DN1000
oder gleichwertig

Angebotenes Produkt: '............................' (vom Bieter auszufüllen)
Menge: 1,000 St

**06.0350 Kunststoffblockrigole 1**
Kunststoffblockrigole
inkl. erforderliche Seitenplatten, Verbinder
Abmessungen Einzelelement (mm):
600 x 600 x 600

Abmessungen Rigolenanlage (mm):
Gesamtlänge: 7,2 m
Gesamtbreite: 3,0 m
Gesamthöhe: 1,2 m

Anzahl Zu-/Abläufe und Dimensionen:

1 Stk. DN/OD 200

Technische Eigenschaften
Material: weichmacherfreies Polyvinylchlorid (PVC-U)
E-Modul (N/mm²): 3.000
Speicherkoeffizient: min.0,95
Mindestüberdeckung (mm):
ab 400 unter Pkw-Verkehrsflächen
ab 800 unter SLW 60
ab 1000 unter Fahrbahnen Bk 3,2 nach RStO 12
3500 maximale Überdeckung

Prüfung und Zertifizierung:
RStO 12
DWA-Arbeitsblatt A 138-1
DWA-Arbeitsblatt A 117
DIBt-Zulassung

Erforderliches Zubehör:
für Versickerungsanlagen:
Filtervlies, Geogitter
für Regenrückhalteanlagen:
Filtervlies, Geogitter, PE-HD-Dichtungsbahn d = min.2 mm, Entlüftung über Entlüftungsleitung oder Inspektions-/Funktionsblock mit Lüftungsöffnung

Einsatzbereich:
Versickerungsrigole nach DWA-A 138-1

Einbau:
Einbau nach Herstellerangaben.

Leitfabrikat: Funke D-Raintank 3000 Rigolenelement
oder gleichwertig

Angebotenes Produkt: '............................' (vom Bieter auszufüllen)
Menge: 1,000 St

**06.0360 Kunststoffblockrigole 2**
Kunststoffblockrigole
inkl. erforderliche Seitenplatten, Verbinder
Abmessungen Einzelelement (mm):
3000: 600 x 600 x 600

Abmessungen Rigolenanlage (mm):
Gesamtlänge: 6,0m
Gesamtbreite: 3,0m
Gesamthöhe: 1,8m

Anzahl Zu-/Abläufe und Dimensionen:

1 Stk. DN/OD 200

Technische Eigenschaften
Material: weichmacherfreies Polyvinylchlorid (PVC-U)
E-Modul (N/mm²): 3.000
Speicherkoeffizient: min.0,95
Mindestüberdeckung (mm):
ab 400 unter Pkw-Verkehrsflächen
ab 800 unter SLW 60
ab 1000 unter Fahrbahnen Bk 3,2 nach RStO 12
3500 maximale Überdeckung

Prüfung und Zertifizierung:
RStO 12
DWA-Arbeitsblatt A 138-1
DWA-Arbeitsblatt A 117
DIBt-Zulassung

Erforderliches Zubehör:
für Versickerungsanlagen:
Filtervlies, Geogitter
für Regenrückhalteanlagen:
Filtervlies, Geogitter, PE-HD-Dichtungsbahn d = min.2 mm, Entlüftung über Entlüftungsleitung oder Inspektions-/Funktionsblock mit Lüftungsöffnung

Einsatzbereich:
Versickerungsrigole nach DWA-A 138-1

Einbau:
Einbau nach Herstellerangaben.

Leitfabrikat: Funke D-Raintank 3000 Rigolenelement
oder gleichwertig

Angebotenes Produkt: '............................' (vom Bieter auszufüllen)
Menge: 1,000 St

**06.0370 Inspektionsschacht 1**
Inspektionsschacht mit PVC-U Domaufsatz zum Einsatz in vorhergenannten Kunststoffblockrigole
Abmessung LxB (mm): 600 x 600
Rigolenhöhe 3000 (mm): 1200
Gesamthöhe GOK bis Sohle Retentionsanlage (mm): 3.630

Technische Eigenschaften:
Material: weichmacherfreies Polyvinylchlorid (PVC-U)
E-Modul (N/mm²): 3.000
Speicherkoeffizient: 0,95

Mindestüberdeckung (mm):
ab 400 unter Pkw-Verkehrsflächen
ab 800 unter SLW 60
ab 1000 unter Fahrbahnen Bk 3,2 nach RStO 12
3500 maximale Überdeckung

Prüfung und Zertifizierung:
RStO 12
DWA-Arbeitsblatt A 117
DWA-Arbeitsblatt A 138-1
DIBt-Zulassung

Im Lieferumfang:
Grundplatte aus PVC-U, Steigrohr DN/OD 400 aus PVC-U,  Rigolenelemente

Erforderliches Zubehör:
Schachtabdeckung als Teleskopabdeckung DN/OD 315 mit integrierter Gussabdeckung Klasse D 400 und Dichtmanschette oder Schachtabdeckung DN 400 mit Überschiebmuffe als Kurzteleskop

Einsatzbereich:
Zur dreidimensionalen TV-Inspizierbarkeit bei unterirdischen Rigolenanlagen.

Leitfabrikat: D-Raintank 3000 Inspektionsblock mit PVC-U-Domaufsatz
oder gleichwertig

Angebotenes Produkt: '............................'
Menge: 1,000 St

**06.0380 Inspektionsschacht 2**
Inspektionsschacht mit PVC-U Domaufsatz zum Einsatz in vorhergenannten Kunststoffblockrigole
Abmessung LxB (mm): 600 x 600
Rigolenhöhe (mm): 1800
Gesamthöhe GOK bis Sohle Retentionsanlage (mm): 3.590

Technische Eigenschaften:
Material: weichmacherfreies Polyvinylchlorid (PVC-U)
E-Modul (N/mm²): 3.000
Speicherkoeffizient: 0,95

Mindestüberdeckung (mm):
ab 400 unter Pkw-Verkehrsflächen
ab 800 unter SLW 60
ab 1000 unter Fahrbahnen Bk 3,2 nach RStO 12
3500 maximale Überdeckung

Prüfung und Zertifizierung:
RStO 12
DWA-Arbeitsblatt A 117
DWA-Arbeitsblatt A 138-1
DIBt-Zulassung

Im Lieferumfang:
Grundplatte aus PVC-U, Steigrohr DN/OD 400 aus PVC-U, Rigolenelemente

Erforderliches Zubehör:
Schachtabdeckung als Teleskopabdeckung DN/OD 315 mit integrierter Gussabdeckung Klasse D 400 und Dichtmanschette oder Schachtabdeckung DN 400 mit Überschiebmuffe als Kurzteleskop

Einsatzbereich:
Zur dreidimensionalen TV-Inspizierbarkeit bei unterirdischen Rigolenanlagen.

Leitfabrikat: D-Raintank 3000 Inspektionsblock mit PVC-U-Domaufsatz
oder gleichwertig

Angebotenes Produkt: '............................'
Menge: 1,000 St

### 07 BETON- UND STAHLBETONARBEITEN

*Hinweis: BETON- UND STAHLBETONARBEITEN*
BETON- UND STAHLBETONARBEITEN

Wenn in der Leistungsbeschreibung nicht anders angegeben, wird Beton/Stahlbeton getrennt nach Beton, Schalung und Bewehrung abgerechnet.

Betongüte:
Es ist ausschließlich CSC-zertifizierter Beton zu verwenden.
Ortbetonteile aus Beton der Festigkeitsklasse C 30/37, Überwachungsklasse 2
Aufzugsunterfahrten aus WU-Beton als weiße Wanne mit entsprechender Fugenausbildung. Stützen im Außenbereich EG aus WU-Beton

Allgemein
Zur Bewehrungsanforderung werden dem AN Schal- und Bewehrungspläne des jeweiligen Bauabschnittes 3 Wochen vor Ausführung als Vorabzug zur Verfügung gestellt. Die endgültigen Pläne mit Freigabevermerk erhält der AN spätestens 1 Woche vor Ausführung. Ausführungsunterlagen werden vom AG nach Auftragserteilung ausschließlich in digitaler Form unentgeltlich zur Verfügung gestellt.

Die Bewehrung von Decken und Wänden muss vor dem Betonieren vom Bauleiter oder Statiker abgenommen werden. Der AN hat die Bauleitung rechtzeitig zu verständigen. Vor Abnahme darf nicht mit dem Betonieren begonnen werden.

Betonzusatzstoffe u. -Zusatzmittel dürfen nur nach Absprache mit der Bauleitung verwendet werden.

Es dürfen nur einwandfreie Schaltafeln verwendet werden. Die Verschalung muss möglichst ansatzfrei erfolgen.

Es dürfen nur Trennmittel verwendet werden, die keine Veränderung der Betonsichtflächen zur Folge haben und die nicht "putz- oder streichfeindlich" sind. Die Bildung von Zementschlämme auf der Oberfläche ist zu vermeiden.

Die Kanten aller sichtbar bleibenden Stahlbeton- und Stahlbeton-Fertigteile sind mit 10 mm Dreikantleisten gefast, wenn in den Plänen bzw. den Positionen des LV nicht anders vermerkt.

Beim Betoneinbau ist darauf zu achten, dass der Beton sich nicht entmischt. Freie Fallhöhen sind durch Fallrohre (Hosenrohre) zu begrenzen. Schüttlagen bis zu 50 cm bei Verwendung von Innenrüttlern und bis zu 30 cm bei Schalungsrüttlern.
Der Beton ist sorgfältig zu verdichten und nochmals nachzuverdichten, wenn er beginnt plastisch zu werden.

Es sind Zemente mit niedriger Hydratationswärmeentwicklung zu verwenden. Zur Nachbehandlung des Betons als Schutz vor vorzeitigem Austrocknen, Auskühlen sind geeignete Nachbehandlungsmaßnahmen vom AN vorzusehen (z.B. sofort mit Folie abdecken, bei Erfordernis die Oberflächen zusätzlich feucht halten). Eventuell verwendete Nachbehandlungsmittel dürfen die Haftfähigkeit von Beschichtungen und Anstrichen auf dem Beton nicht beeinträchtigen. Die Maßnahmen zur Nachbehandlung sind vorab mit der Bauleitung abzustimmen. Für die Dauer der Nachbehandlung sind die in DIN 1045-3 genannte Nachbehandlungsfristen insbesondere im Bereich WU-Betonbauteile, der Zufahrtsrampe, ihrer Wände sowie der Außenbauteile zu verdoppeln.

*Hinweis: NEBENLEISTUNGEN*
NEBENLEISTUNGEN

Zusätzlich zu den in der VOB aufgeführten Leistungen werden folgende Nebenleistungen vereinbart:

Erstellen von Stahllisten über die eingebauten Bewehrungsstahlmengen, auch in Fertigteilen.

Einlegen von 10 mm Dreikantleisten in die Schalung aller sichtbar bleibenden Kanten, sofern nicht anders gefordert oder in den Plänen dargestellt.

Erforderliche Nachbehandlungsmaßnahmen der Betonflächen insbesondere im Bereich der Tiefgarage und der Zufahrtsrampe sowie der Außenbauteile

Ausbildung von Arbeitsfugen einschl. Streckmetallabstellung, wenn in den Plänen vom Tragwerksplaner keine anderen Vorgaben erfolgen.

Erforderliche Entgratungs-, Schleif- und Spachtelarbeiten bei Sichtbetonflächen gehen zu Lasten des AN.

Erforderliche Innengerüste, Montageverbände, Unter-, Halte- und Befestigungskonstruktionen sowie Hilfskonstruktionen und Sicherungsmaßnahmen, auch über 2 m Höhe über OK Fußboden für die im Leistungsverzeichnis aufgeführten Positionen.

Mit dem Preis für das Herstellen von Aussparungen, Schlitzen, Löchern ist auch das Schließen mit Ortbeton inkl. Schalung nach Durchführung von Installationen - auch nach Abschluss der sonstigen Arbeiten des AN - abgegolten. Die Ausführung erfolgt geschoßweise.

*Hinweis: BETON DER SAUBERKEITSSCHICHT - FUNDAMENTE - BODENPLATTEN*

**07.0010 Streifenfundamente C 30/37, XC2, WF**
Ortbeton der Streifenfundamente aus Stahlbeton C 30/37
aus CSC-zertifiziertem Beton,
Expositionsklasse XC2, WF

Einschl. Bauüberwachung und Gütenachweise entsprechend der Richtlinien der Überwachungsklasse 2 gemäß DIN 1045
Menge: 40,000 m3

**07.0020 Bodenplatte Tiefgarage und Keller, 20 cm, C30/37, XC3, XC2, WF**
Ortbeton der Bodenplatte, aus Stahlbeton C30/37,
aus CSC-zertifiziertem Beton,
Expositionsklasse
von unten: XC2, WF
von oben: Bereich Keller XC1, WF;
Bereich Tiefgarage XC3, WF
Dicke 20 cm

Ausführung mit erhöhten Anforderungen an Ebenheit als Boden entsprechend DIN 18202 Tabelle 3 Zeile 2a zur Aufnahme der Abdichtung aus Bitumenbahn und Gussasphalt oder Estrich

Der Einbau erfolgt zwischen den tragenden Wänden aus Stahlbeton des UG (Pressfuge).

Einschl. Bauüberwachung und Gütenachweise entsprechend der Richtlinien der Überwachungsklasse 2 gemäß DIN 1045
Menge: 300,000 m3

**07.0030 Zulage Flügelglätten Bodenplatte Tiefgarage und Keller**
Zulage zu vorbeschriebenen Frischbetonoberflächen für Flügelglätten der Betonoberfläche einschl. erforderlicher Nachbehandlung des Betons. Ausführung mit erhöhten Anforderungen an Ebenheit als Boden entsprechend DIN 18202 Tabelle 3 Zeile 4 (Nutzestrich).
Menge: 1400,000 m2

**07.0040 Zulage nachträgl. Aussparung in Bodenplatte für Baukräne verschließen**
Zulage für das nachträgliche Verschließen der Kranöffnungen in der Bodenplatte nach Rückbau der Baukräne, Herstellung der  Bewehrungs-, und Betonarbeiten.
Fläche ca. 30 m2.
Dicke. 20 cm

Ausführung nach Beendigung der Vorhaltezeit für Leistungen anderer Unternehmer.
Menge: 2,000 St

**07.0050 Bodenplatte der Tiefgaragenrampe, 20 cm, C30/37, XC3, XC2, WF**
Ortbeton der Tiefgaragenrampe, aus Stahlbeton C30/37
aus CSC-zertifiziertem Beton,
Expositionsklasse von unten: XC2, WF;
von oben: XC3, WF
Dicke 20 cm
Ober- und Unterseite im Gefälle 8 bis 15%, Quergefälle 1 bis 3 %, als gebogene Rampe ausgeführt.

Ausführung mit erhöhten Anforderungen an Ebenheit als Boden entsprechend DIN 18202 Tabelle 3 Zeile 2a zur Aufnahme der Abdichtung aus Bitumenbahn und Gussasphalt.

Der Einbau erfolgt zwischen den tragenden Wänden aus Stahlbeton der Tiefgaragenrampe.

Einschl. Bauüberwachung und Gütenachweise entsprechend der Richtlinien der Überwachungsklasse 2 gemäß DIN 1045
Menge: 50,000 m3

**07.0060 Zulage Flügelglätten Bodenplatte Tiefgaragenrampe**
Zulage zu vorbeschriebenen Frischbetonoberflächen der Tiefgaragenrampe für Flügelglätten der Betonoberfläche einschl. erforderlicher Nachbehandlung des Betons. Ausführung mit erhöhten Anforderungen an Ebenheit als Boden entsprechend DIN 18202 Tabelle 3 Zeile 4 (Nutzestrich).
Menge: 250,000 m2

**07.0070 Versatz Bodenplatte für Einbau Rinne, bxh 70x12 cm**
Herstellen eines Versatzes in der Bodenplatte im Übergang zur Tiefgaragenrampe/ Rampenfuß für den Einbau einer Entwässerungsrinne, einschl. Schalung

Querschnitt innen: bxt 30x12 cm
Versatz: Höhe 12 cm, Breite 70 cm

Ausführung gemäß Plan Nr. NBWIE_ARC_5_1214_DT_BO_011_F_E und NBWIE_ARC_5_1618_DT_BO_011_F_D
Menge: 10,000 m

**07.0080 Versatz Bodenplatte für Einbau Rinne, bxh 76,5x18 cm**
Herstellen eines Versatzes in der Bodenplatte im Übergang zur Tiefgaragenrampe/ Rampenkopf für den Einbau einer Entwässerungsrinne, einschl. Schalung

Querschnitt innen: bxt 28x18 cm
Versatz: Höhe 18 cm, Breite 67,5 cm

Ausführung gemäß Plan Nr. NBWIE_ARC_5_1214_DT_BO_011_F_E und NBWIE_ARC_5_1618_DT_BO_011_F_D
Menge: 8,000 m

**07.0090 Beton für Schöpfgruben**
Beton für Schöpfgruben unterhalb der Bodenplatte für Wände und Schachtbodenplatte aller Abmessungen, Herstellung auf Sauberkeitsschicht

Bauteil: Schöpfgrube
Abmessung lxbxh: 1,0 x 1,0 x 0,6 m
Wanddicke: 22 cm
Sohlplatte: 20 cm

Festigkeitsklasse: C30/37
aus CSC-zertifiziertem Beton,
Beanspruchungsklasse: 2
Expositionsklasse: XC2/WF

Einschl. Bauüberwachung und Gütenachweise entsprechend der Richtlinien der Überwachungsklasse 2 gemäß DIN 1045

Schalung und Bewehrung in gesonderter Position.
Menge: 1,000 m3

*Hinweis: BETON DER WÄNDE UND STÜTZEN*
BETON DER WÄNDE UND STÜTZEN

Für die Ausführung von Sichtbetonflächen gilt das Merkblatt Sichtbeton des Bundesverbandes der Deutschen Zementindustrie eV sowie die dort festgelegten technischen Anforderungen. Die im LV angegebenen Sichtbetonklassen SB1 bis SB 4 beziehen sich auf die in diesem Merkblatt definierten Sichtbetonklassen und die dort beschriebene Ausführungsqualität.

ABRECHNUNGSHINWEIS:
Schalung und Bewehrung in gesonderter Position sofern in den Positionen nichts anderes beschrieben wird.

**07.0100 Außenwände Stahlbeton C 30/37, XC3, WF d= 25 cm**
Außenwände aus Stahlbeton C 30/37,
aus CSC-zertifiziertem Beton,
Expositionsklasse XC3, XC1, WF
einschl. Nachbehandlung.
Einschl. Bauüberwachung und Gütenachweise entsprechend der Richtlinien der Überwachungsklasse 2 gemäß DIN 1045

Wanddicken: 25 cm
Wandhöhen: bis 4,04 m.
Menge: 30,000 m3

**07.0110 Innenwände Treppenhauskern Stahlbeton C 30/37, XC1, WO**
Innenwände aus Stahlbeton C 30/37,
aus CSC-zertifiziertem Beton,
Expositionsklasse XC1, WO
Sichtbeton SB3

Wanddicken: 25 cm
Wandhöhen: bis 3,20 m, Regelgeschoss Höhe 2,93 m

Einschl. Bauüberwachung und Gütenachweise entsprechend der Richtlinien der Überwachungsklasse 2 gemäß DIN 1045
Menge: 200,000 m3

**07.0120 Stützen EG, 32x22x307 cm, SB3**
Stahlbetonstützen SB3 im EG, eckig,
aus Stahlbeton C 30/37, aus WU-Beton,
aus CSC-zertifiziertem Beton,
Expositionsklasse XC4, XF1, WF.
Leistung einschl. glatter Schalung sowie Einlegen von Dreikantleisten in den Ecken, Kantenlänge nach Angabe Planung.
Einschl. Bauüberwachung und Gütenachweise entsprechend der Richtlinien der Überwachungsklasse 2 gemäß DIN 1045

Abmessung LxBxH 32 x 22 x 307 cm

einschl. Sichtschalung, SB 3 glatt,
Schalung schwachsaugend, gem. DIN 18217 "Betonoberflächen und Schalhaut" sowie Merkblatt Sichtbeton, 2004 herausgegeben vom BDZ/DBV einschl. zusätzlicher Maßnahmen beim Herstellen und Verarbeiten des Betons.

Einschl. Herstellen einer Aussparung im Kopfbereich, zentriert, Durchmesser 65 mm, Tiefe 140 mm,
zum Einpassen der Montageplatte des Unterzuges aus Holz mit Ausgleichsmörtel.

Kalkulationshinweis:
Die Bewehrung wird in gesonderter Position abgerechnet.

Einbauort: EG, Achse H12-A, H14-A, H16-A
Menge: 8,000 St

**07.0130 Stützenfuß Holzstütze EG, 46x22x79 cm**
Stahlbeton-Stützenfüße SB3 für Holzstützen im EG, eckig, aus Stahlbeton C 30/37, aus WU-Beton,
aus CSC-zertifiziertem Beton,
Expositionsklasse XC4, XF1, WF.
Leistung einschl. glatter Schalung sowie Einlegen von Dreikantleisten in den Ecken, Kantenlänge nach Angabe Planung.
Einschl. Bauüberwachung und Gütenachweise entsprechend der Richtlinien der Überwachungsklasse 2 gemäß DIN 1045

Abmessung LxBxH 46 x 22 x 79 cm

einschl. Sichtschalung, SB 3 glatt,
Schalung schwachsaugend, gem. DIN 18217 "Betonoberflächen und Schalhaut" sowie Merkblatt Sichtbeton, 2004 herausgegeben vom BDZ/DBV einschl. zusätzlicher Maßnahmen beim Herstellen und Verarbeiten des Betons.

Einschl. Herstellen einer Aussparung im Kopfbereich, zentriert, Durchmesser 65 mm, Tiefe 150 mm,
zum Einpassen der Edelstahldorne der Holzstützen mit Ausgleichsmörtel.

Kalkulationshinweis:
Die Bewehrung wird in gesonderter Position abgerechnet.

Einbauort: Durchgang Haus 12-14
Menge: 3,000 St

**07.0140 Stützenfuß Holzstütze EG, 22x22x 77-79 cm**
Stahlbeton-Stützenfüße SB3 für Holzstützen im EG, wie in Pos. 07.0130 beschrieben, jedoch

Abmessung LxBxH 22 x 22 x 77-79 cm

Einbauort: Durchgang Haus 12-14 und Haus 16-18
Menge: 3,000 St

**07.0150 Stützenfuß Holzstütze EG, 22x22x92 cm**
Stahlbeton-Stützenfüße SB3 für Holzstützen im EG, wie in Pos. 07.0130 beschrieben, jedoch

Abmessung LxBxH 22 x 22 x 92 cm

Einbauort: Durchgang Haus 16-18
Menge: 2,000 St

**07.0160 Stützenfuß Holzstütze EG, 38x22x92 cm**
Stahlbeton-Stützenfüße SB3 für Holzstützen im EG, wie in Pos. 07.0130 beschrieben, jedoch

Abmessung LxBxH 38 x 21-22 x 92 cm

Einbauort: Durchgang Haus 16-18
Menge: 6,000 St

**07.0170 Stützenfuß Holzstütze EG, 46-48x22x92 cm**
Stahlbeton-Stützenfüße SB3 für Holzstützen im EG, wie in Pos. 07.0130 beschrieben, jedoch

Abmessung LxBxH 46-48 x 22 x 92 cm

Einbauort: Durchgang Haus 16-18
Menge: 2,000 St

**07.0180 Stützenfuß Holzstütze EG, 46x30x92 cm**
Stahlbeton-Stützenfüße SB3 für Holzstützen im EG, wie in Pos. 07.0130 beschrieben, jedoch

Abmessung LxBxH 46 x 30 x 92 cm

Einbauort: Durchgang Haus 16-18
Menge: 1,000 St

*Hinweis: BETON DER UNTER- UND ÜBERZÜGE*

**07.0190 Ortbeton der Unterzüge**
Unterzüge aus Stahlbeton C30/37
aus CSC-zertifiziertem Beton,
Expositionsklasse: XC1, W0
Einschl. Bauüberwachung und Gütenachweise entsprechend der Richtlinien der Überwachungsklasse 2 gemäß DIN 1045

Abmessungen:
Breite: 30 -40 cm
Höhe: 60-120 cm

Abrechnungshinweis: Schalung und Bewehrung in gesonderter Position.
Menge: 75,000 m3

**07.0200 Ortbeton Aufkantung, h=15-18 cm**
Ortbeton der Aufkantungen an Außenwänden EG
aus Stahlbeton C30/37, aus CSC-zertifiziertem Beton,
Einschl. Bauüberwachung und Gütenachweise entsprechend der Richtlinien der Überwachungsklasse 2 gemäß DIN 1045

Expositionsklasse XC4, XF1, W0
Abmessungen:
Breite: 250 mm
Höhe: 150-180 mm

Abrechnungshinweis: Schalung und Bewehrung in gesonderter Position.
Menge: 200,000 m

**07.0210 Zulage für Ortbeton von Aufkantungen aus WU-Beton, SB3**
Zulage für Ortbeton von Aufkantungen aus WU-Beton,
SB3,
Einbauort: Eingangsbereich EG, Müllraum
Menge: 30,000 m

**07.0220 Aufkantung an Schachtöffnungen, h= 10 cm**
Aufkantungen aus Stahlbeton C30/37,
aus CSC-zertifiziertem Beton,
einschl. glatter Schalung
für Betonaufkantung an Schachttüraussparung in Tiefe der Schachtwand. Gemäß Maß Schachtzeichnung.

Expositionsklasse  W0
Abmessungen:
Breite: 200 mm
Höhe: 60 mm
Länge: 1.200 mm

Einschl. Bauüberwachung und Gütenachweise entsprechend der Richtlinien der Überwachungsklasse 2 gemäß DIN 1045
Menge: 4,000 St

**07.0230 Aufkantung an Schachtöffnungen, h= 6 cm**
Aufkantungen aus Stahlbeton C30/37,
aus CSC-zertifiziertem Beton,
einschl. glatter Schalung
für Betonaufkantung an Schachttüraussparung in Tiefe der Schachtwand. Gemäß Maß Schachtzeichnung.

Expositionsklasse  W0
Abmessungen:
Breite: 20 cm
Höhe: 10 cm
Länge: 1.200 mm

Einschl. Bauüberwachung und Gütenachweise entsprechend der Richtlinien der Überwachungsklasse 2 gemäß DIN 1045
Menge: 12,000 St

**07.0240 Ortbeton Deckenversprung**
Ortbeton der Deckenversprünge aus Stahlbeton C30/37,
aus CSC-zertifiziertem Beton,
Expositionsklasse: XC1, W0

Abmessungen:
Breite: 25 cm
Höhe: 38-140 cm

Einschl. Bauüberwachung und Gütenachweise entsprechend der Richtlinien der Überwachungsklasse 2 gemäß DIN 1045

Abrechnungshinweis: Schalung und Bewehrung in gesonderter Position.
Menge: 45,000 m3

**07.0250 Ortbeton Attikaaufkantung**
Ortbeton der Attikaaufkantungen aus Stahlbeton C30/37,
aus CSC-zertifiziertem Beton,
Expositionsklasse XC4, XF1, W0

Abmessungen:
Breite: 20-25 cm
Höhe: 46-74 cm

Einschl. Bauüberwachung und Gütenachweise entsprechend der Richtlinien der Überwachungsklasse 2 gemäß DIN 1045

Abrechnungshinweis: Schalung und Bewehrung in gesonderter Position.
Menge: 27,000 m3

*Hinweis: BETON DER DECKEN*

**07.0260 Ortbetondecke über TG, 35-38 cm, C 30/37, XC3, XF1, WF**
Ortbeton für Deckenplatten über TG, inkl. Unterzügen, Deckenverstärkungen, Deckenversprüngen,
aus Stahlbeton C30/37, aus CSC-zertifiziertem Beton,
Expositionsklasse XC3, XF1, WF.

Deckendicken 35-38 cm,

Einschl. Bauüberwachung und Gütenachweise entsprechend der Richtlinien der Überwachungsklasse 2 gemäß DIN 1045

ABRECHNUNGSHINWEIS:
Der Ortbeton der Deckenverstärkungen, Deckenversprünge, Unterzüge innerhalb der Decke über TG wird über diese Position abgerechnet.
Menge: 420,000 m3

**07.0270 Nachträglich Deckenaussparungen für Baukräne verschließen**
Zulage für das nachträgliche Verschließen der Kranöffnungen in der Tiefgaragendecke nach Rückbau der Baukräne, Herstellung der Schal-, Bewehrungs-, und Betonarbeiten.
Fläche ca. 30 m2.
Dicke. 35-38 cm

Ausführung nach Beendigung der Vorhaltezeit für Leistungen anderer Unternehmer.
Menge: 2,000 St

**07.0280 Ortbetondecke, 20-25 cm, C 30/37, XC1, W0**
Ortbeton für Deckenplatten, inkl. Unterzügen, Deckenverstärkungen, Deckenversprüngen,
aus Stahlbeton C 30/37, aus CSC-zertifiziertem Beton,
Expositionsklasse XC1, WO.

Deckendicken 20-25 cm

Einschl. Bauüberwachung und Gütenachweise entsprechend der Richtlinien der Überwachungsklasse 2 gemäß DIN 1045

ABRECHNUNGSHINWEIS:
Der Ortbeton der Deckenverstärkungen, Deckenversprünge, Unterzüge innerhalb der Decke über UG wird über diese Position abgerechnet.
Menge: 295,000 m3

**07.0290 Ortbetondecke Aufzugsschacht, 25 cm, C 30/37, XC3**
Ortbeton für Deckenplatten über Aufzugsschacht aus Stahlbeton C 30/37, aus CSC-zertifiziertem Beton,
Expositionsklasse XC3.

Deckendicken 20 cm

Einschl. Bauüberwachung und Gütenachweise entsprechend der Richtlinien der Überwachungsklasse 2 gemäß DIN 1045
Menge: 24,000 m3

**07.0300 Ortbetondecke über TG-Rampe C 30/37, XC3, WF**
Ortbeton für Deckenplatten über TG-Zufahrtsrampe aus Stahlbeton C 30/37, aus CSC-zertifiziertem Beton,
Expositionsklasse XC3, WF,

Deckendicken 25 cm

Einschl. Bauüberwachung und Gütenachweise entsprechend der Richtlinien der Überwachungsklasse 2 gemäß DIN 1045
Menge: 40,000 m3

**07.0310 Zulage für die Ausführung der TG-Rampendecke, Gefälle bis 15 %**
Mehrpreis zur Vorposition 07.0300 für die Ausführung der TG-Rampendecke im Gefälle. In diese Position sind alle Mehrleistungen inkl. schräger Schalung und schräger Aufstandsfläche für die Gefälleausbildung einzukalkulieren.

Gefälle bis 15%
Menge: 145,000 m2

### 08 BEWEHRUNGEN UND ANSCHLÜSSE

**08.0010 Betonstabstahl B500A**
Betonstabstahl B500A für Ortbetonbauteile alle Durchmesser, in allen Lagerlängen, liefern, schneiden, biegen und verlegen, alle Biegerollendurchmesser nach DIN.
Abrechnung erfolgt nach Stahllisten, Verschnitt wird nicht vergütet.
Menge: 230,000 t

**08.0020 Dübelleisten HDB-20/315-2/480**
Dübelleisten als Durchstanzbewehrung
mit bauaufsichtlicher Zulassung, liefern und in
Stahlbetondeckenplatten d = 20 - 35 cm einbauen nach
Angabe Statik in Decke über Tiefgarage einschl. Abstandhaltern.

Leitfabrikat: Halfen HDB-20/315-2/480 oder gleichwertig

Angebotenes Fabrikat: '...........................' (vom Bieter einzutragen)
Menge: 112,000 St

**08.0030 Dübelleisten HDB-20/315-3/720**
Durchstanzbewehrung wie in Position 08.0020 beschrieben, jedoch

Dübelleisten HDB-20/315-3/720
Menge: 40,000 St

**08.0040 Dübelleisten HDB-16/285-3/630**
Durchstanzbewehrung wie in Position 08.0020 beschrieben, jedoch

Dübelleisten HDB-16/285-3/630
Menge: 14,000 St

**08.0050 Dübelleisten HDB-16/285-2/420**
Durchstanzbewehrung wie in Position 08.0020 beschrieben, jedoch

Dübelleisten HDB-16/285-2/420
Menge: 48,000 St

**08.0060 Dübelleisten HDB-14/285-3/630**
Durchstanzbewehrung wie in Position 08.0020 beschrieben, jedoch

Dübelleisten HDB-14/285-3/630
Menge: 10,000 St

**08.0070 Dübelleisten HDB-20/285-2/420**
Durchstanzbewehrung wie in Position 08.0020 beschrieben, jedoch

Dübelleisten HDB-20/285-2/420
Menge: 20,000 St

**08.0080 DübelleistenHDB-20/285-3/630**
Durchstanzbewehrung wie in Position 08.0020 beschrieben, jedoch

Dübelleisten HDB-20/285-3/630
Menge: 20,000 St

**08.0090 Dübelleisten HDB-14/285-2/420**
Durchstanzbewehrung wie in Position 08.0020 beschrieben, jedoch

Dübelleisten HDB-14/285-2/420
Menge: 15,000 St

**08.0100 Rückbiegeanschlüsse HBT 190 - 10/15-5**
Rückbiegeanschluss mit zweilagiger Rückbiegebewehrung in einem verzinkten Stahlblechverwahrkasten zur Herstellung von Bewehrungsanschlüssen,
mit Allgemeiner bauaufsichtlicher Zulassung,
liefern und gemäß Herstellervorschrift und Angabe Statik in die Schalung einbauen.
Ausführung einschl. Entfernen der Gehäusedeckel und Rückbiegen der Anschlussbewehrung nach dem Ausschalen.

Stabbestückung: zweilagig Betonstahl B500B
Stabdurchmesser: 10 mm
Bewehrungsabstand: 150 mm

Leitfabrikat: Halfen Typ HBT 190 - 10/15 - 5 - 800 / 1250
oder gleichwertig

Angebotenes Fabrikat: '...........................' (vom Bieter einzutragen)
Menge: 31,000 m

**08.0110 Rückbiegeanschlüsse HBT 150 - 10/10-5**
Rückbiegeanschluss mit zweilagiger Rückbiegebewehrung wie in Pos. 08.0100 beschrieben, jedoch

Stabdurchmesser: 10 mm
Bewehrungsabstand: 100 mm

Leitfabrikat: Halfen Typ HBT 150 - 10/10 - 5 - 800 / 1250
oder gleichwertig

Angebotenes Fabrikat: '...........................' (vom Bieter einzutragen)
Menge: 97,000 m

**08.0120 Bewehrungsanschluss Lichtschacht, Isokorb T Typ H-VV2**
Vorgefertigtes, tragendes Wärmedämmelement mit Bewehrungsanschluss für auskragende Lichtschächte, zur thermischen Trennung der Schachtwände von der Außenwand, mit Dämmkörperdicke 80 mm.
Zur Ergänzung von Linienanschlüssen parallel zur Dämmebene.
Lieferung und Einbau gemäß Statik.

Feuerwiderstandsklasse: REI120
Dämmkörperhöhe H: 240 mm
Dämmkörperlänge L: 1000 mm
Dehnfugenabstand e: 99999,0 m

Bauphysikalische Kennwerte:
Äquivalenter Wärmedurchlasswiderstand Req: 0,385 m²·K/W
Äquivalente Wärmeleitfähigkeit: 0,208 W/(m·K)

Leitfabrikat: Schöck Isokorb T
Typ H-VV2-NN1-X80-H240-L100-5.2 oder gleichwertig

Angebotenes Fabrikat: '...........................' (vom Bieter einzutragen)
Menge: 4,000 St

**08.0130 Bewehrungsanschluss Lichtschacht, Isokorb T Typ Q-VV1**
Vorgefertigtes, tragendes Wärmedämmelement mit Bewehrungsanschluss für auskragende Lichtschächte, zur thermischen Trennung der Schachtwände von der Außenwand, mit Dämmkörperdicke 80 mm und HTE-Drucklager.
Zur Übertragung positiver und negativer Querkräfte.
Lieferung und Einbau gemäß Statik.

Feuerwiderstandsklasse: REI120
Dämmkörperhöhe H: 240 mm
Dämmkörperlänge L: 1000 mm
Dehnfugenabstand e: 11,0 m

Bauphysikalische Kennwerte:
Äquivalenter Wärmedurchlasswiderstand Req: 0,976 m²·K/W
Äquivalente Wärmeleitfähigkeit: 0,082 W/(m·K)

Leitfabrikat: Schöck Isokorb T Typ Q-VV1-X80-H240-6.0 oder gleichwertig

Angebotenes Fabrikat: '...........................' (vom Bieter einzutragen)
Menge: 3,000 St

### 09 SCHALUNG

*Hinweis: SCHALUNG*
Die nachfolgend beschriebenen Schalungen sind, wenn nicht anders beschrieben, als glatte Schalung auszuführen.

Das Einlegen von 10 mm Dreikantleisten in die Schalung aller sichtbar bleibenden Kanten, sofern nicht anders gefordert oder in den Plänen dargestellt ist in die Einheitspreise einzurechnen und wird nicht gesondert vergütet

Für die Ausführung von Sichtbetonflächen gilt über die VOB/C hinaus das Merkblatt Sichtbeton des Bundesverbandes der Deutschen Zementindustrie e.V. sowie die dort festgelegten technischen Anforderungen. Die im LV angegebenen Sichtbetonklassen SB1 bis SB 4 beziehen sich auf die in diesem Merkblatt definierten Sichtbetonklassen und die dort beschriebene Ausführungsqualität.

Die erforderlichen Arbeitsgerüste gemäß UVV sind einzukalkulieren und werden nicht gesondert vergütet.

*Hinweis: SCHALUNG DECKEN / WÄNDE*
SCHALUNG DECKEN / WÄNDE

Ausführung der Decken und Wände als Sichtschalung, SB2 glatt,
Schalung schwachsaugend, gem. DIN 18217 "Betonoberflächen und Schalhaut" sowie Merkblatt Sichtbeton, 2004 herausgegeben vom BDZ/DBV einschl. zusätzlicher Maßnahmen beim Herstellen und Verarbeiten des Betons.

Schalungen für Sichtbeton SB3 sind als gesonderte Positionen bzw. als Zulagepositionen aufgeführt.
Sichtschalung, SB 3 glatt, nicht bzw. sehr schwach saugend, für Sichtbetonoberflächen, einschl. zusätzlicher Maßnahmen beim Herstellen und Verarbeiten des Betons.

Die erforderlichen Arbeitsgerüste gemäß UVV sind einzukalkulieren und werden nicht gesondert vergütet.

**09.0010 Schalung Untersichten Ortbetondecken, Decke über UG**
Schalung der Ortbetondecken, Sichtbeton SB2,

Höhe OKRB bis UKRD 2,34 bis 3,54 m.
Untergrund: Bodenplatte

ABRECHNUNGSHINWEIS:
Die Abrechnung der vertikalen Schalung (Stirnseiten) dieser Bauteile erfolgt in separater Position.
Menge: 2650,000 m2

**09.0020 Zulage zu Schalung Untersicht Decke für Wassernase**
Zulage für das Ausbilden einer Wassernase durch Einlegen einer Dreikantleiste
Ausführung im Bereich der Lichtschächte
Menge: 25,000 m

**09.0030 Schalung Untersichten Ortbetondecken Treppenhauskern, SB3**
Schalung der Ortbetondecken, Sichtbeton SB3

Höhe OKRB bis UKRD 2,93 bis 3,57 m über Podest,
bis 6,34 m über Treppenlauf  Staffelgeschoss

ABRECHNUNGSHINWEIS:
Zur Abrechnung kommen die jeweiligen Flächen mit Sichtbetonanforderung SB3

Einbauort: Deckenuntersicht TRH und Hauptpodeste
Menge: 215,000 m2

**09.0040 Randschalung Stirnseiten, vertikale Flächen, Höhe 20-25 cm,**
Schalung SB2 der vertikalen Flächen (Randabstellung) von Decken (Stirnseiten), Deckenversprüngen, Deckenverstärkungen und Podesten,

Höhen 20 - 25 cm
Menge: 370,000 m

**09.0050 Randschalung Stirnseiten, vertikale Flächen, Höhe 20-25 cm, SB3**
Schalung SB3 der vertikalen Flächen (Randabstellung) von Decken (Stirnseiten) und Podesten,

Höhen 20 - 25 cm
Menge: 95,000 m

**09.0060 Randschalung Stirnseiten, vertikale Flächen, Höhe 35-38 cm,**
Schalung SB2 der vertikalen Flächen (Randabstellung) von Decken (Stirnseiten), Deckenversprüngen, Deckenverstärkungen und Podesten,

Höhen 35 - 38 cm
Menge: 165,000 m

**09.0070 Wandschalung, zweihäuptig Höhe bis 4,30 m, TRH, SB3**
Wandschalung SB3 der Treppenhaus- und Aufzugschachtwand, Schalung mit geordneten Stößen, Betonflächen möglichst absatzfrei. Erforderliche Schalungsabfangungen sind im Preis enthalten.

Wanddicke: 25 cm
Wandhöhen von 3,20 m bis 4,30 m
Gesamthöhe ab Decke über TG: 13,64 m
Sichtbetonklasse: SB3
Menge: 2400,000 m2

**09.0080 Zulage zu Wandschalung, gekrümmt**
Zulage für Schalung der Außenwände gekrümmt

Höhen bis 4,75 m
Radius: 4,40 bis 10,0 m
Menge: 170,000 m2

**09.0090 Zulage zu Wandschalung für Versatz 5 mm**
Zulage zu Wandschalung für das Ausbilden eines Versatzes von 5 mm für spätere Abdichtung Anschluss Boden/Wand aus KMB

Tiefe: 5 mm
Streifenbreite: bis 40 cm über OK-Fußboden
Menge: 50,000 m2

**09.0100 Schalung Leibungsflächen Öffnungen**
Schalung der Leibungsflächen von Öffnungen, eckig,
in geraden Wänden.
Kanten umlaufend, beidseitig gefast.
Breite bis 35 cm

Einbauort: Tür und Fensteröffnungen
Menge: 80,000 m

**09.0110 Zulage Oberkante Brüstung im Gefälle**
Zulage zu Schalung Leibungsflächen Öffnungen für das Ausführen der Oberkante Brüstung mit 5% Gefälle

Einbauort: Luftschächte
Menge: 25,000 m

**09.0120 Zulage Schalung Leibungsflächen Öffnungen SB3**
Zulage zu Schalung von Leibungsflächen für die Ausführung als Sichtschalung, SB 3, glatt, nicht saugend, für Sichtbetonoberflächen, einschl. zusätzlicher Maßnahmen beim Herstellen und Verarbeiten des Betons.
Breite bis 35 cm

ABRECHNUNGSHINWEIS:
Zur Abrechnung kommen die jeweiligen Flächen mit Sichtbetonanforderung.
Menge: 300,000 m

**09.0130 Zulage Schalung Aussparung bis 0,15 m2, in Wänden und Unterzügen**
Zulage zu vorbeschriebenen Schalungspositionen für die Schalung von Durchbrüchen in Wänden und Unterzügen,
einschl. Einlegen einer Dreikantleiste, einschl. Schließen mit Ortbeton nach dem Einbau von Installationen.

Einzelgröße bis 0,15 m2
Menge: 80,000 St

**09.0140 wie vor, jedoch Aussparung über 0,15 - 0,3 m2**
Leistung wie in Pos. 09.0130 beschrieben, jedoch

Einzelgröße über 0,15 bis 0,3 m2
Menge: 5,000 St

**09.0150 wie vor, jedoch Aussparung über 0,3 - 0,5 m2**
Leistung wie in Pos. 09.0130 beschrieben, jedoch

Einzelgröße über 0,3 bis 0,5 m2
Menge: 5,000 St

**09.0160 wie vor, jedoch Aussparung über 0,5 - 0,75 m2**
Leistung wie in Pos. 09.0130 beschrieben, jedoch

Einzelgröße über 0,5 bis 0,75 m2
Menge: 5,000 St

**09.0170 wie vor, jedoch Aussparung über 0,75 - 1,0 m2**
Leistung wie in Pos. 09.0130 beschrieben, jedoch

Einzelgröße über 0,75 bis 1,0 m2
Menge: 6,000 St

**09.0180 wie vor, jedoch Aussparung über 1,0 bis 2,5 m2**
Leistung wie in Pos. 09.0130 beschrieben, jedoch

Einzelgröße über 1,0 bis 2,5 m2
Menge: 8,000 St

**09.0190 wie vor, jedoch Aussparung über 2,5 bis 5,0 m2**
Leistung wie in Position  09.0130 beschrieben, jedoch

Einzelgröße über 2,5 bis 5,0 m2
Menge: 5,000 St

**09.0200 Zulage Schalung Aussparung bis 0,15 m2, in Decken**
Zulage zu vorbeschriebenen Schalungspositionen für Schalung von Deckendurchbrüchen, einschl. Einlegen einer Dreikantleiste, Kantenlänge 3 cm, einschl. Schließen mit Ortbeton nach dem Einbau von Installationen.

Einzelgröße bis 0,15 m2
Menge: 60,000 St

**09.0210 wie vor, jedoch Aussparung über 0,15 bis 0,3 m2**
Leistung wie in Pos. 09.0200 beschrieben, jedoch

Einzelgröße über 0,15 bis 0,3 m2
Menge: 5,000 St

**09.0220 wie vor, jedoch Aussparung über 0,3 bis 0,5 m2**
Leistung wie in Pos. 09.0200 beschrieben, jedoch

Einzelgröße über 0,3 bis 0,5 m2
Menge: 5,000 St

**09.0230 wie vor, jedoch Aussparung über 0,5 bis 0,75 m2**
Leistung wie in Pos. 09.0200 beschrieben, jedoch

Einzelgröße über 0,5 bis 0,75 m2
Menge: 4,000 St

**09.0240 wie vor, jedoch Aussparung über 0,75 bis 1,0 m2**
Leistung wie in Pos. 09.0200 beschrieben, jedoch

Einzelgröße über 0,75 bis 1,0 m2
Menge: 1,000 St

**09.0250 wie vor, jedoch Aussparung über 1,0 bis 2,5 m2**
Leistung wie in Pos. 09.0200 beschrieben, jedoch

Einzelgröße über 1,0 bis 2,5 m2 ohne Verschließung mit Ortbeton.
Menge: 4,000 St

**09.0260 Zulage Aussparung rund bis 75 mm**
Zulage zu vorbeschriebenen Schalungspositionen für Rohrdurchführung durch die Außenwände für Drainage unter Bodenplatte, einschl. PVC-Rohr DN 50

Durchmesser 50 mm, Länge bis 25 cm.

Einbauort: Durchstich Wand unter der Bodenplatte
Menge: 1,000 St

**09.0270 Zulage Aussparung rund bis 100 mm**
Zulage zu vorbeschriebenen Schalungspositionen für Rohrdurchführung durch die Außenwände

Durchmesser bis 100 mm, Länge bis 25 cm.
Menge: 1,000 St

**09.0280 Zulage Aussparung rund bis 150 mm**
Zulage zu vorbeschriebenen Schalungspositionen für Schalung von Wand- o. Deckenaussparungen rund

Durchmesser bis 150 mm
Menge: 1,000 St

**09.0290 Zulage Aussparung rund bis 300 mm**
Zulage zu vorbeschriebenen Schalungspositionen für Schalung von Wand- o. Deckenaussparungen rund

Durchmesser bis 300 mm
Menge: 1,000 St

**09.0300 Aussparung Etagenruf Sichtbeton**
Aussparung für Etagenruf in Sichtbetonoberfläche. Gemäß Maß Schachtzeichnung.

Breite 110mm
Höhe 293mm
Tiefe 85mm

Mit Durchführung Durchmesser 35mm in den Aufzugsschacht

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Menge: 16,000 St

**09.0310 Aussparung Anzeige Sichtbeton**
Aussparung für Aufzugsanzeige in Sichtbetonoberfläche. Gemäß Maß Schachtzeichnung.

Breite 35mm
Höhe 50mm
Tiefe 30mm

Mit Durchführung Durchmesser 35mm in den Aufzugsschacht

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Menge: 16,000 St

*Hinweis: SCHALUNG UNTER- / ÜBERZÜGE*
SCHALUNG UNTER- / ÜBERZÜGE

Ausführung als Sichtschalung, SB2 glatt, Kanten gefast
Schalung schwachsaugend, gem. DIN 18217 "Betonoberflächen und Schalhaut" sowie Merkblatt Sichtbeton, 2004 herausgegeben vom BDZ/DBV einschl. zusätzlicher Maßnahmen beim Herstellen und Verarbeiten des Betons.

**09.0320 Schalung, glatt, dreiseitig, Unterzüge**
Schalung dreiseitig, für Unterzüge, mit gefasten Kanten.

Höhe: 50-120 cm
Menge: 550,000 m2

**09.0330 Schalung für Deckenversprünge, beidseitig**
Schalung beidseitig, für Deckenversprünge

Höhen 0,75 bis 1,40 m
Menge: 340,000 m2

**09.0340 Schalung Aufkantungen, Attiken**
Schalung beidseitig, für Aufkantungen und Attiken,

Höhen bis 0,40 m
Menge: 230,000 m2

**09.0350 Zulage Schalung Attika, gebogen**
Zulage für Schalung der Attiken gekrümmt

Radius: 4,40 bis 10,0 m
Menge: 15,000 m2

**09.0360 Entrauchungsöffnung, Kunststofffenster DK, 100x100 cm**
Entrauchungsöffnung liefern und in die Schalung der Außenwand einbauen.

Vollgedämmte Wechselzarge aus glasfaserverstärktem Polyester (GFK) mit beidseitiger Schalungskante in die Schalung der Außenwand liefern und einbauen.
Komplett mit Holzabstützrahmen und Lochblechbändern als Einbauhilfe.
Temperaturbeständig bis 80° C
Ausführung einschl. Eindichten mit Flüssigkunststoff

Rohbau (hxb): 97 x 95,5 cm
Wandstärke: 25 cm

Einschl. Dreh-Kipp Fenstereinsatz aus Hart-PVC, Einbau ohne Einsatz von Werkzeug und zusätzlicher Beschlagteile, Einhand Dreh-Kipp-Beschlag
2-fach Isolierverglasung Ug-Wert 1,1 W/m2K,
Uw-Wert 1,3 W/m2K
Schallschutzklasse 2

Nennmaß 100 x 100 cm,
mind. 0,5 m2 li. Querschnitt
Farbe gem. Bemusterung,
Einbruchschutz: RC2N
Menge: 6,000 St

### 10 LÜFTUNGSBAUWERK / LICHTSCHÄCHTE

**10.0010 Lichtschächte 005 und 007, KG**
Lichtschacht 005 und 007 im Kellerbereich,
nach unten offen, einschl. Fertigteilstatik,
Freier Lüftungsquerschnitt min. 0,5 m2
Sichtbetonqualität SB3, WU-Beton,
aus CSC-zertifiziertem Beton,
bestehend aus:

- vordere Seite als Stahlbeton-Fertigteil,
einschl. Bewehrungsanschluss gemäß Fertigteilstatik zum Anschluss an den Ortbeton der Seitenwände. Die Last des Fertigteils wird nicht in den Baugrund eingeleitet, sondern hängt über die stirnseitigen Ortbetonwände des Schachts an der Kelleraußenwand.
Abmessung lxbxh: 2,0 x 0,2 x 2,255 m,

Oberkante Fertigteil mit 2,5 % Gefälle nach außen,
mit Ausnehmung für Auflager Gitterrost
bxhxl: 80 x 50 x 1760 mm

- Seitl. Schachtwände aus WU-Stahlbeton C 30/37,
Expositionsklasse XC3, XF1, WF
schwindarm w/z < 0,55,
einschl. Schalung, einschl. Nachbehandlung,
Einschl. Bauüberwachung und Gütenachweise entsprechend der Richtlinien der Überwachungsklasse 2 gemäß DIN 1045

Wanddicken: 24 cm
Wandhöhen: 2,255 m
Wandlänge: 0,675 m

Bewehrung und Rückbiegeanschlüsse zum Anschluss an die Außenwand in gesonderter Position.

Seitl. Schachtwände im Bereich der durchlaufenden Perimeterdämmung in Wandstärke ausklinken
Ausklinkung bxh: 130x915 mm

Auflagertaschen für IPE 120 herstellen,
bxhxt: 75 x 180 x 120 mm

Oberkante Seitenwand mit 2,5 % Gefälle nach außen,
mit Ausnehmung für Auflager Gitterrost
bxhxl: 120 x 50 x 445 mm

- Stahlträger IPE 120 als Auflager des Gitterrostes aus
verzinktem Stahl S 235 JR
Länge: 1760 mm

- Gitterrostabdeckung aus verzinktem Stahl S 235 JR
Masche 33/11 mm Tragstab 35/3 mm
Lüftungsquerschnitt 80%,
Korrosivitätskategorie: C3
Schutzdauerklasse: VH
mit Einfassung auf Abstandshaltern gelagert und verschraubt, einschl. zusätzl. Gitterrostsicherung,
Abmessung lxbxh: 1760 x 625 x 35 mm

Ausführung gemäß Plan Nr. NBWIE_ARC_5_1214_DT_RB_001_F_E und NBWIE_ARC_5_1618_DT_RB_001_F_E
Menge: 4,000 St

**10.0020 Lichtschacht 006, KG**
Lichtschacht 006 im Eingangsbereich,
nach unten offen, einschl. Fertigteilstatik,
Freier Lüftungsquerschnitt min. 0,5 m2
Sichtbetonqualität SB3, WU-Beton,
aus CSC-zertifiziertem Beton,
bestehend aus:

- vordere Seite als Stahlbeton-Fertigteil,
einschl. Bewehrungsanschluss gemäß Fertigteilstatik zum Anschluss an den Ortbeton der Seitenwände. Die Last des Fertigteils wird nicht in den Baugrund eingeleitet, sondern hängt über die stirnseitigen Ortbetonwände des Schachts an der Kelleraußenwand.
Abmessung lxbxh: 2,0 x 0,2 x 2,44 m

Oberkante Fertigteil mit 2,5 % Gefälle nach außen,
mit Ausnehmung für Auflager Gitterrost
bxhxl: 80 x 50 x 1760 mm

- hintere Längswand als Aufbeton auf Betonauskragung,
aus WU-Stahlbeton C 30/37,
Expositionsklasse XC3, XF1, WF
schwindarm w/z < 0,55,
einschl. Schalung, einschl. Nachbehandlung,
Einschl. Bauüberwachung und Gütenachweise entsprechend der Richtlinien der Überwachungsklasse 2 gemäß DIN 1045

Wanddicken: 24 cm
Wandhöhen: 0,765 m
Wandlänge: 1,52 m

Bewehrung und Anschluss an die Betonauskragung in gesonderter Position.

Oberkante Längswand mit 2,5 % Gefälle nach außen,
mit Ausnehmung für Auflager Gitterrost
bxhxl: 80 x 50 x 1520 mm

- Seitl. Schachtwände aus WU-Stahlbeton C 30/37,
Expositionsklasse XC3, XF1, WF
schwindarm w/z < 0,55,
einschl. Schalung, einschl. Nachbehandlung,
Einschl. Bauüberwachung und Gütenachweise entsprechend der Richtlinien der Überwachungsklasse 2 gemäß DIN 1045

Wanddicken: 24 cm
Wandhöhen: 2,44 m
Wandlänge: 0,725 m

Bewehrung und Rückbiegeanschlüsse zum Anschluss an die Außenwand sowie Fugenbänder in gesonderter Position.

Oberkante Seitenwand mit 2,5 % Gefälle nach außen,
mit Ausnehmung für Auflager Gitterrost
bxhxl: 120 x 50 x 565 mm

- Gitterrostabdeckung aus verzinktem Stahl S 235 JR
Masche 33/11 mm Tragstab 35/3 mm
Lüftungsquerschnitt 80%,
Korrosivitätskategorie: C3
Schutzdauerklasse: VH
mit Einfassung auf Abstandshaltern gelagert und verschraubt, einschl. zusätzl. Gitterrostsicherung,
Abmessung lxbxh: 1760 x 635 x 35 mm

Ausführung gemäß Plan Nr. NBWIE_ARC_5_1214_DT_RB_001_F_D und NBWIE_ARC_5_1618_DT_RB_001_F_D
Menge: 2,000 St

**10.0030 Luftschacht 004, KG, Haus 1214**
Luftschacht 004 im Kellerbereich, Haus 1214
nach unten offen, einschl. Fertigteilstatik,
Freier Lüftungsquerschnitt min. 1,12 m2
Sichtbetonqualität SB3, WU-Beton,
aus CSC-zertifiziertem Beton,
bestehend aus:

- vordere Seite als Stahlbeton-Fertigteil,
einschl. Bewehrungsanschluss gemäß Fertigteilstatik zum Anschluss an den Ortbeton der Seitenwände. Die Last des Fertigteils wird nicht in den Baugrund eingeleitet, sondern hängt über die stirnseitigen Ortbetonwände des Schachts an der Kelleraußenwand.
Abmessung lxbxh: 2,48 x 0,2 x 2,29 m,

Oberkante Fertigteil mit 2,5 % Gefälle nach außen,
mit Ausnehmung für Auflager Gitterrost
bxhxl: 80 x 50 x 2240 mm

- Seitl. Schachtwände aus WU-Stahlbeton C 30/37,
Expositionsklasse XC3, XF1, WF
schwindarm w/z < 0,55,
einschl. Schalung, einschl. Nachbehandlung,
Einschl. Bauüberwachung und Gütenachweise entsprechend der Richtlinien der Überwachungsklasse 2 gemäß DIN 1045

Wanddicken: 24 cm
Wandhöhen: 2,29 m
Wandlänge: 0,95 m

Bewehrung und Rückbiegeanschlüsse zum Anschluss an die Außenwand in gesonderter Position.

Seitl. Schachwände im Bereich der durchlaufenden Perimeterdämmung in Wandstärke ausklinken
Ausklinkung bxh: 130 x 915 mm

Auflagertaschen für IPE 120 herstellen,
bxhxt: 75 x 180 x 120 mm

Oberkante Seitenwand mit 2,5 % Gefälle nach außen,
mit Ausnehmung für Auflager Gitterrost
bxhxl: 120 x 50 x 820 mm

- Stahlträger IPE 120 als Auflager des Gitterrostes aus
verzinktem Stahl S 235 JR
Länge: 2240 mm

- Gitterrostabdeckung aus verzinktem Stahl S 235 JR
Masche 33/11 mm Tragstab 35/3 mm
Lüftungsquerschnitt 80%,
Korrosivitätskategorie: C3
Schutzdauerklasse: VH
mit Einfassung auf Abstandshaltern gelagert und verschraubt, einschl. zusätzl. Gitterrostsicherung,
Abmessung lxbxh: 2240 x 900 x 35 mm

Ausführung gemäß Plan Nr. NBWIE_ARC_5_1214_DT_RB_004_F_D
Menge: 1,000 St

**10.0040 Luftschacht 001, TG, Haus 1214**
Luftschacht 001 im Bereich Tiefgarage, Haus 1214
nach unten offen, einschl. Fertigteilstatik,
Freier Lüftungsquerschnitt min. 1,2 m2
Sichtbetonqualität SB3, WU-Beton,
aus CSC-zertifiziertem Beton,
bestehend aus:

- vordere Seite als Stahlbeton-Fertigteil,
einschl. Bewehrungsanschluss gemäß Fertigteilstatik zum Anschluss an den Ortbeton der Seitenwände. Die Last des Fertigteils wird nicht in den Baugrund eingeleitet, sondern hängt über die stirnseitigen Ortbetonwände des Schachts an der Außenwand Tiefgarage.
Abmessung lxbxh: 2,48 x0,2 x 2,225 m

Oberkante Fertigteil mit 2,5 % Gefälle nach außen,
mit Ausnehmung für Auflager Gitterrost
bxhxl: 80 x 50 x 2240 mm

- hintere Längswand als Aufbeton auf Tiefgaragendecke,
aus WU-Stahlbeton C 30/37,
Expositionsklasse XC3, XF1, WF
schwindarm w/z < 0,55,
einschl. Schalung, einschl. Nachbehandlung,
Einschl. Bauüberwachung und Gütenachweise entsprechend der Richtlinien der Überwachungsklasse 2 gemäß DIN 1045

Wanddicken: 24 cm
Wandhöhen: 0,81 m
Wandlänge: 2,48 m

Bewehrung und Anschluss an die Decke in gesonderter Position.

Oberkante Längswand mit 2,5% Gefälle nach außen,
mit Ausnehmung für Auflager Gitterrost
bxhxl: 80 x 50 x 2240 mm

- Seitl. Schachtwände aus WU-Stahlbeton C 30/37,
Expositionsklasse XC3, XF1, WF
schwindarm w/z < 0,55,
einschl. Schalung, einschl. Nachbehandlung,
Einschl. Bauüberwachung und Gütenachweise entsprechend der Richtlinien der Überwachungsklasse 2 gemäß DIN 1045

Wanddicken: 24 cm
Wandhöhen: 2,225 m
Wandlänge: 0,80 m

Bewehrung und Rückbiegeanschlüsse zum Anschluss an die Außenwand in gesonderter Position.

Oberkante Seitenwand mit 2,5 % Gefälle nach außen,
mit Ausnehmung für Auflager Gitterrost
bxhxl: 120 x 50 x 800 mm

- Gitterrostabdeckung aus verzinktem Stahl S 235 JR
Masche 33/11 mm Tragstab 35/3 mm
Lüftungsquerschnitt 80%,
Korrosivitätskategorie: C3
Schutzdauerklasse: VH
Freier Lüftungsquerschnitt min. 1,2 m2
mit Einfassung auf Abstandshaltern gelagert und verschraubt, einschl. zusätzl. Gitterrostsicherung,
Abmessung lxbxh: 2240 x 960 x 35 mm

Ausführung gemäß Plan Nr. NBWIE_ARC_5_1214_DT_RB_002_F_D
Menge: 1,000 St

**10.0050 Luftschacht 002, TG, Haus 1214**
Luftschacht 002 im Bereich Tiefgarage, Haus 1214
nach unten offen, einschl. Fertigteilstatik,
Freier Lüftungsquerschnitt min. 1,2 m2
Sichtbetonqualität SB3, WU-Beton,
aus CSC-zertifiziertem Beton,
bestehend aus:

- vordere Seite als Stahlbeton-Fertigteil,
einschl. Bewehrungsanschluss gemäß Fertigteilstatik zum Anschluss an den Ortbeton der Seitenwände. Die Last des Fertigteils wird nicht in den Baugrund eingeleitet, sondern hängt über die stirnseitigen Ortbetonwände des Schachts an der Außenwand Tiefgarage..
Abmessung lxbxh: 2,48 x 0,2 x 2,455 m

Oberkante Fertigteil mit 2,5 % Gefälle nach außen,
mit Ausnehmung für Auflager Gitterrost
bxhxl: 80 x 50 x 2240 mm

- hintere Längswand als Aufbeton auf Tiefgaragendecke,
aus WU-Stahlbeton C 30/37,
Expositionsklasse XC3, XF1, WF
schwindarm w/z < 0,55,
einschl. Schalung, einschl. Nachbehandlung,
Einschl. Bauüberwachung und Gütenachweise entsprechend der Richtlinien der Überwachungsklasse 2 gemäß DIN 1045

Wanddicken: 24 cm
Wandhöhen: 1,04 m
Wandlänge: 2,48 m

Bewehrung und Anschluss an die Decke in gesonderter Position.

Oberkante Längswand mit 2,5% Gefälle nach außen,
mit Ausnehmung für Auflager Gitterrost
bxhxl: 80 x 50 x 2240 mm

- Seitl. Schachtwände aus WU-Stahlbeton C 30/37,
Expositionsklasse XC3, XF1, WF
schwindarm w/z < 0,55,
einschl. Schalung, einschl. Nachbehandlung,
Einschl. Bauüberwachung und Gütenachweise entsprechend der Richtlinien der Überwachungsklasse 2 gemäß DIN 1045

Wanddicken: 24 cm
Wandhöhen: 2,455 m
Wandlänge: 0,80 m

Bewehrung und Rückbiegeanschlüsse zum Anschluss an die Außenwand in gesonderter Position.

Oberkante Seitenwand mit 2,5 % Gefälle nach außen,
mit Ausnehmung für Auflager Gitterrost
bxhxl: 120 x 50 x 800 mm

- Gitterrostabdeckung aus verzinktem Stahl S 235 JR
Masche 33/11 mm Tragstab 35/3 mm
Lüftungsquerschnitt 80%,
Korrosivitätskategorie: C3
Schutzdauerklasse: VH
Freier Lüftungsquerschnitt min. 1,2 m2
mit Einfassung auf Abstandshaltern gelagert und verschraubt, einschl. zusätzl. Gitterrostsicherung,
Abmessung lxbxh: 2240 x 960 x 35 mm

Ausführung gemäß Plan Nr. NBWIE_ARC_5_1214_DT_RB_002_F_D
Menge: 1,000 St

**10.0060 Luftschacht 003, TG, Haus 1214**
Luftschacht 003 im Bereich Tiefgarage, Haus 1214
nach unten offen,
Freier Lüftungsquerschnitt min. 1,2 m2
Sichtbetonqualität SB3, WU-Beton,
aus CSC-zertifiziertem Beton,
bestehend aus:

- vordere Seite und eine seitl. Schachtwand
aus WU-Stahlbeton C 30/37,
Expositionsklasse XC3, XF1, WF
schwindarm w/z < 0,55,
einschl. Schalung, einschl. Nachbehandlung,
Einschl. Bauüberwachung und Gütenachweise entsprechend der Richtlinien der Überwachungsklasse 2 gemäß DIN 1045

Wanddicken: 24 cm
Wandhöhen: 2,225 m
Wandlänge: L-Winkel 1,04 / 2,24 m

Bewehrung und Rückbiegeanschlüsse zum Anschluss an die Außenwand in gesonderter Position.

Oberkante mit 2,5 % Gefälle nach außen,
mit Ausnehmung für Auflager Gitterrost
bxh: 120 x 50 mm

- hintere Längswand und eine seitl. Schachtwand
als Aufbeton auf Tiefgaragendecke,
aus WU-Stahlbeton C 30/37,
Expositionsklasse XC3, XF1, WF
schwindarm w/z < 0,55,
einschl. Schalung, einschl. Nachbehandlung,
Einschl. Bauüberwachung und Gütenachweise entsprechend der Richtlinien der Überwachungsklasse 2 gemäß DIN 1045

Wanddicken: 24 cm
Wandhöhen: 0,81 m
Wandlänge: L-Winkel 1,04 / 2,24 m

Bewehrung und Anschluss an die Decke in gesonderter Position.

Oberkante mit 2,5% Gefälle nach außen,
mit Ausnehmung für Auflager Gitterrost
bxh: 80 x 50 mm

- Gitterrostabdeckung aus verzinktem Stahl S 235 JR
Masche 33/11 mm Tragstab 35/3 mm
Lüftungsquerschnitt 80%,
Korrosivitätskategorie: C3
Schutzdauerklasse: VH
Freier Lüftungsquerschnitt min. 1,2 m2
mit Einfassung auf Abstandshaltern gelagert und verschraubt, einschl. zusätzl. Gitterrostsicherung,
Abmessung lxbxh: 2240 x 960 x 35 mm
Menge: 1,000 St

**10.0070 Lüftungsbauwerk 008, TG, Haus 12**
Lüftungsbauwerk 008 auf Tiefgaragendecke, Haus 1214
nach unten offen, einschl. Fertigteilstatik,
Freier Lüftungsquerschnitt min. 0,78 m2
Sichtbetonqualität SB3, WU-Beton,
aus CSC-zertifiziertem Beton,
Abmessung 1,00 x 1,75 m
bestehend aus:

Schachtwände als ein Fertigteil-Element
- vordere Seite als Stahlbeton-Fertigteil, auf Tiefgaragendecke versetzen
Abmessung lxbxh: 1,75 x 0,20 x 0,94 m

Oberkante Fertigteil mit 2 % Gefälle nach außen,

- hintere Längswand als Stahlbeton-Fertigteil, auf Tiefgaragendecke versetzen
Abmessung lxbxh: 1,75 x 0,20 x 1,45 m

- Seitl. Schachtwände als Stahlbeton-Fertigteil, auf Tiefgaragendecke versetzen
Abmessung lxbxh: 0,60 x 0,2 x 0,94 m

Oberkante Fertigteil mit 2 % Gefälle nach außen,

- zwei Edelstahlquadratrohre 80 mm mit Fuß- und Kopfplatte 100 x 120 mm zur Aufnahme der Fertigteilabdeckung
Länge: 535 mm

- Abdeckung / Deckel als Stahlbeton-Fertigteil, auf Schachtwände versetzen
Abmessung lxbxh: 1,75 x 0,20-0,22 x 1,00 m

Oberseite Fertigteil mit 2 % Gefälle nach außen,
einschl. Ausbilden einer Tropfkante/ Wassernase an den offenen Kanten durch Einlegen einer Dreikantleiste

Ausführung gemäß Plan Nr. NBWIE_ARC_5_1214_DT_RB_003_F_D
Menge: 1,000 St

**10.0080 Luftschacht 001, TG Haus 1618**
Luftschacht 001 im Bereich Tiefgarage, Haus 1618
nach unten offen, einschl. Fertigteilstatik,
Freier Lüftungsquerschnitt min. 1,5 m2
Sichtbetonqualität SB3, WU-Beton,
aus CSC-zertifiziertem Beton
bestehend aus:

- vordere Seite als Stahlbeton-Fertigteil,
einschl. Bewehrungsanschluss gemäß Fertigteilstatik zum Anschluss an den Ortbeton der Seitenwände. Die Last des Fertigteils wird nicht in den Baugrund eingeleitet, sondern hängt über die stirnseitigen Ortbetonwände des Schachts an der Außenwand Tiefgarage..
Abmessung lxbxh: 3,18 x 0,2 x 2,105 m

Oberkante Fertigteil mit 2,5 % Gefälle nach außen,
mit Ausnehmung für Auflager Gitterrost
bxhxl: 80 x 50 x 2940 mm

- hintere Längswand als Aufbeton auf Tiefgaragendecke,
aus WU-Stahlbeton C 30/37,
Expositionsklasse XC3, XF1, WF
schwindarm w/z < 0,55,
einschl. Schalung, einschl. Nachbehandlung,
Einschl. Bauüberwachung und Gütenachweise entsprechend der Richtlinien der Überwachungsklasse 2 gemäß DIN 1045

Wanddicken: 24 cm
Wandhöhen: 0,72 m
Wandlänge: 3,18 m

Bewehrung und Anschluss an die Decke in gesonderter Position.

Oberkante Längswand mit 2,5% Gefälle nach außen,
mit Ausnehmung für Auflager Gitterrost
bxhxl: 80 x 50 x 2940 mm

- Seitl. Schachtwände aus WU-Stahlbeton C 30/37,
Expositionsklasse XC3, XF1, WF
schwindarm w/z < 0,55,
einschl. Schalung, einschl. Nachbehandlung,
Einschl. Bauüberwachung und Gütenachweise entsprechend der Richtlinien der Überwachungsklasse 2 gemäß DIN 1045

Wanddicken: 24 cm
Wandhöhen: 2,105 m
Wandlänge: 0,75 m

Bewehrung und Rückbiegeanschlüsse zum Anschluss an die Außenwand in gesonderter Position.

Oberkante Seitenwand mit 2,5 % Gefälle nach außen,
mit Ausnehmung für Auflager Gitterrost
bxhxl: 120 x 50 x 750 mm

- Gitterrostabdeckung aus verzinktem Stahl S 235 JR
Masche 33/11 mm Tragstab 35/3 mm
Lüftungsquerschnitt 80%,
Korrosivitätskategorie: C3
Schutzdauerklasse: VH
Freier Lüftungsquerschnitt min. 1,2 m2
mit Einfassung auf Abstandshaltern gelagert und verschraubt, einschl. zusätzl. Gitterrostsicherung,
Abmessung lxbxh: 3240 x 910 x 35 mm

Ausführung gemäß Plan Nr. NBWIE_ARC_5_1618_DT_RB_002_F_D
Menge: 1,000 St

**10.0090 Luftschacht 003, TG Haus 1618**
Luftschacht 003 im Kellerbereich, Haus 1618
nach unten offen, einschl. Fertigteilstatik,
Freier Lüftungsquerschnitt min. 1,2 m2
Sichtbetonqualität SB3, WU-Beton,
aus CSC-zertifiziertem Beton,
bestehend aus:

- vordere Seite als Stahlbeton-Fertigteil,
einschl. Bewehrungsanschluss gemäß Fertigteilstatik zum Anschluss an den Ortbeton der Seitenwände. Die Last des Fertigteils wird nicht in den Baugrund eingeleitet, sondern hängt über die stirnseitigen Ortbetonwände des Schachts an der Kelleraußenwand.
Abmessung lxbxh: 2,48 x 0,2 x 2,085 m,

Oberkante Fertigteil mit 2,5 % Gefälle nach außen,
mit Ausnehmung für Auflager Gitterrost
bxhxl: 80 x 50 x 2240 mm

- Seitl. Schachtwände aus WU-Stahlbeton C 30/37,
Expositionsklasse XC3, XF1, WF
schwindarm w/z < 0,55,
einschl. Schalung, einschl. Nachbehandlung,
Einschl. Bauüberwachung und Gütenachweise entsprechend der Richtlinien der Überwachungsklasse 2 gemäß DIN 1045

Wanddicken: 24 cm
Wandhöhen: 2,085 m
Wandlänge: 0,95 m

Bewehrung und Rückbiegeanschlüsse zum Anschluss an die Außenwand in gesonderter Position.

Seitl. Schachwände im Bereich der durchlaufenden Perimeterdämmung in Wandstärke ausklinken
Ausklinkung bxh: 130 x1005 mm

Auflagertaschen für IPE 120 herstellen,
bxhxt: 75 x 180 x 120 mm

Oberkante Seitenwand mit 2,5 % Gefälle nach außen,
mit Ausnehmung für Auflager Gitterrost
bxhxl: 120 x 50 x 820 mm

- Stahlträger IPE 120 als Auflager des Gitterrostes aus
verzinktem Stahl S 235 JR
Länge: 2240 mm

- Gitterrostabdeckung aus verzinktem Stahl S 235 JR
Masche 33/11 mm Tragstab 35/3 mm
Lüftungsquerschnitt 80%,
Korrosivitätskategorie: C3
Schutzdauerklasse: VH
mit Einfassung auf Abstandshaltern gelagert und verschraubt, einschl. zusätzl. Gitterrostsicherung,
Abmessung lxbxh: 2240 x 900 x 35 mm

Ausführung gemäß Plan Nr. NBWIE_ARC_5_1618_DT_RB_002_F_D
Menge: 1,000 St

**10.0100 Lüftungsbauwerk 002, Haus 1618**
Lüftungsbauwerk 002 im Bereich Tiefgarage, Haus 1618
nach unten offen,
Freier Lüftungsquerschnitt min. 0,96 m2
WU-Beton, aus CSC-zertifiziertem Beton,
bestehend aus:

- vordere Seite und eine seitl. Schachtwand
aus WU-Stahlbeton C 30/37,
Expositionsklasse XC3, XF1, WF
schwindarm w/z < 0,55,
einschl. Schalung, einschl. Nachbehandlung,
Einschl. Bauüberwachung und Gütenachweise entsprechend der Richtlinien der Überwachungsklasse 2 gemäß DIN 1045

Wanddicken: 24 cm
Wandhöhen: 3,14 m
Wandlänge: L-Winkel 1,28 / 2,08 m

Bewehrung und Rückbiegeanschlüsse zum Anschluss an die Außenwand in gesonderter Position.

Oberkante mit 2 % Gefälle nach außen,

- hintere Längswand und eine seitl. Schachtwand
als Aufbeton auf Tiefgaragendecke,
aus WU-Stahlbeton C 30/37,
Expositionsklasse XC3, XF1, WF
schwindarm w/z < 0,55,
einschl. Schalung, einschl. Nachbehandlung,
Einschl. Bauüberwachung und Gütenachweise entsprechend der Richtlinien der Überwachungsklasse 2 gemäß DIN 1045

Wanddicken: 24 cm
Wandhöhen: 1,095 m
Wandlänge: L-Winkel 1,04 / 1,84 m

Bewehrung und Anschluss an die Decke in gesonderter Position.

Oberkante mit 2 % Gefälle nach außen,

- zwei Edelstahlquadratrohre 80 mm mit Fuß- und Kopfplatte 100 x 120 mm zur Aufnahme der Fertigteilabdeckung
Länge: 665 mm

- Abdeckung / Deckel auf Schachtwände versetzen
aus WU-Stahlbeton C 30/37,
Expositionsklasse XC3, XF1, WF
schwindarm w/z < 0,55,
einschl. Schalung, einschl. Nachbehandlung,
Einschl. Bauüberwachung und Gütenachweise entsprechend der Richtlinien der Überwachungsklasse 2 gemäß DIN 1045

Abmessung lxbxh: 2,08 x 0,20-0,23 x 1,28 m

Oberseite mit 2 % Gefälle nach außen,
einschl. Ausbilden einer Tropfkante/ Wassernase an der offenen Kante durch Einlegen einer Dreikantleiste

Ausführung gemäß Plan Nr. NBWIE_ARC_5_1618_DT_RB_005_F_C
Menge: 1,000 St

**10.0110 Lüftungsbauwerk 004, Haus 18**
Lüftungsbauwerk 004 im Bereich Tiefgarage, Haus 18
Freier Lüftungsquerschnitt min. 1,26 m2

aus WU-Stahlbeton C 30/37,
aus CSC-zertifiziertem Beton,
Expositionsklasse XC3, XF1, WF
schwindarm w/z < 0,55,
einschl. Schalung, einschl. Nachbehandlung,
Einschl. Bauüberwachung und Gütenachweise entsprechend der Richtlinien der Überwachungsklasse 2 gemäß DIN 1045

Bewehrung und Rückbiegeanschlüsse zum Anschluss an die Außenwand sowie Fugenbänder in gesonderter Position.

Bodenplatte:
Dicke: 25 cm
Abmessung lxb: 3,85 x 2,40 m

einschl. einbauen eines Regenwasserablauf DN 70 als WU-Einbauteil mit Mauerkragen, rückstausicher, mit Kiesfang

Wände
Dicke: 20 cm
Höhe: 0,965 bis 1,715 m
Fläche: 14,50 m2

Deckenplatte im Erdreich
Dicke: 25 cm
Abmessung: 2,85 x 2,40 m

Abdeckung / Decke über Erdreich
Dicke: 0,20 bis 0,22 m
Abmessung: 1,20 x 2,40 m

Oberseite mit 2 % Gefälle nach außen

- drei Edelstahlquadratrohre 80 mm mit Fuß- und Kopfplatte 100x120 mm zur Aufnahme der Lasten aus der Abdeckung
Länge: 585 mm

Ausführung gemäß Plan Nr. NBWIE_ARC_5_1618_DT_RB_004_F_D
Menge: 1,000 St

### 11 FERTIGTEILE

*Hinweis: TREPPENLAUFPLATTEN UND PODESTE*
TREPPENLAUFPLATTEN UND PODESTE

Es ist ausschließlich CSC-zertifizierter Beton zu verwenden.

Treppenanlagen als Fertigteile aus Stahlbeton C30/37
Expositionsklasse XC1/WO
oberseitig abgetreppt, Unterseite schräg, Laufplattenstärke 22-23 cm
Ausführung als Fertigteile aus Stahlbeton, stehend geschalt, Tritt- und Setzstufen, Untersichten und seitliche Ansichtsflächen als Sichtbeton SB 3 gemäß dem Merkblatt "Sichtbeton" des Bundesverbandes der Deutschen Zementindustrie e.V. glatt geschalt mit erhöhten Anforderungen an Ebenheit und Glätte,  für nachfolgende Imprägnierung.

Kantenausbildung:
Kanten der Tritt- und Setzstufen: scharfkantig, mit eingelegtem Winkelprofil aus Vollgummi
alle Kanten der Fertigteile: sind scharfkantig auszubilden

Erhöhte Anforderung an Ebenheit und Glätte gemäß DIN 18202

Konstruktion:
Die Hauptpodeste der Treppenanlagen werden in Ortbeton mit Auflagerkonsolen ausgeführt.
Zwischenpodeste als Fertigteile werden mit jeweils 4 Tronsolen in den Treppenhauswänden aufgelagert.
Die Laufplatten sind als Fertigteile auszuführen und schalldämmend einzubauen:
Der Antritt im UG wird als Fertigteilblock mit Ausgleichslauf ausgeführt.

Transport:
in Sichtflächen notwendige Transporthülsen sind geordnet einzuplanen und nach dem Einbau der Fertigteile zu schließen und zu verspachtelt

Ausführung einschließlich:
- Fertigteilstatik für alle Bauteile.
- Schalung und Bewehrung gemäß Fertigteilstatik
- Nachweis der Schalldämmauflager (statisch und schallschutztechnisch)
erhöhte Anforderung an  Schallschutz gem. DIN 4109 Beiblatt 2:  L´n w < 46 dB
- Ausführungszeichnungen in den erforderlichen Maßstäben. Die Zeichnungen sind vor Beginn vorbereitender Maßnahmen dem Architekten und Tragwerksplaner bzw. dem Prüfstatiker zur Genehmigung vorzulegen.
- Liefern und einbauen aller Schalldämmauflager
- sowie aller erforderlicher Maßnahmen wie Unterstützungen,  Montagesicherungen beim Versetzen und Betonieren.

**11.0010 Zwischenpodest 0,88 x 2,96 m**
Zwischenpodest als Fertigteil
aus CSC-zertifiziertem Beton,
einschl. Fertigteilstatik, Schalung und Bewehrung;
stehend geschalt,
Ober- und Unterseite sowie sichtbare Podestflächen zum Treppenauge als Sichtbeton SB3,
mit Tronsolen in den Treppenhauswänden aufgelagert, schallbrückenfreie Fugenausbildung zwischen Treppenpodest und Wand.
Wandabstand 20 mm.

einschl. Konsolausbildung als Auflager für die anschließenden Treppenläufe,

einschl. Auflagerausbildung in den Treppenhauswänden mit 4 Stück schalldämmenden Auflagerelementen mit bauaufsichtlicher Zulassung, bestehend aus Wandelement, Tragprofil und Podesthülse. Tragprofil aus verzinktem Baustahl,
einschl. druckfeste Ausgleichsplatten zur Unterlegung des Wandelements bzgl. Höhenjustierung des Podests, einschl. Schließen der Wanddurchbrüche nach Einbau und Justieren der Treppenanlage

Leitfabrikat: Schöck Tronsole Typ P-V+V oder gleichwertig,

Angebotenes Fabrikat: '...........................' (vom Bieter einzutragen)

Abmessung: 0,88 x 2,96 x 0,29-0,30 m

Einbauort: UG/EG Dicke 29 cm,
EG/1.OG, 1.OG/2.OG Dicke 30 cm
Menge: 12,000 St

**11.0020 Zwischenpodest 1,08 x 2,96 m**
Zwischenpodest als Fertigteil, SB3,
wie in Pos. 11.0010 beschrieben, jedoch

Abmessung: 1,08 x 2,96 x 0,29 m

Einbauort: UG/EG Dicke 29 cm,
Menge: 4,000 St

**11.0030 Antrittslauf UG**
Fertigteilblock mit Ausgleichslauf als Fertigteil,
aus CSC-zertifiziertem Beton,
einschl. Fertigteilstatik, Schalung und Bewehrung; stehend geschalt,
Oberseite, Tritt- und Setzstufen sowie sichtbare Seitenfläche zum Treppenauge als Sichtbeton SB3,
einschl. Konsolausbildung als Auflager für die anschließenden Treppenläufe,
einschl. Nut für L-Winkel 70x10
sowie Winkel L 70x10, l = 100 cm mittig zum Treppenlauf
mit 4 x M12x120 befestigt,
schallbrückenfreie Fugenausbildung zwischen Treppenpodest und Wand.
Wandabstand 20 mm.

Abmessung bxlxh: 1,53 x 2,105 x 0,82 m
Breite Treppenlauf: 1,53 m
4 Steigungen 18,7 / 26 cm

Ausführung gemäß Plan Nr. NBWIE_ARC_5_1214_DT_TR_002_F_C und
NBWIE_ARC_5_1618_DT_TR_002_F_B

Einbauort: UG
Menge: 4,000 St

**11.0040 Bautenschutzmatte aus Gummigranulat**
Bautenschutzmatte aus Gummigranulat, vollflächig unter dem Fertigteil / Antrittslauf UG der Pos. 11.0030
Flächengewicht 8,10 kg/m², bitumenverträglich

Dicke: 10 mm
Abmessung bxlxh: 1,53 x 2,105 x
Menge: 15,000 m2

**11.0050 Fugenausbildung Podest - Wand**
Schallbrückenfreie Fugenausbildung zwischen Treppenpodest und Wand aus hoch widerstandsfähigem PE-Schaum, selbstklebend, Dicke 15 mm,
Baustoffklasse: zwischen massiven, mineralischen Bauteilen B1, schwerentflammbar nach DIN 4102;

Höhe: 250 cm
Wandabstand: 20 mm
Podeste wandseitig seitlich bekleben, Stöße mit Klebeband überkleben, Fugenplatten oberseitig ohne Überstand, Randfugen versiegeln

Einbau gemäß allgemeinem bauaufsichtlichem Prüfzeugnis (abP) und Einbauanleitung des Herstellers.
Menge: 26,000 m2

**11.0060 Brandschutz-Set 130x130 für Tronsolen**
Brandschutz-Set passend zu Tronsolen der Zwischenpodeste bestehend aus Brandschutzmanschette (für Tragprofil) und Brandschutzabdeckung (für Wandelement) bei Fugenbreiten bis 25 mm,
Abmessung: 130 x 130 mm

Leitfabrikat: Schöck Tronsole® Typ P Brandschutz-Set 130x130

Angebotenes Fabrikat: '...........................' (vom Bieter einzutragen)
Menge: 64,000 St

**11.0070 Fertigteiltreppenlauf 10 Steigungen**
Fertigteiltreppenlauf,
aus CSC-zertifiziertem Beton,
einschl. Fertigteilstatik, Schalung und Bewehrung; stehend geschalt,
Tritt- und Setzstufe, Unterseite sowie sichtbare Wangenfläche zum Treppenauge als Sichtbeton SB3,
auf Auflager der Podeste eingebaut,
schallbrückenfreie Fugenausbildung zwischen Treppenlauf und Wand.
Wandabstand 20 mm.

Breite Treppenlauf: 1,21 m
Laufplattenstärke: 22 cm
10 Steigungen 18,7 / 26 cm

einschl. Konsolausbildung am Treppenlauf als Auflager auf den Podesten

einschl. Schalldämmauflager, F90,
t = 10 mm, b = 50 mm, L = 125 cm
auf den Konsolen von Haupt- und Zwischenpodesten, gem. Statik, mittiger Einbau gem. Herstellervorgabe, beidseitig mit Brandschutzplatte b= 30 mm versehen

Leitfabrikat: Calenberg bi-Trapezlager (mit beidseitiger Ciflamon Brandschutzplatte 30 mm)

Schalldämmauflager
Angebotenes Fabrikat: '...........................' (vom Bieter einzutragen)

Ausbildung An- und Austritt gemäß Plan Nr.
NBWIE_ARC_5_1214_DT_TR_001_F_D und
NBWIE_ARC_5_1618_DT_TR_001_F_C

Einbauort: UG
Menge: 4,000 St

**11.0080 Fertigteiltreppenlauf 9 Steigungen**
Fertigteiltreppenlauf aus Sichtbeton SB3, wie in Pos.  11.0070 beschrieben, jedoch

Breite Treppenlauf: 1,21 m
Laufplattenstärke: 23 cm
9 Steigungen 18,5 / 26 cm

Ausbildung An- und Austritt gemäß Plan Nr.
NBWIE_ARC_5_1214_DT_TR_001_F_D und
NBWIE_ARC_5_1618_DT_TR_001_F_C

Einbauort: EG bis STG
Menge: 12,000 St

**11.0090 Fertigteiltreppenlauf 8 Steigungen**
Fertigteiltreppenlauf aus Sichtbeton SB3, wie in Pos.  11.0070 beschrieben, jedoch

8 Steigungen 18,5 / 26 cm

Einbauort: EG bis STG
Menge: 16,000 St

**11.0100 Zulage Stufenmarkierung, Gummi L-Profil, l = 1,21 m**
Zulage zu Treppenstufen für das Einlegen einer Stufenmarkierung gemäß DIN 18040-2 in Treppenbreite
als L-Profil aus Gummi 5 mm, Farbe schwarz
Oberkante bündig

Abmessung L-Profil:
auf der Trittstufe 45 mm ab Stufenvorderkante,
auf der Setzstufe 20 mm ab Stufenoberkante

Länge: 1,21 m
Menge: 64,000 St

**11.0110 Zulage Stufenmarkierung, Gummi L-Profil, l = 1,53 m**
Zulage zu Treppenstufen für das Einlegen einer Stufenmarkierung gemäß DIN 18040-2 in Treppenbreite
als L-Profil aus Vollgummi, Dicke 5 mm, Farbe schwarz
Oberkante bündig

Abmessung L-Profil:
auf der Trittstufe 45 mm ab Stufenvorderkante,
auf der Setzstufe 20 mm ab Stufenoberkante

Länge: 1,53 m
Menge: 8,000 St

**11.0120 Fugenausbildung Treppenlauf - Wand**
Schallbrückenfreie Fugenausbildung zwischen Treppenlauf und Wand aus hoch widerstandsfähigem PE-Schaum, selbstklebend, Dicke 15 mm,
Baustoffklasse: zwischen massiven, mineralischen Bauteilen B1, schwerentflammbar nach DIN 4102;

Breite: 420 mm
Wandabstand: 20 mm
Treppenläufe wandseitig seitlich bekleben, Stöße mit Klebeband überkleben, Fugenplatten oberseitig ohne Überstand, Randfugen versiegeln.

Einbau gemäß allgemeinem bauaufsichtlichem Prüfzeugnis (abP) und Einbauanleitung des Herstellers.
Menge: 42,000 m2

**11.0130 Schutzabdeckung von Fertigteil-Podesten**
Schutzabdeckung von Fertigteil-Podesten, oberflächenfertig SB3, mit Wollfilzmatten und darüberliegenden Holz- Hartfaserplatten, untereinander durch Verschraubung gegen Verschieben gesichert, das Material wird Eigentum des AG.
Menge: 68,000 m2

**11.0140 Schutzabdeckung von Fertigteil-Treppenstufen 18,5/26 cm, b= 1,21 m**
Schutzabdeckung von Tritt- und Setzstufen der Fertigteil-Treppenläufe, oberflächenfertig SB3, mit Wollfilzmatten und darüberliegenden Holz-Hartfaserplatten, untereinander durch Verschraubung gegen Verschieben  und Abheben gesichert,
das Material wird Eigentum des AG.

Treppenlaufbreite: 1,21 m
Steigung: 18,5/26 cm

Abrechnung erfolgt je Steigung.
Menge: 276,000 St

**11.0150 Schutzabdeckung von Fertigteil-Treppenstufen 18,5/26 cm, b= 1,53 m**
Schutzabdeckung der Tritt- und Setzstufen der Fertigteil-Treppenläufe, oberflächenfertig SB3, mit Wollfilzmatten und darüberliegenden Holz-Hartfaserplatten, untereinander durch Verschraubung gegen Verschieben und Abheben gesichert,
das Material wird Eigentum des AG.

Treppenlaufbreite: 1,21 m
Steigung: 18,5/26 cm

Abrechnung erfolgt je Steigung.
Menge: 16,000 St

### 12 EINBAUTEILE ELEKTRO UND BLITZSCHUTZ

*Hinweis: FUNDAMENTERDER*
FUNDAMENTERDER

Die Blitzschutzanlagen werden gemäß den Vorschriften der DIN V VDE 0185 und den von der Arbeitsgemeinschaft "Blitzschutz und Blitzableiterbau (ABB) e.V." herausgegebenen technischen Grundsätzen, den Richtlinien der Gebäudebrandversicherer, VOB Teil C, DIN 18 299, Blitzschutzanlagen DIN 18 384, und Fundamenterder DIN 18014 in neuester, gültiger Fassung erstellt.

Die nachfolgenden Positionen beziehen sich auf den Funktionspotenzialausgleich (Fundamenterder und Ringerder).
Die Blitzschutzanlage wird im Gewerk Elektro ausgeschrieben.

Alle Verbindungen sind grundsätzlich nur mit NIRO-Bauteilen (V4A, Werkstoff-Nr. 1.4401) auszuführen und nach der Montage zusätzlich gegen Korrosion/Verschmutzung zu schützen.

Die Fundamenterderfahnen (Anbindung Erdungsanlage/ Funktionspotentialausgleich) werden für die Übernahme an das spätere Blitzschutzbaugewerk mit einem Erdfestpunkt übergeben!

Zur Erdung sind in Technikräumen und Aufzugsschächten grundsätzlich Erdungsfestpunkte einzubauen.

Als Erdleitung in Erdreich ist nur korrosionsfreies V4A-Edelstahlmaterial zugelassen.

Die Errichtung des Funktionspotenzialausgleich ist durch eine Blitzschutz Fachkraft durchzuführen und zu dokumentieren.

**12.0010 Erdung Ringerder V4A**
Edelstahldraht (Rd 10 mm) im Erdreich verlegt nach DIN EN 62561-2 (VDE 0185-561-2), DIN EN 62305-3 (VDE 0185-305-3) und DIN VDE 0151 aus Werkstoff NIRO (V4A) mit einem Molybdän-Anteil > 2 %, Werkstoff-Nummer 1.4401, in Teillängen, komplett mit Anschluss- und Verbindungsklemmen
Menge: 700,000 m

**12.0020 Erdung Fundamenterder Bandstahl feuerverzinkt**
Fundamenterder aus Bandstahl, Stahl feuerverzinkt, 30 x 3,5 mm, DIN EN 62561-2 (VDE 0185-561-2) für die Verlegung in Bewehrung incl. Abstandshalter, Befestigung und Verbindungsklemmen, gemäß DIN 18014, in Betonfundamente bzw. Betonstützen/-Wände einlegen, in Teillängen, mit der Bewehrung verbinden, komplett mit Anschluss- und Verbindungsklemmen
Menge: 50,000 m

**12.0030 Ableitung Stahl niro Rd10 Wand in Bewehrung**
Ableitung DIN EN IEC 62561-2 (VDE 0185-561-2), aus nichtrostendem Stahl, Rd 10, Werkstoff-Nr 1.4401, an Wänden, in der Bewehrung.
Menge: 80,000 m

**12.0040 Klemme Kl.H Stahl verzinkt**
Klemme DIN EN 62561-1 (VDE 0185-561-1), Klasse H für hohe Belastung, aus feuerverzinktem Stahl.
Menge: 21,000 St

**12.0050 Klemme Kl.H Stahl niro**
Klemme DIN EN 62561-1 (VDE 0185-561-1), Klasse H für hohe Belastung, aus nichtrostendem Stahl, Werkstoff-Nr 1.4401.
Menge: 42,000 St

**12.0060 Korroschutz Anschluss- Verbindungsstellen Korroschutzbinde**
Korrosionsschutz an Anschluss- und Verbindungsstellen im Erdreich mit Korrosionsschutzbinde DIN 30672-1 und DIN 30672-2.
Menge: 42,000 St

**12.0070 Erdungsfestpunkt V4A**
Erdungsfestpunkt mit Abdeckung, DIN EN 50164-1 (VDE 0185-201), aus nichtrostendem Stahl, Werkstoff-Nr 1.4401, Anschluss an Erdungseinrichtung, komplett mit abisolierten Anschluss- und Verbindungsklemmen, mit Klein- und Befestigungsmaterial liefern und montieren.
Menge: 21,000 St

**12.0080 Anschlussfahne V4A**
Anschlussfahne Länge: 2,5m aus Edelstahldraht (Rd 10 mm), DIN EN 50164-1 (VDE 0185-201), aus Werkstoff NIRO (V4A) mit einem Molybdän-Anteil > 2 %, Werkstoff-Nummer 1.4401, komplett mit abisolierten Anschluss- und Verbindungsklemmen
Menge: 21,000 St

**12.0090 Dokumentation und Messung Erdungsanlage**
Dokumentation und Durchgangsmessung der Erdungsanlage nach DIN 18014
Menge: 1,000 St

**12.0100 Verlege - und Revisionszeichnungen**
Herstellen und liefern von lichtpausfähigen Verlege- und Revisionszeichnungen bestehend aus 2 Satz Lichtpausen gefaltet auf DIN A4 sowie Messprotokoll der Erdungsanlage 2-fach. Zusätzlich als DWG Datei in CAD auf Datenträger.

Fertigung einer Bilddokumentation, in der die Anlage im vollen Umfang dokumentiert wird. Übergabe in 2-facher Ausführung/DIN A4 sowie auf Datenträger im Format JPG oder PDF.
Menge: 1,000 St

*Hinweis: EINLEGEARBEITEN ELEKTRO-LEERROHR*

*Hinweis: Vorbemerkungen Leitungsführung*
Vorbemerkungen Leitungsführung

Leerrohrsysteme:
Bei Verlegung in Beton und auf Rohbetondecken sowie in 2-schaligen Wänden ist flexibles, mech. stabiles Kunststoff-Panzerrohr nach DIN-Norm einzusetzen. Die Schallschutzbedingungen sind dabei unbedingt einzuhalten, Wanddurchdringungen sind grundsätzlich mit Schallschutzbarrieren auszustatten.

**12.0110 Elektroinstallationsrohr PVC-U AD 20mm Beton**
Elektroinstallationsrohr DIN EN 61386 (VDE 0605),
Maße DIN EN 60423, aus PVC-U, doppelwandig, innen glatt, außen gewellt, flexibel, Außendurchmesser 20 mm, Druckfestigkeit Klasse 3 - mittel (750 N) DIN EN 61386-1 (VDE 0605-1), Klasse Schlagbeanspruchung 3 - mittel DIN EN 61386-1 (VDE 0605-1), Verlegung in Beton.
Menge: 180,000 m

**12.0120 Elektroinstallationsrohr PVC-U AD 25mm Beton**
Elektroinstallationsrohr DIN EN 61386 (VDE 0605),
Maße DIN EN 60423, aus PVC-U, doppelwandig, innen glatt, außen gewellt, flexibel, Außendurchmesser 25 mm, Druckfestigkeit Klasse 3 - mittel (750 N) DIN EN 61386-1 (VDE 0605-1), Klasse Schlagbeanspruchung 3 - mittel DIN EN 61386-1 (VDE 0605-1), Verlegung in Beton.
Menge: 800,000 m

**12.0130 Elektroinstallationsrohr PVC-U AD 32mm Beton**
Elektroinstallationsrohr DIN EN 61386 (VDE 0605),
Maße DIN EN 60423, aus PVC-U, doppelwandig, innen glatt, außen gewellt, flexibel, Außendurchmesser 32 mm, Druckfestigkeit Klasse 3 - mittel (750 N) DIN EN 61386-1 (VDE 0605-1), Klasse Schlagbeanspruchung 3 - mittel DIN EN 61386-1 (VDE 0605-1), Verlegung in Beton.
Menge: 150,000 m

**12.0140 End- und Übergangstüllen 20mm**
End- und Übergangstüllen, Durchmesser 20 mm,
zum Verbinden von Rohren oder als Deckenauslass, zur Schalungsseite mit Putzhaus verschlossen, für alle Schalungsarten geeignet.
Menge: 50,000 St

**12.0150 End- und Übergangstüllen 25mm**
End- und Übergangstüllen, Durchmesser 25 mm,
zum Verbinden von Rohren oder als Deckenauslass, zur Schalungsseite mit Putzhaus verschlossen, für alle Schalungsarten geeignet.
Menge: 120,000 St

**12.0160 End- und Übergangstüllen 32mm**
End- und Übergangstüllen, Durchmesser 32 mm,
zum Verbinden von Rohren oder als Deckenauslass, zur Schalungsseite mit Putzhaus verschlossen, für alle Schalungsarten geeignet.
Menge: 45,000 St

**12.0170 End- und Übergangstüllen, Wand- und Deckenkrümmer 30° 20mm**
End- und Übergangstüllen, Wand- und Deckenkrümmer 30°, Durchmesser 20 mm, zum Verbinden von Rohren oder als Deckenauslass, zur Schalungsseite mit Putzhaus verschlossen, für alle Schalungsarten geeignet.
Menge: 60,000 St

**12.0180 End- und Übergangstüllen, Wand- und Deckenkrümmer 30° 25mm**
End- und Übergangstüllen, Wand- und Deckenkrümmer 30°, Durchmesser 25 mm, zum Verbinden von Rohren oder als Deckenauslass, zur Schalungsseite mit Putzhaus verschlossen, für alle Schalungsarten geeignet.
Menge: 200,000 St

**12.0190 End- und Übergangstüllen, Wand- und Deckenkrümmer 30° 32mm**
End- und Übergangstüllen, Wand- und Deckenkrümmer 30°, Durchmesser 32 mm, zum Verbinden von Rohren oder als Deckenauslass, zur Schalungsseite mit Putzhaus verschlossen, für alle Schalungsarten geeignet.
Menge: 48,000 St

**12.0200 Beton Deckenauslassdose 45°**
Universal-Deckenauslassdose 45°, Gerätebefestigung ohne zu bohren oder zu dübeln, Dosen-Rückteil mit Aufnahme für Leuchtenhaken nach DIN EN 60670 (50 N), Graue Frontteilausführung für Sichtbetonanwendungen, 2-teilig mit angespritztem Rückteil
Für alle Schalungsarten geeignet

Länge 90 mm
Breite 90 mm
Tiefe 72 mm
Einbauöffnung Ø 45 mm
Ausbrechöffnungen für Rohre DIN EN Ø 20/25 mm 4
Menge: 50,000 St

**12.0210 Beton Geräte-Verbindungsdose**
Beton Geräte-Verbindungsdose mit 4 Schraubdomen und 2 Spreizkrallenfeldern, 2-teilig mit angespritztem Rückteil, 2 Aufnahmen für Bewehrungs-Systemflügel, Dosen-Rückteil mit Aufnahme für Stützelement, für alle Schalungsarten geeignet,
Norm-Kombinationsabstand 71 mm

Länge 94 mm
Breite 75 mm
Tiefe 91 mm
Einbauöffnung Ø 45 mm
Ausbrechöffnungen für Rohre DIN EN Ø 20/25 mm 4
Menge: 200,000 St

**12.0220 Beton Zugkasten**
Beton Zugkasten für Holz- und Stahlschalungen im Ortbetonbereich

Material Polyethylen
Länge 170 mm
Breite 115 mm
Tiefe 95 mm
Ausbrechöffnungen Ø 20 mm 2
Rohr-Kombieinführungen M20/25 14
Rohr-Kombieinführungen M20/25/32 6
Menge: 10,000 St

**12.0230 Schraubdeckel, Länge 185 mm**
Schraubdeckel für Beton Zugkasten, Oberfläche glatt mit abgerundeter Kante

Material Polyethylen
Länge 185 mm
Breite 130 mm
Höhe 3.5 mm
Farbe RAL 9010
Schrauben 4
Menge: 10,000 St

**12.0240 Beton Verbindungskasten**
Beton Verbindungskasten für Klemmen bis 16 mm², für alle Schalungsarten geeignet, Kastenrückteile mit Aufnahme für Stützelement, für lose Klemmen bis 4 mm²

Länge 128 mm
Breite 128 mm
Tiefe 80 mm
Anzahl Teile 2
Einführungsfelder 8
mögliche EN Rohrgrößen pro Einführungsfeld: 4 x Ø 16 mm, 3 x Ø 20 mm, 1 x Ø 25 mm, 1 x Ø 32 mm, 1 x Ø 40 mm
Menge: 6,000 St

**12.0250 Schraubdeckel, Länge 130 mm**
Schraubdeckel für Beton Verbindungskasten, Oberfläche glatt mit abgerundeter Kante

Material Polyethylen
Länge 130 mm
Breite 130 mm
Höhe 3.5 mm
Farbe RAL 9010
Anzahl Kunststoff-Schrauben 4
Menge: 6,000 St

**12.0260 Gegenlager und Stützelement**
Gegenlager und Stützelement, für eine gegenüberliegende Installation von Gerätedosen oder die Montage von Gerätedosen und Verbindungskästen zur Gegenschalungsseite. Hierzu befinden sich Aufnahmen im Rückteil der Artikel, die den Stützelementen einen verdrehsicheren Halt bieten. Der nach außen gewölbte Dosenboden bildet einen integrierten Federweg, über den beim Setzen der Gegenschalung durch Zusammendrücken bauteilbedingte Toleranzen ausgeglichen werden.

Zwei Gegenlager zur Befestigung an der Arbeitsschalung durch Spreizdübel, Nägel, Schrauben oder Klebefolie ·
Kein Blockieren von Rohreinführungen durch die verdrehsicheren Stützelementaufnahmen im Rückteil der Gerätedosen und Verbindungskästen ·
Der integrierte Federweg sorgt für einen sicheren Halt zwischen Arbeits- und Gegenschalung und gleicht Bautoleranzen aus ·
Die Stützelemente gewährleisten aufgrund ihrer sternartigen Kontur ein vollflächiges Umfließen mit Beton
Menge: 240,000 St

**12.0270 Zulage Gerätedose in Sichtbetondecken/Wände**
Zulage für Einbau von Beton-Geräteverbindungsdose in Sichtbetonwänden oder Sichtbetondecken, sauberes freilegen der Dosen für den Fall das diese nach Herstellung der Wand mit Beton Überdeckt ist.
Menge: 260,000 St

*Hinweis: EINBAUTEILE AUFZUGSSCHACHT*

**12.0280 Einbau Lastschlaufen**
Einbetonieren von Aufzug Lastschlaufen, bauseitige Lieferung, in Schachtdecke gemäß Maß Schachtzeichnung des Aufzugslieferanten. Ausrichtung beachten.
Menge: 12,000 St

**12.0290 Einbau Ankerschiene**
Einbetonieren von Aufzug Ankerschienen, bauseitige Lieferung, für Schienenbügel in gleicher Höhe in Schachtwand gemäß Maß Schachtzeichnung des Aufzugslieferanten.
Menge: 110,000 St

### 13 EINBAUTEILE GEOTHERMIE

**13.0010 Passstück DN 200**
Passstück bestehend aus PP / PVC-Rohr, DN '200'.

Als Bestandteil eines Leerrohrbogens zur Durchführung von Geothermieleitungen durch Fundamente und Bodenplatte,
Aufbau siehe Detail NBWIE_HLS_1218_DT_XX_001
Menge: 5,000 St

**13.0020 Bogen mit Mauerkragen, DN 200**
Bogen mit Mauerkragen,
passend zu Rohrmaterial des vorgenannten 'Bogen 15°' aus PP / PVC, DN '200', 'dicht gegen drückendes Wasser', mit 'Dreistegdichtung und einseitig angeformter Steckmuffe',

Leitfabrikat Hersteller/Typ: 'Kraso/ Bogen DN 200' oder gleichwertig
Angebotenes Fabrikat: '...........................' (vom Bieter einzutragen)
Menge: 4,000 St

**13.0030 Überschiebflansch, DN 200**
Überschiebflansch,
passend zu Rohrmaterial des vorgenannten 'Passstücks' aus PP / PVC, DN '200', 'mit Folienflansch zum Anschluss an Bitumenabdichtung, Folienflansch ca. 15 cm umlaufend'.

Leitfabrikat Hersteller/Typ: 'Kraso/ ÜSF DN 200' oder gleichwertig'
Angebotenes Fabrikat: '...........................' (vom Bieter einzutragen)
Menge: 5,000 St

### 14 EINBAUTEILE WU-BETON

**14.0010 Fugenblech b = 80 mm**
Fugenbleche aus verzinktem Stahlblech, beschichtet,
mit allgemeinem bauaufsichtlichem Prüfzeugnis,
zur Abdichtung von horizontalen und vertikalen Arbeitsfugen gegen drückendes und nicht drückendes Wasser, sowie gegen Bodenfeuchte liefern und gemäß Herstellervorschrift einbauen, einschließlich aller erforderlichen Haltebügel, Klammern, Stoß- und
Eckverbindungen und Abschalungen.
Das Fugenblech ist jeweils zur Hälfte in die zu betonierenden Bauteile einzulassen

Blechbreite: 80 mm
Blechdicke: 1,2 - 2,0 mm
Menge: 4,000 m

**14.0020 Dehnfugenband Typ A**
Dehnfugenband Typ A, außenliegend mit Mittelschlauch, Elastomer, DIN 7865-1, dauerelastisch, als einbaufertiges System/Teilsystem
für Arbeitsfugen in Bodenplatten und Wänden,
liefern, einbauen, befestigen und verankern.

Abgerechnet wird nach Länge in der Fugenachse.

Breite 250 mm, Kerndicke 6 mm.
Menge: 5,000 m

### 15 DÄMM- UND TRENNSCHICHTEN

**15.0010 Trennlage aus PE-Folie, lose verlegt**
Trennlage aus PE-Folie, d=0,2 mm, 2-lagig bahnenweise mit versetzten Stößen lose verlegt, Stoßüberlappung ca. 20 cm, als Trenn- und Gleitschicht.

Abrechnung nach eingebauter Fläche in m2.
Menge: 50,000 m2

**15.0020 Perimeterdämmschicht Außenwände 120 mm**
Perimeterdämmung - Dämmung der Kelleraußenwand (Wasserbeanspruchung drückendes Wasser und aufstauendes Sickerwasser)
mit extrudierten Polystyrol-Hartschaumplatten, druckfest, unverrottbar, norm- und fachgerecht herstellen:

Plattendicke: 120 mm
Wärmeleitfähigkeitsgruppe 037
Höhe: 4,25 m

Baustoffklasse B 1 DIN 4102, schwerentflammbar,
Anwendungsgebiet nach DIN 4108-10: PW-dh
Druckspannung bzw. Druckfestigkeit bei 10% Stauchung
nach DIN EN 826: 0,30 N/mm²
GIS-Code BBP10

liefern und auf der abgedichteten Kelleraußenwand einlagig im Verband verlegen, einschließlich aller Zuschnitt- und Anpassarbeiten. Fugen und Kreuzstöße vermeiden.
Die Extruderschaumplatten sind gegen Auftrieb zu sichern.
Die vollflächige Verklebung erfolgt mit einem geeigneten, lösungsmittelfreien Klebern nach Herstellervorschrift.
Zusätzlich sind die Ränder der XPS Platten umlaufend durch das Verspachteln mit geeigneten bituminösen Dichtmassen vor eindringendem Wasser zu schützen.

Untergrund: Kelleraußenwand mit vorhandener Bitumenabdichtung oder Stahlbetonaußenwand ohne Abdichtung aus WU-Beton
Menge: 150,000 m2

**15.0030 Perimeterdämmung Sockel**
Perimeterdämmung - Dämmung der Kelleraußenwand
wie in Pos. 15.0020 beschrieben, jedoch

Einbau im Bereich Sockel  in Streifen

Dämmschichtdicke: 12 cm
Höhe: bis 1,00 m
Menge: 50,000 m2

### 16 MAUERARBEITEN

**16.0010 Einbringöffnung Technik zumauern**
Nachträgliches Schließen der Einbringöffnung Technikraum in Stahlbetonwand mit geeignetem Fugenmaterial und Mauersteinen oder Mauerelementen aus Kalksandstein, einschl. Höhenausgleichsschichten und Anschluss an den Beton mit Maueranschlussschienen.

Öffnungsgröße bxh: 1,80 x 2,85 m
Wanddicke: 24 cm
Material: KS-Sandstein
Steindruckfestigkeitsklasse: 12
Rohdichteklasse: 1,8
Menge: 1,000 St

### 17 ABDICHTUNG ERDBERÜHRTER BAUTEILE

*Hinweis: KMB-ABDICHTUNG KELLERAUSSENWAND*

**17.0010 Dokumentation Schichtdicke KMB Abdichtung**
Schichtdickenprüfung inkl. Herstellen von Schichtdickenprotokollen. Schichtdickenmessung gemäß Herstellervorgaben, verwendetes System ist vor Ausführung der Bauleitung vorzustellen, Schichtdickenprotokolle sind innerhalb 5 Tagen nach Ausführungsfertigstellung der Bauleitung zu übergeben.
Menge: 1,000 psch

**17.0020 Außenwandflächen außen, Beton reinigen, entgraten, ausbessern**
Außenwandflächen aus Beton, außen, für nachfolgende Abdichtung vorbereiten. Grate abstoßen, haftmindernde Schichten entfernen und Flächen reinigen. Kleine Beschädigungen mit Mörtel ausbessern.
Menge: 700,000 m2

**17.0030 Hohlkehle**
Herstellen von Hohlkehlen im Übergangsbereich Wand/Boden oder im Wand/Wand-Anschluss mit
mineralischem Werk-Trockenmörtel. wasserundurchlässig, nicht kapillar leitend gemäß DIN 18533, für Einsatz im Außenbereich geeignet

Schichtdicke: mind. 2 mm, max. 10 mm
Radius: 5 cm
Menge: 250,000 m

**17.0040 Abdichtung Deckenstirnseite/ Kelleraußenwand senkrecht**
Abdichtung gegen Bodenfeuchte und nicht stauendes Sickerwasser DIN 18 533
auf Bauteilen aus Beton, rissüberbrückend bis 3 mm
aus 2-komponentiger lösemittelfreier, faserverstärkter, kunststoffmodifizierter Bitumendickbeschichtung (KMB), auch bei feuchter Witterung verarbeitbar
in zwei Arbeitsgängen, mit vollflächiger Einlage aus
Glasseidengewebe, Auftragsmenge mindestens 5 l/m2
Mindesttrockenschichtdicke mindestens 3 mm
aufbringen nach Herstellervorschrift einschl. Voranstrich.

Wassereinwirkungsklasse: W 1.2-E
Angebotenes Fabrikat: '...........................' (vom Bieter einzutragen)
Menge: 700,000 m2

**17.0050 Ausbildung Innen- und Außenecken senkrecht**
nach Herstellervorschrift im Bereich von Gebäudeecken
Menge: 70,000 m

**17.0060 Eindichten Rohrdurchführung mit Pressflansch, DN 150**
Eindichten von Rohrdurchführungen DN 150 durch
Anarbeiten und Anschluss der Abdichtung an das Stahl-Futterrohr mit Pressflansch, Ausführung nach Herstellervorschrift, einschl. Dichtmanschetten
Menge: 7,000 St

**17.0070 Eindichten Rohrdurchführung: PVC, DN 100**
Eindichten von Rohrdurchführungen DN 100 durch
Anarbeiten und Anschluss der Abdichtung, Ausführung nach Herstellervorschrift, einschl. Dichtmanschetten
Menge: 5,000 St

**17.0080 Eindichten Rohrdurchführung: PVC, DN 50**
Eindichten von Rohrdurchführungen DN 50 durch
Anarbeiten und Anschluss der Abdichtung, Ausführung nach Herstellervorschrift, einschl. Dichtmanschetten
Menge: 17,000 St
